# Umbau Fahrradstraße, Straße der Einheit in Auleben
Angebotsaufforderung (GAEB DA XML 3.2, DA83)
Projekt: N378
Währung: EUR
Vergabeart: Öffentliche Ausschreibung
Abgabeort: LG Heringen
Auftraggeber: DV-Nummer: N378-1; Vergabenummer: N378-1
Erstellt mit: BECHMANN AVA 2025.120/ GXML Toolbox V3.3 R20210630, BECHMANN AVA 2025.120, 20.07.2026

## Zusätzlicher Text
L E I S T U N G S V E R Z E I C H N I S

zur Ausschreibung der

Landgemeinde Stadt Heringen / Helme

für die

Baumaßnahme

Landgemeinde Heringen/Helme
OT Auleben,
Umbau Fahradstraße, Straße der Einheit

## N378-1 OT Auleben, Umbau der Straße der Einheit
Datum: 20.07.2026

### Titel 00 Baustelleneinrichtung, Vorbemerkungen, Allgemeines

#### Bereich 00.00 Vorbemerkungen

*Hinweis: Vorbemerkungen*
Vorbemerkungen
Rohrgraben in den Bodengruppen GW, GU, SU*, SW, TL, TM.
nach DIN 18300 Ziff. 2.2 Oberboden (Mutterboden), leicht lösbare Bodenarten, mittelschwer lösbare Bodenarten, schwer lösbare Bodenarten für die Verlegung der PP- Rohrleitung ausheben, erforderlichenfalls absteifen (unter Beachtung der
Unfallverhütungsvorschriften der Tiefbau-Berufsgenossenschaft) sowie DIN 18303 und DIN 4124, die Bodenmassen mind. 0,60 m vom Rohrgraben, Mutterboden getrennt, seitlich lagern. Im Bereich, wo eine seitliche Lagerung auf Grund der örtlichen Platzverhältnisse nicht möglich ist, ist der Boden zu laden und ohne Zwischenlagerung in den bereits verlegten Teilstücken des Kanals einzubauen. Diese Leistung ist im Einheitspreis für den Rohrgraben einzukalkulieren. Aushubboden, der auf Grund seiner Beschaffenheit nicht wieder eingebaut werden kann, ist ohne Zwischenlagerung abzufahren.
Baugrundersatz wird gesondert vergütet. Die Sohle für die Auflagerung der Rohre einwandfrei herstellen, einschl. Bodenmehraushub der Rohrgrabensohle für die Sohl- bzw. Fußdicke und Muffen der Rohre (siehe auch Vorbemerkung) sowie lagenweiser
Wiederverfüllung des Rohrgrabens in Stärken von 20 bis 30 cm, unter Verwendung eines Handstampfers bis 75 cm über Rohrscheitel und bis zur restlosen Verfüllung mit mechanischen Rammen gemäß ZTVE - StB 09 bzw. ZTVA - StB 12, Anhang 3.

Anmerkung:
Der Unternehmer hat die den Bodenarten und den Verhältnissen entsprechenden Verbauarten bei den Erdarbeiten zu berücksichtigen und in die Einheitspreise mit einzukalkulieren. Hierzu zählt auch ein evtl. erforderlicher Verbau mit Kanaldielen (Wx bis 200 cm') bzw. Bohlen (ohne Schloss).
Bei Verwendung von Verbauarten, mit denen sich eine Anpassung an unterschiedliche Bodenverhältnisse nur schwer erreichen lässt, wie z. B. bei Pronto - Verbau und Stahlschalung mit Sicherheitskorb, trägt den unmittelbar eintretenden und den nachfolgenden Schaden
allein der Auftragnehmer.

Die angegebenen Rohrgrabenbreiten beinhalten eine Verbaudicke von 2x 15 cm, dickere Verbauarten werden nicht extra verrechnet.

*Hinweis: Hinweis Eigenüberwachung der Verdichtungsnachweise*
Hinweis Eigenüberwachung der Verdichtungsnachweise
Für die Eigenüberwachung der Verdichtungsnachweise im Rohrgraben sind die Forderungen gem. ZTVE-StB 17 zu beachten.

Hinweis Überwachung der Abfallentsorgung
Nicht gefährlichen Abfall lösen bzw. aufnehmen, laden, von der Baustelle entfernen und einer Verwertung oder Beseitigung zuführen. Kein Wiedereinbau. Material ist schadstoffhaltig; Schadstoffgehalte
unterhalb der Grenzwerte für gefährlichen Abfall. Genaue Beschaffenheit des Materials nach Unterlagen des AG.
Mit dem Lösen bzw. Aufnehmen des Materials geht die "Sachherr- schaft" im Sinne des KrW-AbfG an den Auftragnehmer über. Auftragnehmer handelt als Abfallerzeuger und nimmt alle damit verbundenen Pflichten wahr, insbesondere die Registerpflicht.

*Hinweis: Hinweis Sorgfaltspflicht*
Hinweis Sorgfaltspflicht
Bei der Durchführung der Maßnahme ist der Stand der Technik zu beachten und die im Bauwesen erforderliche Sorgfalt anzuwenden.

Staubimmission
Bei der Preisbildung ist einzukalkulieren, dass Staubentwicklungen im gesamten Baubereich mit geeigneten Maßnahmen auszuschließen sind.

Im Zusammenhang mit der Baumaßnahme ist darauf zu achten, dass es zu keinen erheblichen Belästigungen durch Staub und Lärm kommt.

Lärmimmission
Der bei der Durchführung von Bauarbeiten und beim Betrieb von Maschinen emittierte Lärm ist nach dem Stand der Technik auf ein Mindestmaß zu reduzieren. Während der Bauphase ist sicherzustellen, dass die in der Allgemeinen Verwaltungsvorschrift zum Schutz gegen
Baulärm  Geräuschimmission  AVV Baulärm (vom 19. August 1970) festgesetzten Immissionsrichtwerte für die betroffenen Gebiete entsprechend ihrer tatsächlichen Art der baulichen Nutzung während der Tagzeit und vor allem während der Nachtzeit eingehalten werden. Als Nachtzeit gilt die Zeit von 20.00 Uhr bis 7.00 Uhr. Lärmintensive Arbeiten sind während dieser Zeit zu unterlassen.
Die 32. Verordnung zur Durchführung des Bundes-Immissionsschutz- gesetzes  Geräte- und Maschinenlärmschutzverordnung  ist zu beachten und einzuhalten. Weiterhin sind die Straßen und sonstigen Fahrwege sauber zu halten, um Staubentwicklung durch Fahrzeugverkehr oder Aufwirbelungen durch Wind zu vermeiden. Alle Maßnahmen zum Schutz der Umwelt sind in eigener Verantwortung des Unternehmens gewissenhaft durchzuführen. Bei witterungsbedingter Staubent- wicklung (Trockenheit, Starkwind) sind durch geeignete Maßnahmen
(z. B. Benetzen mit Wasser) ggf. auftretende Staubentwicklungen zu minimieren. Die Bestimmungen der Technischen Anleitung zum Schutz gegen Lärm (TA Lärm) vom 26. August 1998 (GMBl. Nr. 26/98) i. V. m. der VDI-Richtlinie 2058 Blatt 1 vom September 1985 sind einzuhalten.

Der AN hat sich vor Ausführung der Arbeiten über die Lage von Leitungen, Kabeln, Dränagen, Kanälen u. ä. im Bereich der Baustelle bei den zuständigen Versorgungsträgern zu unterrichten.

*Hinweis: Ausführungsfristen*
Ausführungsfristen
Beginn der Ausführung: 10 - 2026
Fertigstellung der Leistungen: 09 - 2027

Koordinierung
Zusammenwirken mit anderen Unternehmen Das bauausführende Unternehmen muss seine Bauleistung mit den anderen Unternehmen, die erforderliche Umverlegungs- arbeiten von Versorgungsträgern ausführen, eigenständig koordinieren und abstimmen. Diese Umverlegungsarbeiten sind grundsätzlich hinzunehmen.

Abschließende Festlegungen
Allen im Baubereich ansässigen Firmen und Anliegern ist der Zugang zu ihren Grundstücken zu gewährleisten. Wege für Rettungsfahrzeuge sind während der gesamten Bauzeit freizuhalten. Die Baustelle ist zu  Arbeitsschluss so zu verlassen, dass Rettungsfahrzeuge diese ohne Beeinträchtigungen befahren können.

#### Bereich 00.01 Baustelleneinrichtung

**00.01.1 Baustelle einrichten**
Geräte, Werkzeuge und sonstige Betriebsmittel, die zur vertragsgemäßen Ausführung der Bauleistungen erforderlich sind, auf die Baustelle bringen, bereitstellen und - soweit der Geräteeinsatz nicht gesondert vergütet wird - betriebsfertig aufstellen, einschl. der dafür notwendigen Arbeiten. Die erforderlichen festen Anlagen herstellen. Baubüros, Unterkünfte, Werkstätten, Lagerschuppen und dgl., soweit erforderlich, antransportieren, aufbauen und einrichten.
Strom-, Wasser-, Fernsprechanschluss sowie Entsorgungs- einrichtungen und dgl. für die Baustelle, soweit erforderlich, herstellen. Bei Bedarf Lagerplätze, sonstige Platzbefestigungen und Wege im Baustellenbereich anlegen.
Oberbodenarbeiten einschl. Beseitigen von Aufwuchs für
die Baustelleneinrichtung, soweit erforderlich, ausführen.
Flächen beschaffen, sofern die vom AG zur Verfügung
gestellten nicht ausreichen. Kosten für Vorhalten, Unterhalten und Betreiben der Geräte, Anlagen und Einrichtungen einschl. Mieten, Pacht, Gebühren und dgl. werden separat vergütet.
Soweit nicht für bestimmte Leistungen für das Einrichten der Baustelle gesonderte Positionen imLeistungsverzeichnis enthalten sind, gilt die Pauschale für alle Leistungen des Leistungsverzeichnisses. Zufahrt zur Baustelle vorhanden.

Weiterhin ist in die Pauschale einzukalkulieren:
- Erstellen Baustelleneinrichtungsplan
- Erstellen des Abfallregisters
- Erstellen Bauablaufplan und Finanzierungsplan

Die erforderlichen Aufwendungen für vorbenannte Leistungen sind in die Pauschale einzukalkulieren; sie werden nicht gesondert vergütet.
Menge: 1,000 psch

**00.01.2 Baustelleneinrichtung vorhalten, unterhalten und betreiben**
Geräte, Werkzeuge und sonstige Betriebsmittel, die zur vertragsgemäßen Ausführung der Bauleistungen erforderlich sind, vorhalten, unterhalten und betreiben einschl. Mieten, Pacht, Gebühren und dgl. Soweit nicht für bestimmte Leistungen für das Vorhalten, Unterhalten und Betreiben der Baustelle gesonderte Positionen im Leistungsverzeichnis enthalten sind, gilt die Position für alle Leistungen des
Leistungsverzeichnisses.
Weiterhin ist in die Position einzukalkulieren:
- Sicherung der Abfallentsorgung der Anlieger
  (Transport der Abfalltonnen zum Sammelplatz
  und zurück zu den Anliegergrundstücken)
- Aktualisieren Bauablaufplan und Finanzierungsplan
- Austragen von Anliegerinformationen (Wurfzettel)
Die erforderlichen Aufwendungen für vorbenannte
Leistungen sind in die Position einzukalkulieren; sie
werden nicht gesondert vergütet.
Menge: 50,000 Wo

**00.01.3 Baustelle räumen**
Baustelle von allen Geräten, Anlagen, Einrichtungen und
dgl. räumen. Benutzte Flächen und Wege entsprechend dem
ursprünglichen Zustand herrichten. Soweit nicht für bestimmte Leistungen für das Räumen der Baustelle gesonderte Positionen im Leistungsverzeichnis enthalten sind, gilt die Pauschale
für alle Leistungen des Leistungsverzeichnisses.
Menge: 1,000 psch

**00.01.4 Bürocontainer aufstellen, räumen**
Bürocontainer, aufstellen und räumen, doppelwandig, isoliert, Gesamtgrundfläche bis 15m², Standplatz herrichten, beseitigen,
Stromanschluss des Containers innerhalb der Baustelleneinrichtung herstellen, anschließen und beseitigen,
Warten und Betreiben werden gesondert vergütet.
Ausstattung mit Tischen und Stühlen für ca. 10 Personen
Standplatz ist mit AG abzustimmen.
Menge: 1,000 psch

**00.01.5 Bürocontainer vorhalten**
Bürocontainer vorhalten, Warten und Betreiben des Bürocontainers, mit zusätzlichem Anschluss für elektrische Beheizung, Betreiben für die Dauer der Bauzeit.
Menge: 50,000 Wo

**00.01.6 Bauschild anfertigen, aufstellen, unterhalten, entfernen**
Baustelleninformationsschild mit Aufstellvorrichtung
 anfertigen und beschriften, zur Baustelle anfahren und
 standsicher aufstellen. Notwendige Erdarbeiten ausführen, Fundamente herstellen. Statischen Nachweis einschl. Prüfstatik erbringen. Bauschild während der Bauzeit unterhalten und säubern, nach Beendigung der Baumaßnahme wieder zurückbauen. Die Gestaltung und Beschriftung des Bauschildes ist mit dem AG abzustimmen.
 Die Größe des geplanten Bauschildes beträgt ca. 4,20 x 3,00m.
 Einschl. Stellen des Bauantrages!

 Beschriftung:

 Projektangaben:
 Landgemeinde Stadt Heringen/Helme, OT Auleben
 Umbau der Straße der Einheit 4. BA
 zur Fahrradstraße

Ausführungszeitraum: '..............'

- '................'

 Ausführendes Unternehmen: (Firmenlogo/ Anschrift)
 Bauherr: (Firmenlogo/ Anschrift)
 Planungsbüro: (Firmenlogo/ Anschrift)
Menge: 1,000 Stck

#### Bereich 00.02 Baustellensicherung

**00.02.1 Baustelle sichern**
Für das Absperren und Sichern der gesamten Baustelle während der Bauzeit, einschl. Lieferung und Aufstellen
der Verkehrs- und Hinweisschilder sowie Beleuchtung der
Absperrung bei Dunkelheit. 60 v.H. der Pauschale werden nach betriebsfertigem Aufbau, der Rest nach Abbau der Sicherungs- einrichtungen berechnet. Sicherung mit elektrischen Warn- leuchten und Absperrschranken. Ausführung nach vom AN vorgelegten Plan. Ersatz zerstörter und abhanden gekommener Teile der Einrichtungen wird nicht gesondert vergütet, auch wenn sie vom AG bereitgestellt werden. Die gesamte Beleuchtung wird elektrisch betrieben. Verkehrszeichen, -einrichtungen und Geräte werden vom AN gestellt und vorgehalten. Anordnung und Beschaffenheit der Beschilderung entsprechend StVO. Die Schilder sind nach vorheriger Abstimmung mit der Straßenverkehrsbehörde gem. verkehrs- rechtlicher Anordnungen zu liefern und aufzustellen. Das ggf. erforderliche Umsetzen der Einrichtungen zur Sicherung bei Bauarbeiten wird nicht gesondert vergütet. Baustellensicherung für alle Leistungen des Leistungsverzeichnisses.
Menge: 1,000 psch

**00.02.2 Arbeitsstellenzäune, Absperrungen liefern, aufstellen, vorhalten, räumen**
Umseitige Absperrung und Sicherung aller aktiven Bereiche, Rohrgräben, Baugruben etc. im gesamten Baufeld auch in Teilabschnitten über den notwendigen Zeitraum bis zum Bauende gemäß den entsprechenden Unfallverhütungsvor- schriften durch einen mobilen Bauzaun / Arbeitsstellenzaun, h=2,00m. Absperrungen und Sicherungsmaßnahmen sind für die gesamte Bauzeit zu liefern, vorzuhalten, entsprechend Baufortschritt- und technologie mehrmalig umsetzen und nach Beendigung der Bauarbeiten wieder entfernen. In der Nacht sind die Absperrungen zu beleuchten Die Unversehrtheit und Funktionalität ist ständig zu gewährleisten. Einschl. aller Nebenarbeiten und Materialien. Diese Position wird gemäß dem Baustand prozentual abgerechnet.
Für alle Abschnitte:
Straße der Einheit, Gartenstraße, Siedlungsweg
Menge: 1,000 psch

**00.02.3 Absturzsicherungen, aufbauen, vorhalten, warten, entfernen**
Absturzsicherungen. Gestellung und Vorhaltung von Absturz- sicherungen zum Schutz für Fußgänger gegen Absturz gemäß ZTV-SAQ und UVV Bauarbeiten BGV C22. Absturzsiche- rungen, L=2,00m, H=1,00m, aus mobilen Rahmenkonstruk- tionen mit Absperrschranke und Tastleiste, rot-weiß-rot senkrecht markiert, Zwischenraum geschlossen, aufstellen, für die Dauer der Bauleistungen vorhalten, warten und wieder abbauen.
Menge: 450,000 m

**00.02.4 Merksteine sichern**
Vorhandene Merksteine von Ver- und Entsorgungsleitungen während der Bauzeit sichern bzw. in Verbindung mit den jeweiligen Versorgungsunternehmen aus- und wieder einbauen.
Menge: 3,000 Stck

**00.02.5 Vermessungspunkte sichern**
Vorhandene Vermessungspunkte während der Bauzeit sichern und erhalten. Entfernte Vermessungspunkte sind durch einen öffentlich bestellten Vermesser zu Lasten des AN wieder herzustellen.
Menge: 3,000 Stck

#### Bereich 00.03 Verkehrssicherung, sonstige Sicherungen

*Hinweis: Vorbemerkung*
Vorbemerkung
Da im Baubereich Sperrungen erforderlich werden, sind hierfür notwendige Mehraufwendungen in den jeweiligen Kalkulationen zu berücksichtigen.
Der geplante Ausbau erfolgt in Abschnitten.

Der Sicherungsmaßnahmeplan und der Beschilderungsplan sind dem AG vor Baubeginn vorzulegen. Das Einholen notwendiger verkehrsrechtlicher
Anordnungen sowie die Gebühren sind einzukalkulieren.

Vollsperrung: TBA: Gartenstraße, ca. 200m
Vollsperrung: TBA: Straße der Einheit, ca. 300m
halbseitige Sperrung: Siedlungsweg, Einmündung Gartenstraße, ca. 30m

**00.03.1 Koordination / Abstimmung mit Behörden**
Koordination / Abstimmung der Leistungen für die Vollsper- rung, Verkehrssicherung und Umleitungsbeschilderung mit der zuständigen Verkehrsbehörde, Ordnungsamt, Polizeidienstelle
Feuerwehr und der zuständigen Busverkehrsgesellschachft etc.
sowie das Einholen der Genehmigungen, inkl. aller anfallenden Gebühren und Auslagen.
Menge: 1,000 psch

**00.03.2 Vollsperrung einrichten, räumen, TBA: Gartenstraße**
Vollsperrung nach Notwendigkeit in einzelnen Bauabschnitten, organisieren, aufbauen, betreiben und nach Beendigung restlos entfernen. Die Sperrungseinrichtung ist auf Weisung der Ver- kehrsbehörde aufzubauen und über den notwendigen Zeitraum, max. die gesamte Ausführungszeit für dieses Baufeld, zu betreiben. Vollsperrung am jeweiligen Anfang und Ende des zu sperrenden Bereiches mittels Baken einrichten. Baken mit elektrischer Beleuchtung. Vor- und Unterhaltung der Einrich- tung sowie Ersatz für zerstörte oder abhanden gekommende Teile der Einrichtung. Abbau nach Beendigung der Voll- sperrung. Mehrmaliges Umsetzen der Einrichtung entsprechend den technologischen Erfordernissen und der Einsatz von Zusatzschildern wie z.B. -Frei bis Baustelle-, ist in diese Pos. mit einzurechnen.
Für den vollgesperrten Bereich ist eine Umleitung vorgesehen. Die betroffenen Anlieger und Gewerbetreibenden sind rechtzeitig über die Einschränkungen und Alternativen geeignet zu informieren. Einmündende Straßen, hier Körnerstraße und Eichendorffstraße, sind zu berücksichtigen.
Den betroffenen Anliegern und Gewerbetreibenden ist stän- dige(r) Zugang und Zufahrt zu ihren Grundstücken, im Rahmen der bautechnischen Gegebenheiten, zu gewährleisten.
Vollsperrung für den Teilbauabschnitt:
-  Gartenstraße, zwischen Siedlungsweg und Straße der
  Einheit
Menge: 1,000 Stck

**00.03.3 Vollsperrung unterhalten und umsetzen, TBA: Gartenstraße**
Vollsperrung aus vorstehender Position entsprechend des
Fortschritts der Baumaßnahme mehrfach umsetzen. Vor- und Unterhaltung der Einrichtung sowie Ersatz für zerstörte oder abhanden gekommende Teile der Einrichtung. Mehrmaliges Umsetzen der Einrichtung entsprechend den technologischen Erfordernissen und der Einsatz von Zusatzschildern ist in diese OZ mit einzurechnen.
-  Gartenstraße, zwischen Siedlungsweg und Straße der
  Einheit
Menge: 10,000 Wo

**00.03.4 Vollsperrung einrichten, räumen, TBA: Straße der Einheit**
Vollsperrung nach Notwendigkeit in einzelnen Bauabschnitten, organisieren, aufbauen, betreiben und nach Beendigung restlos entfernen. Die Sperrungseinrichtung ist auf Weisung der Ver- kehrsbehörde aufzubauen und über den notwendigen Zeitraum, max. die gesamte Ausführungszeit für dieses Baufeld, zu betreiben. Vollsperrung am jeweiligen Anfang und Ende des zu sperrenden Bereiches mittels Baken einrichten. Baken mit elektrischer Beleuchtung. Vor- und Unterhaltung der Einrich- tung sowie Ersatz für zerstörte oder abhanden gekommende Teile der Einrichtung. Abbau nach Beendigung der Voll- sperrung. Mehrmaliges Umsetzen der Einrichtung entsprechend den technologischen Erfordernissen und der Einsatz von Zusatzschildern wie z.B. -Frei bis Baustelle-, ist in diese Pos. mit einzurechnen.
Für den vollgesperrten Bereich ist eine Umleitung vorgesehen. Die betroffenen Anlieger und Gewerbetreibenden sind rechtzeitig über die Einschränkungen und Alternativen geeignet zu informieren. Einmündende Straßen, hier Körnerstraße und Eichendorffstraße, sind zu berücksichtigen.
Den betroffenen Anliegern und Gewerbetreibenden ist stän- dige(r) Zugang und Zufahrt zu ihren Grundstücken, im Rahmen der bautechnischen Gegebenheiten, zu gewährleisten.
Vollsperrung für den Teilbauabschnitt:
-  Straße der Einheit, zwischen Neuer Gasse und Ortsausgang, hinter Zufahrt zum landwirtschaftslichen Betrieb
  Sämtl.  Einschränkungen der einmündenden Straßen: Neue
  Gasse, Gartenstraße und Eichenbielen sind zu
  berücksichtigen
Menge: 1,000 Stck

**00.03.5 Vollsperrung unterhalten und umsetzen, TBA: Straße der Einheit**
Vollsperrung aus vorstehender Position entsprechend des
Fortschritts der Baumaßnahme mehrfach umsetzen. Vor- und Unterhaltung der Einrichtung sowie Ersatz für zerstörte oder abhanden gekommende Teile der Einrichtung. Mehrmaliges Umsetzen der Einrichtung entsprechend den technologischen Erfordernissen und der Einsatz von Zusatzschildern ist in diese OZ mit einzurechnen.
-  Straße der Einheit, zwischen Neuer Gasse und Ortsausgang, hinter Zufahrt zum landwirtschaftslichen Betrieb
  Sämtl.  Einschränkungen der einmündenden Straßen: Neue
  Gasse, Gartenstraße und Eichenbielen sind zu
  berücksichtigen
Menge: 40,000 Wo

**00.03.6 Halbseitige Sperrung aufbauen, betreiben, entfernen "Siedlungsweg"**
Halbseitige Sperrung. Zweiseitige, mobile, automatische Ver- kehrssignalanlage für halbseitige Verkehrsführung anfahren, aufstellen, über den notwendigen Ausführungszeitraum für dieses Baufeld vorhalten, betreiben, sowie nach Beendigung der Arbeiten wieder restlos abbauen und entfernen.
Das mehrmalige Umsetzen und Betreiben über den geplanten Ausführungszeitraum über die notwendige Länge ist einzukal- kulieren. Die Sperrungseinrichtung und die Verkehrssignal- anlage ist auf Weisung der Verkehrsbehörde aufzubauen. Die Verkehrsregelung ist 24 h / d auch an Wochenenden, Feier- tagen aufrecht zu erhalten, einschl. Einholung der erforder- lichen Genehmigung. Nach Inbetriebnahme ist der Verkehr ist halbseitig zu führen und ständig zu gewährleisten. Angrenzende Bebauungen im Bereich der halbseitigen Sperrung sind geeignet mittels Warnbaken etc. zu sichern.
Die Gesamtlänge der halbseitigen Führung: ca. 30,00m
Halbseitige Sperrung für Abschnitt:
Siedlungsweg, punktuell im Einmündungsbereich Gartenstraße, Vorflut für RW-Kanal
Menge: 1,000 Stck

**00.03.7 Umleitungsbeschilderung einrichten, räumen**
Umleitungsbeschilderungen liefern, einrichten, am Anfang und Ende des zu sperrenden Straßenabschnittes, sowie der Straßen, die durch die Umleitung betroffen werden, mittels Verkehrs- zeichen und beleuchteter Absperrbaken. Umleitungsbeschilderung einrichten und wieder beseitigen.
Die Verkehrsrechtlichen Anordnungen sind einzuholen.
Die Kosten hierfür sind in die Pauschale einzukalkulieren.
Die Kosten der Umleitungsbeschilderung sind für den
gesamten Baubereich zu kalkulieren. Die Abrechnung erfolgt entsprechend des Baufortschrittes.
Umleitungen für alle Vollsperrungen im Baufeld.
Menge: 1,000 psch

**00.03.8 Umleitungsbeschilderung unterhalten und umsetzen**
Umleitungsbeschilderung aus vorstehender Position ent- sprechend des Fortschritts der Baumaßnahme unterhalten und mehrfach nach Verkehrsrechtlicher Anordnung umsetzen.
Menge: 50,000 Wo

**00.03.9 Zusätzliche Verkehrszeichen aufbauen und abbauen**
Zusätzliche Verkehrszeichen einschl. Hinweisschilder und Firmenwegweiser mit Schaftrohr u. Fußplatte auf Anweisung des AG aufbauen u. abbauen.
Menge: 30,000 Stck

**00.03.10 Zusätzliche Verkehrszeichen unterhalten und umsetzen**
Zusätzliche Verkehrszeichen aus vorgenannter Position unter- halten und im Zuge des Baufortschrittes abschnittsweise umsetzen. Mehrmaliges Umsetzen nach Baufortschritt ist
einzukalkulieren.
Menge: 50,000 Wo

**00.03.11 Verkehrszeichen oder Wegweiser abdecken/auskreuzen**
Verkehrszeichen o. Wegweiser abdecken/ auskreuzen, z.T. mit Steiger (berührungslos !).
Menge: 5,000 Stck

**00.03.12 Sicherung Anlieger- und Fußgängerverkehr**
Sicherung Anliegerverkehr und Fußgängerverkehr für alle Teile des Leistungsverzeichnisses einschließlich Herstellung, mehr- maliges Umsetzen entsprechend des Baufortschrittes und den technologischen Erfordernissen, Unterhaltung und Rückbau provisorischer Zugänge, Zufahrten in den Grundstücken, über die gesamte Bauzeit. Fußgängerübergänge über Rohrgräben in stabiler massiver Ausführung aus Bretter oder Bohlen, einschl. Sicherung derselben durch Geländer beiderseits des Über- ganges aufstellen, unterhalten, umsetzen und Wiederbeseitigen nach Bedarf und Angabe der Bauleitung. Länge ca. 3 m.
Überfahrten aus Stahlplatten (Grundstückszufahrten),
Abmaße ca. 3 x 5 m herstellen, vorhalten umsetzen und wieder beseitigen.
Menge: 50,000 Wo

**00.03.13 Reinigung Oberflächen**
Reinigung der öffentlichen durch den AN benutzten Ober- flächen, Straßen und Wege. Oberfläche Pflaster oder Bitumen, Straßen Reinigung entsprechend dem Verschmutzungsgrad (mind. 2x wöchentlich) während der gesamten Baumaßnahme der Leistungserweiterung.
Reinigung nach Wahl des AN. Nachweis im Bautagesbericht.
Menge: 50,000 Wo

**00.03.14 Notbeleuchtung der Baustelle aufbauen und abbauen**
Beleuchtung zur Verkehrssicherung/ Fußgängerverkehr
aufbauen und abbauen. Beleuchtung nach Wahl AN.
Menge: 1,000 psch

**00.03.15 Notbeleuchtung der Baustelle unterhalten und ggf. umsetzen**
Beleuchtung zur Verkehrssicherung/ Fußgängerverkehr aus
vorstehender Position währen der Bauzeit unterhalten und ggf. umsetzen.
Menge: 40,000 Wo

**00.03.16 Mülltonnen transportieren**
Hilfestellung beim Transport von Mülltonnen / Müllsäcken der Anwohner von den Grundstücken zum festgelegten Sam- melstandort über die gesamte Bauzeit im gesamten Baufeld.
Der Sammelstandort und geeignete Verfahrensweise ist im Vorfeld oder im Verlauf mit den betroffenen Anwohnern abzustimmen.
Menge: 1,000 psch

**00.03.17 Kontrolle der Baustellensicherung**
Kontrolle der Arbeitsstellen-, Baustellen- und Verkehrs- sicherung gemäß ZTV-SA durchführen. Die Kontrolle ist unmittelbar nach deren Durchführung zu erfassen und zu dokumentieren. Arbeits- und Hilfsmittel sind vom AN zu stellen und dem AG jederzeit zugänglich zu machen. Kontrolle zweimal täglich, an arbeitsfreien Tagen einmal täglich.
Mängel / Schäden etc. sind sofort zu beseitigen.
Menge: 250,000 d

**00.03.18 provisorische Aufschotterungen liefern, herstellen, entfernen**
Provisorische Aufschotterungen zur Erhaltung der Befahrbar- keit im gesamten Baubereich (Anrampungen, Grundstücks- zufahrten, Baustraßen, prov. Ertüchtigung etc.).
Material: gebrochenes Hartgestein 0/45 liefern, profilgerecht einbauen und verdichten, ggf. nachprofilieren. Material vor Straßenausbau wieder aufnehmen, laden, entsorgen.
Vorhandene Oberflächen sind vor Beschädigung, z.B. durch das Auslegen eines Geotextils, durch die Aufschotterung zu schützen.
Menge: 200,000 t

**00.03.19 provisorische Anrampungen, Asphalttragdeckschicht, liefern, herstellen, entfernen**
provisorische Anrampungen zur Erhaltung der Befahrbarkeit im gesamten Baubereich (Grundstückszufahrten etc.).
Material: Asphalttragdeckschicht AC16 TD liefern, profil- gerecht im Handeinbau / Teilflächen einbauen und verdichten, ggf. nachprofilieren. Material vor Straßenausbau wieder aufnehmen, laden, entsorgen.
Vorhandene Oberflächen sind vor Beschädigung, z.B. durch das Auslegen eines Geotextils, zu schützen.
Menge: 20,000 t

**00.03.20 provisorische Gehweg-/Radwegführung liefern, herstellen, entfernen**
Schottertragschicht für Oberflächenbefestigung prov. Gehweg-/ Radweg liefern und profilgerecht einbauen. Als Trennschicht zu vorhandenen Oberflächen ist ein Geotextil zu liefern und zu verlegen. Nach Beendigung Material wieder aufnehmen und restlos entfernen.
Mineralgemisch, Brechkorngemisch  0/32.
Einbaustärke: ca. 0,30m
Einbaubreite: ca. 1,50-1,80m
Menge: 300,000 m²

**00.03.21 Baumschutzmaßnahme ausführen, unterhalten, entfernen**
Baumschutz bestehend aus Ummantelung mit Stroh- oder Rohr- matten, innen und außen Holzverschalung o.ä. an vom AG bezeichneten Bäumen im Baustellenbereich anbringen, vor- halten, unterhalten und entfernen. Der Stammdurchmesser wird 1,00m über dem Boden gemessen. Stammdurchmesser bis 1,00m Ummantelung ca. 2,00 m hoch.
Menge: 12,000 Stck

**00.03.22 Wurzelschutzmaßnahme ausführen, unterhalten, entfernen**
Wurzelschutzmaßnahme, z.B Wurzelvorhang, an Baumstand- orten in notwendiger Tiefe und Länge der Aufgrabung herstel- len. Im Verlauf und über den Zeitraumraum der Aufgrabung den Wurzelbereich geeignet freilegen, ggf. Handschachtung, fachgerecht schützen ggf. rückschneiden und im Verlauf der Wiederverfüllung den Wurzelbereich wieder einbetten.
Menge: 2,000 Stck

**00.03.23 Lichtraumprofil an Baumstandort herstellen**
Lichtraumprofil an Baumstandorten, Hecken, Sträuchern etc. im Baufeld, geeignet für Durchfahrten, Baustellen- verkehr und sonstigen Einsatz notwendiger Technik im Baufeld herstellen.
Das notwendige Profil ist durch fachkundigen Rückschnitt am vorhandenen Baum mit geeigneter Technik herzustellen. Das Rückschnittgut ist aufzunehmen und geeignet zu entsorgen.
Bauschnitt in Abstimmung mit den zuständigen Behörden.
Lichtraumprofil an Einzelstandorten.
Menge: 12,000 Stck

**00.03.24 Erschwernisse infolge beengter Platzverhältnisse**
Erschwerniszulage infolge von Platzmangel bzw. beengter Platzverhältnisse. Ein paralleles Befahren bzw. seitliches Laden ist nicht möglich. Nahezu im gesamten Baufeld sind diese beengten Platzverhältisse anzutreffen.
Alle Erschwernisse, die beim Baustellenverkehr, sämtl. Trans- porten, Erdarbeiten, Tiefbauleistungen, Be- und Entladevor- gängen und Lagerung entstehen, sind in diese Position ein- zukalkulieren.
Baufeld: TBA: Gartenstraße
Menge: 200,000 m

#### Bereich 00.04 Beweissicherung

**00.04.1 Beweissicherungsverfahren Baubereich (vor Baubeginn)**
Beweissicherungsverfahren in mittelbar und unmittelbar beeinflußten Bereichen der Baustrecke und in den Bereichen der Zu- und Abfahrtsstraßen und Wege durch einen öffentlich bestellten und gerichtlich zugelassenen Sachverständigen vor Beginn der Baumaßnahme durchzuführen. Dabei sind die derzeitigen Zustände vor der Baumaßnahme an allen Gebäuden (innen und außen), Sonderbauwerken, Vorflutern, Straßen, Wege, Einfriedungen und anderen baulichen Anlagen zu
überprüfen, wenn erforderlich, bereits vorhandene
Schäden fotografisch zu erfassen oder durch sonstige
zweckdienliche unveränderbare Hilfsmittel und einen
detaillierten umfassenden Bericht mit Fotos in 3-facher
Ausfertigung der Bauleitung vorzulegen. Die kompletten Unterlagen der Beweissicherung sind vor Baubeginn vorzulegen. Die Aufnahme und Dokumentation von Schäden, die während der Bauausführung auftreten, ist einzukalkulieren.
Nicht erkannte und erfaßte Schäden, die während der
Baumaßnahme von Personen und Institutionen gemeldet werden und Anspruch auf Behebung sowie Kostenübernahme dieser Schäden fordern, sind vom AN vollkommen zu übernehmen. Der Bauherr sowie die Bauleitung sind von allen Schäden freizustellen. Durchführung des Beweissicherungsver- fahrens durch den AN.
Länge der Beweissicherungsstrecke Straße der Einheit: beidseitig auf ca. 300 m
Länge der Beweissicherungsstrecke Gartenstraße:
beidseitig auf ca. 200 m
Menge: 1,000 psch

**00.04.2 Beweissicherungsverfahren Umleitungsstrecken (vor Baubeginn)**
Beweissicherungsverfahren der Verkehrsflächen (Straßen) im Trassenverlauf der Umleitungsstrecken durch einen öffentlich bestellten und gerichtlich zugelassenen  Sachverständigen vor Beginn der Baumaßnahme durchzuführen. Dabei sind die derzeitigen Zustände vor der Baumaßnahme an Straßen und baulichen Anlagen im Bereich der Straßen der Umleitungen zu überprüfen, wenn erforderlich, bereits vorhandene Schäden fotografisch zu erfassen oder durch sonstige zweckdienliche
unveränderbare Hilfsmittel und einen detaillierten umfassenden Bericht mit Fotos in 3-facher Ausfertigung der Bauleitung vorzulegen. Die kompletten Unterlagen der Beweissicherung sind vor Baubeginn vorzulegen. Die Aufnahme und Dokumentation von Schäden, die während der Bauausführung auftreten, ist einzukalkulieren. Nicht erkannte und erfaßte Schäden, die während der Baumaßnahme von Personen und Institutionen gemeldet werden und Anspruch auf Behebung sowie Kostenübernahme dieser Schäden fordern, sind vom AN
vollkommen zu übernehmen. Der Bauherr sowie die
Bauleitung sind von allen Schäden freizustellen. Durchführung des Beweissicherungsverfahrens durch den AN.
Länge der Beweissicherungsstrecke
"Umleitungen":beidseitig auf ca. 1000 m
Menge: 1,000 psch

**00.04.3 Beweissicherungsverfahren Baubereich (nach Baumaßnahme)**
Beweissicherungsverfahren in mittelbar und unmittelbar
beeinflußten Bereichen der Baustrecke und in den
Bereichen der Zu- und Abfahrtsstraßen und Wege durch
einen öffentlich bestellten und gerichtlich zugelassenen Sachverständigen nach Beendigung der Baumaßnahme durchzuführen. Dabei sind die Zustände nach der Baumaßnahme an allen Gebäuden (innen und außen), Sonderbauwerken, Vorflutern, Straßen, Wege, Einfriedungen und anderen baulichen Anlagen zu überprüfen, wenn erforderlich, bereits vorhandene Schäden fotografisch zu erfassen oder durch sonstige zweckdienliche unveränderbare
Hilfsmittel und einen detaillierten umfassenden Bericht
mit Fotos in 3-facher Ausfertigung der Bauleitung
vorzulegen. Die kompletten Unterlagen der Beweissicherung sind vorzulegen. Nicht erkannte und erfaßte Schäden, die nach der Baumaßnahme von Personen und Institutionen gemeldet werden und Anspruch auf Behebung sowie Kostenübernahme dieser Schäden fordern, sind vom AN vollkommen zu übernehmen. Der Bauherr sowie die Bauleitung sind von allen Schäden freizustellen. Durchführung des Beweissicherungsver- fahrens durch den AN.
Länge der Beweissicherungsstrecke Straße der Einheit:
beidseitig auf ca. 300 m
Länge der Beweissicherungsstrecke Gartenstraße:
beidseitig auf ca. 200 m
Menge: 1,000 psch

**00.04.4 Beweissicherungsverfahren Umleitungsstrecken (nach Baumaßnahme)**
Beweissicherungsverfahren der Verkehrsflächen (Straßen)
im Trassenverlauf der Umleitungsstrecken durch einen öffentlich bestellten und gerichtlich zugelassenen Sachverständigen nach Beendigung der Baumaßnahme durchzuführen. Dabei sind die Zustände nach der Baumaßnahme an Straßen und baulichen Anlagen im Bereich der Straßen der Umleitung zu überprüfen, wenn erforderlich, bereits vorhandene Schäden fotografisch zu erfassen oder durch
sonstige zweckdienliche unveränderbare Hilfsmittel und
einen detaillierten umfassenden Bericht mit Fotos in 3-facher Ausfertigung der Bauleitung vorzulegen. Die kompletten Unterlagen der Beweissicherung sind vorzulegen. Nicht erkannte und erfaßte Schäden, die nach der Baumaßnahme von Personen und Institutionen gemeldet werden und Anspruch auf Behebung sowie Kostenübernahme dieser Schäden fordern, sind vom AN vollkommen zu übernehmen. Der Bauherr sowie die Bauleitung sind von allen Schäden freizustellen. Durchführung des Beweissicherungsverfahrens durch den AN.
Länge der Beweissicherungsstrecke
"Umleitungen":beidseitig auf ca. 1000 m
Menge: 1,000 psch

#### Bereich 00.05 Baustellenverordnung

**00.05.1 Vorankündigung erstellen**
Vorankündigung gemäß Baustellenverordnung erstellen und spätestens zwei Wochen vor Einrichten der Baustelle der zuständigen Behörde übermitteln. Vorankündigung sichtbar und witterungsgeschützt auf der Baustelle aushängen.
Bei erheblichen Änderungen während der Bauzeit anpassen.
Menge: 1,000 psch

**00.05.2 SiGe-Plan erstellen**
Ausarbeitung und Erstellung des Sicherheits- und Gesundheits- schutzplan (SiGe-Plan) nach RAB 31 erstellen und mit dem Sicherheits- und Gesundheitsschutzkoordinator dieser und weiterer berührter Baustellen abstimmen. Der Koordinator nimmt diese Aufgaben auch für Teilleistungen wahr, die Nachunternehmern übertragen werden.
Bei erheblichen Änderungen in der Ausführung des Bau- vorhabens anpassen. Den SiGe-Plan für jeden Beschäftigten einsehbar auf der Baustelle vorhalten sowie die Baustellenordnung.
Anzahl der Ausfertigungen nach Erfordernis, eine Ausfertigung erhält der AG.
Menge: 1,000 psch

**00.05.3 SiGe-Koordinator stellen**
Übernahme der Bauherrenpflichten gemäß Baustellenver- ordnung (Baustellv)
Bestellung eines unabhängigen Sicherheits- und Gesundheits- schutzkoordinators und Erbringung der damit verbundenen Leistungen nach RAB 30.
Während der Ausführung des Bauvorhabens hat der
Koordinator:
1. die Anwendung der allgemeinen Grundsätze nach § 4
  Arbeitsschutzgesetz zu koordinieren,
2. darauf zu achten, daß die Arbeitgeber und die
  Unternehmer ohne Beschäftigten ihre Pflichten nach
  dieser Verordnung erfüllen,
3. den Sicherheits- und Gesundheitsschutzplan bei
  erheblichen Änderungen in der Ausführung des
  Bauvorhabens anzupassen,
4. die Zusammenarbeit der Arbeitgeber zu organisieren
  und
5. die Überwachung der ordnungsgemäßen Anwendung der
  Arbeitsverfahren durch die Arbeitgeber zu
  koordinieren.
Der Koordinator nimmt diese Aufgaben auch für Teilleistung wahr, die Nachunternehmern übertragen werden.
Menge: 1,000 psch

### Titel 01 Fahrradstraße (Fahrbahn einschließlich)

#### Bereich 01.01 Abbrucharbeiten

**01.01.1 Bit. Oberbau senkrecht schneiden D bis 10cm**
Bituminösen Oberbau senkrecht schneiden, Dicke der bituminösen Befestigung 5 bis 10cm, Ausführung mit Fugenschneidegerät, Tiefe nach Wahl des AN. Restdicke trennen nach Wahl des AN. Anfallende Stoffe beseitigen.
Menge: 5,000 m

**01.01.2 Zulage weitere 5cm**
Zulage zu vorstehender Position:
Bituminösen Oberbau senkrecht schneiden, weitere 5cm
Menge: 5,000 m

**01.01.3 Bit. Befestigung aufbrechen, aufnehmen, D bis 10cm - Verwertungsklasse A**
Bituminöse Befestigung aufbrechen und aufnehmen, abschnitts- weise in Teilflächen, Dicke der bituminösen Befestigung 5 bis 10cm, Zuordnung Verwertungsklasse A nach RuVA-StB
Material wird Eigentum AN. Die fachgerechte Entsorgung / Verwertung ist nachzuweisen und in den Einheitspreis einzukalkulieren.
Menge: 5,000 m²

**01.01.4 Zulage weitere 5cm**
Zulage zu vorstehender Position:
Bituminösen Oberbau aufnehmen, weitere 5cm
Menge: 5,000 m²

**01.01.5 Kupferschlackepflaster aufnehmen und zwischenlagern**
vorhandenes Kupferschlackepflaster aufnehmen, ohne
Bettung, im Fahrbahnbereich, verlegt in Sand/Brechsand,
Das Aufnehmen der Bettung wird gesondert vergütet
(siehe Position: ungebundene Tragschicht aufnehmen und
entsorgen). Wiederverwendbare Steine säubern, im Baustellenbereich lagern.
Wiederverwendbare Steine ca. 95%.
Nicht mehr verwendbare Stoffe gehen in Eigentum des AN
über und sind zu beseitigen. Entsorgungsnachweis ist vor- zulegen.
Menge: 50,000 m²

**01.01.6 Ungebundene Befestigungen aufnehmen und entsorgen bzw. verwerten**
Ungebundene Oberflächen aufbrechen, aufnehmen und entsorgen, aus Auffüllungen Oberflächenbefestigungen /Auffüllungen, mitteldichte Lagerung
Bodengruppe: GU*
Dicke der Schicht ca. 0,30m bis 0,50m
Bodenklasse nach DIN 18300 (veraltet, zur Info) 4
Baugrundgutachten 2018:
Bodengruppen: TL,
Homogenbereich: A
Zuordnungsklasse >Z2 gem. LAGA M 20
Baugrundgutachten 2025:
Bodengruppen: GU und GT*
Homogenbereich: B
Materialwert >BM-F3 nach EBV
Material geht in Eigentum des AN über und ist zu
entsorgen bzw. zu verwerten. Entsorgungs- bzw.
Verwertungsnachweis ist vorzulegen.
Im Bereich der Rohrgräben, des im Vorfeld verlegten
Regenwassersammlers einschließlich Anschlussleitungen,  steht bereits im Zuge der Medienverlegung eingebautes Material an, welches abweichenden Materialeigenschaften aufweisen kann.
Menge: 630,000 m³

**01.01.7 Natursteinpflaster (Kleinflächen) aufnehmen und zwischenlagern**
vorhandenes Kleinpflaster, Granit aufnehmen, ohne Bettung, im Bereich von Fahrbahnen, verlegt in Sand/Brechsand, Das Aufnehmen der Bettung wird gesondert vergütet (siehe Position: ungebundene Tragschicht aufnehmen und entsorgen).
Wiederverwendbare Steine säubern, aufladen, zur Lagerstelle des AN fördern und lagern. Lagerplatz innerhalb der Ortslage OT Auleben.
Anteil der wiederverwendbaren Steine ca. 95%. Nicht mehr verwendbare Stoffe gehen in Eigentum des AN über und sind zu beseitigen.
Menge: 10,000 m²

**01.01.8 Betonsteinpflaster aufnehmen und entsorgen bzw. verwerten**
vorhandenes Betonsteinpflaster (Rechteckpflaster 10x20cm und 10x10cm, grau) aufnehmen und entsorgen, ohne Bettung, im Bereich von Fahrbahnen, verlegt in Sand/Brechsand, Das Aufnehmen der Bettung wird gesondert vergütet (siehe Position: ungebundene Tragschicht aufnehmen und entsorgen).
Material geht in Eigentum des AN über und ist zu entsorgen bzw. zu verwerten. Der Entsorgungs- bzw. Verwertungs- nachweis ist vorzulegen.
Menge: 40,000 m²

**01.01.9 Betonsteinpflaster aufnehmen und zwischenlagern**
vorhandenes Betonsteinpflaster (Rechteckpflaster 10x20cm und 10x10cm, grau) aufnehmen und im Baubereich zwischenlagern,
ohne Bettung, im Bereich von Nebenanlagen, verlegt in Sand/ Brechsand, Das Aufnehmen der Bettung wird gesondert vergütet (siehe Position: ungebundene Tragschicht aufnehmen
und entsorgen).
Menge: 10,000 m²

**01.01.10 Kupferschlackepflaster (Rinne) aufnehmen und entsorgen bzw. verwerten, einschließlich Betonbettung**
Vorhandenes Kupferschlackepflaster, ca. 0,33m breit, in einer Rinne längs zur Fahrbahn verlegt, 2-zeilig, aufnehmen, Dicke bis 15cm, verlegt in Betonbettung ca. 20cm dick, einschließlich Rückbau und Entsorgung der Betonbettung. Das Abbruch- material wird Eigentum AN und ist zu entsorgen bzw. zu verwerten.
Material geht in Eigentum des AN über und ist zu entsorgen. der Entsorgungs- bzw. Verwertungsnachweis ist vorzulegen.
Menge: 5,000 m

**01.01.11 Randeinfassung aufnehmen und entsorgen bzw. verwerten (Beton-/Natursteinbord)**
Bordstein verschiedener Ausführung aus Naturstein bzw. Beton aufnehmen, einschl. Fundament und einseitige Rückenstütze aus Beton, Dicke bis 20 cm,
Borde und weiteres Abbruchmaterial gehen in Eigentum AN
über und sind zu entsorgen bzw. zu verwerten. Der Entsorgungs- bzw. Verwertungsnachweis ist vorzulegen.
Menge: 65,000 m

**01.01.12 Randeinfassung aufnehmen und entsorgen bzw. verwerten (Kupferschlackepflaster)**
Randeinfassung aus Kupferschlackepflaster aufnehmen, einschl. Fundament und einseitige Rückenstütze aus Beton, Dicke bis 20 cm,
Borde und weiteres Abbruchmaterial gehen in Eigentum AN
über und sind zu entsorgen bzw. zu verwerten. Der Entsorgungs- bzw. Verwertungsnachweis ist vorzulegen.
Menge: 5,000 m

**01.01.13 Entwässerungsrinne, 2-zeilig aufnehmen und entsorgen bzw. verwerten**
Vorhandenes Betonstein-Großpflaster (Gossenläufer), ca.0,33m breit, in einer Rinne längs zur Fahrbahn verlegt, 2-zeilig, aufnehmen, Dicke bis 15cm, verlegt in Betonbettung ca. 20cm dick, einschließlich Rückbau und Entsorgung der Betonbettung.
Das Abbruchmaterial wird Eigentum AN und ist zu entsorgen bzw. zu verwerten.
Material geht in Eigentum des AN über und ist zuentsorgen. der Entsorgungs- bzw. Verwertungsnachweis ist vorzulegen.
Menge: 70,000 m

**01.01.14 ungebundene Tragschicht unter Pflaster / Asphalt aufnehmen und entsorgen bzw. verwerten**
Ungebundene Befestigungen aufbrechen, in Tragschicht unter Bitumenbelägen, in Fahrbahn und unter Kupferschlacke- pflaster, aus gebrochenem Naturstein, Dicke bis ca. 50cm.
Anfallende Stoffe beseitigen.
Schicht:
Auffüllung, Kies, Schotter
Bodengruppen: GU (A), GW
ungebundener Oberbau
Baugrundgutachten 2018:
Bodengruppen: TL,
Homogenbereich: A
Zuordnungsklasse >Z2 gem. LAGA M 20
Baugrundgutachten 2025:
Bodengruppen: GU und GT*
Homogenbereich: B
Materialwert >BM-F3 nach EBV
Material geht in Eigentum des AN über und ist zu entsorgen bzw. zu verwerten. Der Entsorgungs- bzw. Verwertungs- nachweis ist vorzulegen.
Im Bereich der Rohrgräben, des im Vorfeld verlegten
Regenwassersammlers einschließlich Anschlussleitungen,  steht bereits im Zuge der Medienverlegung eingebautes Material an, welches abweichenden Materialeigenschaften aufweisen kann.
Menge: 50,000 m³

**01.01.15 Zulage zu Aushubpositionen (Haufwerke Probenahme)**
Zulage zu Aushubpositionen: Haufwerke für Probenahme nach LAGA PN 98 auf Anweisung des AG herstellen. Geeignete Flächen bereitstellen. Zu untersuchendes Material laden und zur vorbereiteten Fläche transportieren. Haufwerk als regelmäßigen geometrischen Körper (trapezförmige Miete, Kegelhalde) herstellen. Herstellung mit Bagger oder Radlader, dabei Material homogenisieren. Entmischung vermeiden,
Vermischungsverbot beachten. Flächen und Haufwerke sind so herzustellen, dass Umweltschäden vermieden werden (das Liefern, Auslegen und entsorgen erforderlicher Folien ist
einzukalkulieren). Beschaffenheit des Materials nach Unterlagen des AG. Mithilfe bei der Probenahme mit geeignetem Baugerät. Probenahme erfolgt durch den AN unter Aufsicht durch den AG. Leistung gilt für den Aushub für den Straßenbau. Ausführung in mehreren Abschnitten nach Baufortschritt. Haufwerk aus nicht gefährlichem Abfall.
Abfall = Bauschutt.
Menge: 680,000 m³

**01.01.16 vorhandene Verkehrszeichen einschl. Rohrpfosten aufnehmen und entsorgen bzw. verwerten**
Verkehrszeichen einschließlich Rohrpfosten und Fundamen- tierung aus Beton aufnehmen. Verkehrszeichen in der Baustelle bzw. auf einem Lagerplatz des AN sicher zwischenlagern.
Die Fundamentierung wird Eigentum AN und ist zu
entsorgen.
Die fachgerechte Entsorgung ist in den Einheitspreis einzu- kalkulieren und nachzuweisen. Entsorgungsnachweis ist vorzulegen.
Menge: 5,000 Stck

**01.01.17 Straßenabläufe / Anschlussleitung aufnehmen und entsorgen**
Straßenablauf einschließlich Aufsatz vollständig ausbauen. Anschlussleitungen ca. 5,00 m aufnehmen, Trennschnitt. Teile der Leitungen, die bestehen bleiben, abdichten. Das Ausbauen von Rohrleitungen wird nicht gesondert vergütet.
Straßenablauf aus Betonfertigteilen.
Ausbautiefe bis 1,75m.
Straßenablauf liegt in befestigter Fläche. Aufbruch- und Erdarbeiten ausführen. Material wird Eigentum AN und ist zu entsorgen bzw. zu verwerten.
Die fachgerechte Entsorgung bzw. Verwertung ist in den
Einheitspreis einzukalkulieren und nachzuweisen.
Entsorgungs- bzw. Verwertungsnachweis ist vorzulegen.
Menge: 2,000 Stck

#### Bereich 01.02 Erdarbeiten

**01.02.1 Boden aufnehmen und entsorgen bzw. verwerten**
Boden profilgerecht lösen, Boden wird Eigentum des AN
und ist zu beseitigen, Abtragtiefe 0,15m bis ca. 0,35m,
unter ungebundener Tragschicht bzw. unter ungebundener
Befestigung (Auffüllung) Mengenermittlung nach Abtragprofilen, nach Abtrag Oberflächenbefestigung.
Material wird Eigentum AN und ist zu entsorgen bzw. zu
verwerten. Die fachgerechte Entsorgung / Verwertung ist in den
Einheitspreis einzukalkulieren und nachzuweisen. Der Entsorgungs- bzw. Verwertungsnachweis ist vorzulegen.
Baugrundgutachten 2018:
Bodengruppen: TL,
Homogenbereich: A
Zuordnungsklasse >Z2 gem. LAGA M 20
Baugrundgutachten 2025:
Bodengruppen: TL,
Homogenbereich: C und D
Materialwert >BM-F3 nach EBV
Im Bereich der Rohrgräben, des im Vorfeld verlegten
Schmutzwassersammlers einschließlich
Hausanschlussleitungen,  steht bereits im Zuge der
Medienverlegung eingebautes Material an, welches
abweichenden Materialeigenschaften aufweisen kann.
Menge: 375,000 m³

**01.02.2 Boden Bodenaustausch aufnehmen und entsorgen bzw. verwerten, D i.M. 40cm**
Boden für Bodenaustausch unterhalb Straßenplanum
profilgerecht lösen, Boden laden.
Abtragtiefe i.M. 0,40m.
laut Baugrundgutachten zwischen 0,30m und 0,50m
Material wird Eigentum AN und ist zu entsorgen bzw. zu
verwerten. Die fachgerechte Entsorgung / Verwertung ist in den
Einheitspreis einzukalkulieren und nachzuweisen. Der Entsorgungs- bzw. Verwertungsnachweis ist vorzulegen.
Baugrundgutachten 2018:
Bodengruppen: TL,
Homogenbereich: A
Zuordnungsklasse >Z2 gem. LAGA M 20
Baugrundgutachten 2025:
Bodengruppen: TL,
Homogenbereich: C und D
Materialwert >BM-F3 nach EBV
Im Bereich der Rohrgräben, des im Vorfeld verlegten
Schmutzwassersammlers einschließlich
Hausanschlussleitungen,  steht bereits im Zuge der
Medienverlegung eingebautes Material an, welches
abweichenden Materialeigenschaften aufweisen kann.
Menge: 600,000 m³

**01.02.3 Zulage zu Aushubpositionen (Haufwerke Probenahme)**
Zulage zu Aushubpositionen. Haufwerke für Probenahme nach LAGA PN 98 auf Anweisung des AG herstellen. Geeignete Flächen bereitstellen. Zu untersuchendes Material laden und zur vorbereiteten Fläche transportieren. Haufwerk als regel- mäßigen geometrischen Körper (trapezförmige Miete, Kegelhalde) herstellen. Herstellung mit Bagger oder Radlader, dabei Material homogenisieren. Entmischung vermeiden,
Vermischungsverbot beachten. Flächen und Haufwerke sind so herzustellen, dass Umweltschäden vermieden werden (das Liefern, Auslegen und entsorgen erforderlicher Folien ist
einzukalkulieren). Beschaffenheit des Materials nach Unterlagen des AG. Mithilfe bei der Probenahme mit geeignetem Baugerät. Probenahme erfolgt durch den AN unter Aufsicht durch den AG.
Leistung gilt für den Aushub für den Straßenbau.
Ausführung in mehreren Abschnitten nach Baufortschritt.
Haufwerk aus nicht gefährlichem Abfall.
Abfall = Boden.
Menge: 975,000 m³

**01.02.4 Zulage Handschachtung**
Bodenaushub in Leitungsgräben oder Baugruben an unzugäng- lichen Stellen und zur sicheren Freilegung von Versorgungs- leitungen in Handschachtung durchführen. Handschachtung als Zulage zu den Aushubpositionen. Nur in Abstimmung und auf Anweisung der BÜ.
Sonst wie Pos. zuvor.
Menge: 20,000 m³

**01.02.5 Geotextil liefern und verlegen**
Geotextil mind. GRK 3 liefern und verlegen. Überlappung ca. 50cm
Menge: 1500,000 m²

**01.02.6 Verdichtungsfähigen Boden Bodenaustausch liefern und einbauen**
Bodeneinbau als Bodenaustausch mit vom AN zu liefernden Stoffen, Material gut zu verdichtender Boden / verdichtungs- fähiges grobkörniges Mineralgemisch,
Verdichtungsgrad Dpr mind. 100%,
verdichten,
Verdichtungsgrad DPr 97 %,
einbauen unterhalb des Straßenplanums.
Einbauhöhe: i.M. 0,40m.
laut Baugrundgutachten zwischen 0,30m und 0,50m
Menge: 600,000 m³

**01.02.7 Planum herstellen**
Planum herstellen für Verkehrsflächen. Zulässige Abweichung von der Sollhöhe +- 3cm.
Menge: 1500,000 m²

**01.02.8 Untergrund verdichten**
Untergrund verdichten, für Verkehrsflächen, Verdichtungsgrad DPr 97 %, Verformungsmodul EV2 mind.45 MN/m²,
Planum / Untergrund im Bereich von:
DIN 18300 Erdarbeiten:
Baugrundgutachten 2018
Homogenbereich: A
bzw. Bodenaustauschmaterial
Baugrundgutachten 2025
Homogenbereich: C und D
bzw. Bodenaustauschmaterial
Menge: 1500,000 m²

*Hinweis: Hinweis*
Hinweis
Durch den AN ist ein Prüfplan für die Kontrollprüfungen zu erstellen und dem AG / Bauleitung 3-fach zu übergeben. Die Kosten sind in die Positionen der Kontrollprüfungen einzukalkulieren.

**01.02.9 Kontrollprüfung Verdichtung Erdplanum**
Plattendruckversuch Planum nach DIN 18 134 für
Kontrollprüfung nach Angabe des jeweiligen AG
durchführen einschließlich Bereitstellung sämtlicher
Geräte (Belastungsfahrzeug) sowie Auswertung und
Darstellung der Messergebnisse.
Ausführung auf Anordnung des jeweiligen AG mit
Nachweisführung im Bautagebuch.
Menge: 4,000 Stck

#### Bereich 01.03 Planumsentwässerung

**01.03.1 Boden für Längssicker ausheben und entsorgen bzw. verwerten**
Graben für Drainage ausheben, Tiefe i. d. R. 40cm, im Bedarfsfall bis 60cm,
Sohlbreite 30 cm.
Material wird Eigentum AN und ist zu entsorgen bzw. zu
verwerten. Die fachgerechte Entsorgung / Verwertung ist in den
Einheitspreis einzukalkulieren und nachzuweisen. Der Entsorgungs- bzw. Verwertungsnachweis ist vorzulegen.
Baugrundgutachten 2018:
Bodengruppen: TL,
Homogenbereich: A
Zuordnungsklasse >Z2 gem. LAGA M 20
Baugrundgutachten 2025:
Bodengruppen: TL,
Homogenbereich: C und D
Materialwert >BM-F3 nach EBV
Im Bereich der Rohrgräben, des im Vorfeld verlegten
Schmutzwassersammlers einschließlich
Hausanschlussleitungen,  steht bereits im Zuge der
Medienverlegung eingebautes Material an, welches
abweichenden Materialeigenschaften aufweisen kann.
Menge: 55,000 m³

**01.03.2 Boden für Drainagekontrollschächte ausheben und entsorgen bzw. verwerten**
Baugrube für Draingae-Kontrollschacht ausheben, Tiefe
bis 150cm,
Größe ca. 1,50m x 1,50m.
Material wird Eigentum AN und ist zu entsorgen bzw. zu
verwerten.

Die fachgerechte Entsorgung / Verwertung ist in den
Einheitspreis einzukalkulieren und nachzuweisen.
Der Entsorgungs- bzw. Verwertungsnachweis ist
vorzulegen.

Baugrundgutachten 2018:
Bodengruppen: TL,
Homogenbereich: A
Zuordnungsklasse >Z2 gem. LAGA M 20

Baugrundgutachten 2025:
Bodengruppen: TL,
Homogenbereich: C und D
Materialwert >BM-F3 nach EBV

Im Bereich der Rohrgräben, des im Vorfeld verlegten
Schmutzwassersammlers einschließlich
Hausanschlussleitungen,  steht bereits im Zuge der
Medienverlegung eingebautes Material an, welches
abweichenden Materialeigenschaften aufweisen kann.
Menge: 4,000 m³

**01.03.3 Zulage Handschachtung**
Bodenaushub in Leitungsgräben oder Baugruben an unzugäng- lichen Stellen und zur sicheren Freilegung von Versorgungs- leitungen in Handschachtung durchführen. Handschachtung als Zulage zu den Grabenpositionen. Nur in Abstimmung und auf Anweisung der BÜ.
Sonst wie Pos. zuvor.
Menge: 20,000 m³

**01.03.4 Zulage zu Aushubpositionen (Haufwerke Probenahme)**
Zulage zu Aushubpositionen: Haufwerke für Probenahme nach LAGA PN 98 auf Anweisung des AG herstellen. Geeignete Flächen bereitstellen. Zu untersuchendes Material laden und zur vorbereiteten Fläche transportieren.
Haufwerk als regelmäßigen geometrischen Körper (trapez- förmige Miete, Kegelhalde) herstellen. Herstellung mit Bagger oder Radlader, dabei Material homogenisieren. Entmischung vermeiden, Vermischungsverbot beachten. Flächen und Haufwerke sind so herzustellen, dass Umweltschäden vermieden werden (das Liefern, Auslegen und entsorgen erforderlicher Folien ist einzukalkulieren).
Beschaffenheit des Materials nach Unterlagen des AG.
Mithilfe bei der Probenahme mit geeignetem Baugerät.
Probenahme erfolgt durch den AN unter Aufsicht durch
den AG.
Leistung gilt für den Aushub von Rohgräben
Ausführung in mehreren Abschnitten nach Baufortschritt.
Haufwerk aus nicht gefährlichem Abfall.
Abfall = Boden.
Menge: 59,000 m³

**01.03.5 Filtermaterial Längssicker liefern, einbauen DN100**
Sickerpackung aus Filterkies,
Korngrößenabstufung 8-16mm, für Leitung DN100
Höhe über Grabensohle 10cm,
Höhe über Rohrscheitel 20 bis 40cm,
Grabenbreite 30cm.
Menge: 55,000 m³

**01.03.6 Geotextil Längssicker (umlaufende Umhüllung)**
Umhüllung Filtermaterial Längssicker mit Geotextil der Klasse GRK 3. Sohlenbreite = Grabenbreite 0,30m,
Höhe 0,40 bis 0,60m, umlaufende Umhüllung.
Menge: 650,000 m²

**01.03.7 Teilsickerrohr (Drainage) DN100 liefern und verlegen**
Drainleitung aus PP als Teilsickerrohr liefern und verlegen,
mit angeformter Muffe, Schlitzbreite ca. 1,2mm, DN100, in vorhandene Längssicker.
Menge: 450,000 m

**01.03.8 Verschlussteller Teilsickerrohr**
Verschlussteller Teilsickerrohr als Zulage zur Position Teil- sickerrohr (Drainage DN100) aus PP liefern und montieren, Material und Dimension analog Teilsickerrohr.
Menge: 10,000 Stck

**01.03.9 Baugrubenverfüllung Drainagekontrollschächte, einschl. Bodenlieferung**
Bodeneinbau mit vom AN zu liefernden Stoffen, Material gut zu verdichtender Boden / verdichtungsfähiges Mineralgemisch
(z. B. Kiessand, Brechkorngemisch) für Baugrubenverfüllung Drainage-Kontrollschacht, lagenweiser Einbau und verdichten,
Verdichtungsgrad DPr 97%. Der Verdichtungsgrad DPr > 97% ist über ein Probefeld nachzuweisen.
Abrechnung nach Auftragsprofilen
Baugruben ca. 1,50 x 1,50m,
Menge: 4,700 m³

**01.03.10 Drainagekontrollschacht DN425 Kunststoff**
Dränagekontrollschacht PE-HD, DN425, mit 3 Anschlüssen (Zu- und Ablauf, seitlicher Zulauf) DN160, Gerinnausbildung im Schachtboden wie T-Stück (siehe Planungsunterlagen)
3 Übergangsstücke von DN160 (Zu- und Ablauf) auf DN100
Sickerleitung
Einbauhöhe Schacht bis 150 cm,
bestehend aus Schachtboden, Schachtrohr, Teleskopmanschette und Telekosabdeckung mit Gussabdeckung D400, ohne Lüftung
1x Einbau in Gehwegen, einschl. Umpflasterung
Schachtabdeckung
Tiefe: bis ca. 1,50 m unter OK Gelände
Anschluß der Sickerleitung herstellen.
Menge: 1,000 Stck

**01.03.11 Zulage Abzweig DN/OD160/160, 45° (PP)**
Zulage zur Rohrleitung für das Liefern und Verlegen von
Abzweigen aus Polypropylen (Materialgüte, Material- eigenschaften, Dichtsystem und Farbe wie Rohrleitung) mit werkseitig eingelegter Doppellippendichtung
DN/OD160/160; 45°

(01)Hersteller/Typ: '..........'

(Bieterangabe)
Menge: 7,000 Stck

**01.03.12 Zulage Abzweig DN/OD200/160, 45° (PP)**
Zulage zur Rohrleitung für das Liefern und Verlegen von
Abzweigen aus Polypropylen (Materialgüte, Material- eigenschaften, Dichtsystem und Farbe wie Rohrleitung)
mit werkseitig eingelegter Doppellippendichtung
DN/OD200/160; 45°

(01)Hersteller/Typ: '..........'

(Bieterangabe)
Menge: 1,000 Stck

**01.03.13 Zulage Abzweig DN/OD400/160, 45° (PP)**
Zulage zur Rohrleitung für das Liefern und Verlegen von
Abzweigen aus Polypropylen (Materialgüte, Material- eigenschaften, Dichtsystem und Farbe wie Rohrleitung)
mit werkseitig eingelegter Doppellippendichtung
DN/OD400/160; 45°

(01)Hersteller/Typ: '..........'

(Bieterangabe)
Menge: 1,000 Stck

#### Bereich 01.04 Straßen, Wege, Plätze

**01.04.1 Frostschutzschicht herstellen**
Frostschutzschicht aus Baustoffgemisch für Frostschutz- schichten herstellen. Gesteinsspezifische Anforderungen
gem. TL Gestein-StB und zugeh. Einführungsschreiben.
Erschwernisse durch Einbauten, Schächte und
Straßenabläufe werden gesondert vergütet.

In Verkehrsflächen der Belastungsklassen Bk100 bis Bk1,0.
Feinanteil Kategorie UF 3.
Baustoffgemisch 0/45.
Umweltrelevante Anforderungen beim Einsatz von
Baustoffgemischen nach Unterlagen des AG.

Verdichtungsgrad DPr mindestens 103 v.H und
Verformungsmodul Ev2 auf der Oberfläche mindestens
120 MN/m².
Einbaudicke: mind. 0,47m

Abgerechnet wird nach Auftragsprofilen.
Menge: 780,000 m³

**01.04.2 Zulage Erschwernisse durch Einbauten, Schächte und Straßenabläufe**
Zulage zu vorstehender Position
für die Erschwernisse beim Einbau der Frostschutzschicht im Bereich von Einbauten, Schächten und
Straßenabläufen
Menge: 20,000 m³

**01.04.3 Asphalttragschicht 14cm, Bk1,0 liefern, einbauen und verdichten**
Asphalttragschicht aus Asphalttragschichtmischgut
AC 32 T N herstellen. Gesteinsspezifische Anforderungen
gem. TL Gestein-StB und zugeh. Einführungsschreiben.
Anlieferung des Mischgutes in thermoisolierten
Transportbehältern.

Erhöhte Anforderungen:
- In der Erstprüfung sowie in der Kontrollprüfung
  (an extrahierten Bestandteilen):
  - Untersuchung zu Haftverhalten zwischen Gesteinskörnung
  und der zur Verwendung vorgesehenen Bindemittelart und
  sorte; Umhüllung = 60 vH (ermittelt nach 24 h an
  Prüfkörnung 5/8 bzw. 8/11 gemäß TP Asphalt-StB, Teil 11).
  - Mindestbindemittelgehalt >= 4,2 M.-vH, wenn
  Gesteinskörnungen mit Dichten <= 2,65 g/cm³
  (saugende Körnungen) vorgesehen sind.

In Verkehrsflächen der Belastungsklassen Bk0,3 bis Bk1,8
Bindemittel = 70/100 resultierend
Einbaudicke: 14cm. (Einbaugewicht 350 kg/m²)
Menge: 1160,000 m²

**01.04.4 Bituminöses Bindemittel liefern und aufsprühen**
Bitumenhaltiges Bindemittel aufsprühen, auf zusammen- hängenden Teilflächen maschinell mit Spritzrampe.
Verschmutzte Unterlage vorher reinigen. Kehrgut in Eigentum des AN übernehmen und von der Baustelle entfernen.
Bindemittel C 40 BFI-S
Emulsionsmenge 0,30 kg/m²
Nachweis der elastischen Rückstellung am extrahierten
Bindemittel nach TL BE-StB 15.
Einbau auf Asphalttragschicht
Menge: 1160,000 m²

**01.04.5 Asphaltbeton 4cm, Bk1,0 liefern, einbauen und verdichten**
Asphaltdeckschicht aus Asphaltbeton AC 11 D N herstellen. Gesteinsspezifische Anforderungen gemäß TL Gestein-StB und zugeh. Einführungsschreiben. Anlieferung des Mischgutes in thermoisolierten Transportbehältern.

Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Mindesteinbautemperatur (Luft und Unterlage)
  +5 Grad Celsius; zwischen 3 und +5 Grad Celsius
  werden erhöhte Aufwendungen wie zum Beispiel
    - Vorwärmen der Unterlage
    - Verwendung einer Einbauhilfe (z.B. Zeolithe)
  als Zulage gesondert vergütet.
- Weitere Anforderungen nach Unterlagen des AG.

In Verkehrsflächen der Belastungsklasse Bk1,0.
Einbaudicke 4cm.
Bindemittel = 50/70.

Frosteinwirkungszone II.

Aufgehellte Deckschicht mit Aufhellungsgestein/hellem
Naturgestein. Prüfungen gemäß FGSV-AP Aufhellung.
In der Erstprüfung Leuchtdichtekoeffizient qo, Range >=
0,07 cd/(m2*1lx). In der Kontrollprüfung Nachweis d.
Anteiles der hellen groben GK; Toleranz -10 vH
(relativ); sonst Nachweis der Vertragserfüllung durch
direkte Messung des mittleren Leuchtdichtekoeffizienten
an 2 Bohrkernen d=150mm auf Kosten des AN.
Menge: 1160,000 m²

**01.04.6 Abstumpfungsmaßnahme durchführen**
Abstumpfungsmaßnahme zur Erhöhung der
Anfangsgriffigkeit durch gleichmäßiges Aufbringen und
Einwalzen von Abstreumaterial durchführen.
Nicht gebundenes Material aufnehmen und der Verwertung
nach Wahl des AN zuführen.

Abstreumaterial = Lieferkörnung 1/3
Aus Gestein wie grobe Gesteinskörnung in
Asphaltdeckschicht.

Abstreumenge 1,0 kg/m²
Maschinell aufstreuen
Menge: 1160,000 m²

**01.04.7 Fugen nachschneiden**
Fugen in Asphaltdeckschicht nachschneiden, auch entlang
von Gossen/Borden

Fugenspalt in Asphalttragdeckschicht herstellen.
Fugenspalt mit einem zwangsgeführten Fugenschneider schneiden,
Fuge als Längs- und Querfuge, in Asphalttragdeckschicht
sowie als Randfuge vor Rinnen, Borden und Einbauten,
Fugentiefe 4,0 cm, Fugenbreite 15 mm.
Menge: 550,000 m

**01.04.8 Fugen vergießen**
Fugen vergießen, einschließlich Lieferung der
Fugenvergussmasse

Fugen der Asphalttragdeckschicht als Randfuge
vor Rinnen, Borden und Einbauten sowie
als Anschlussfuge, säubern vorbehandeln und verfüllen,
Fugentiefe 4,0 cm, Fugenbreite i.M. 15 mm,
Fugen mit Druckluft säubern, soweit erforderlich
trocknen.
Vorbehandlung der Schneidflächen mittels Primer
(nach Herstellerangabe) zur Verbesserung der Haftung
zwischen Schnittfläche und Fugenvergußmasse.
Fugenraum bis Oberkante mit bituminöser
Fugenvergußmasse verfüllen.
Menge: 550,000 m

**01.04.9 2-reihige Entwässerungsrinne aus Beton-Pflaster herstellen auf Betonbettung**
Pflasterstreifen nach Merkblatt für Flächenbefestigung
mit Pflaster- und Plattenbelägen im Bereich der Fahrbahn, 2-zeilig, aus Betonstein-Großpflaster, Farbe: grau, Gossenläufer Format ca. 24x16x14cm,
Bettung aus Beton C20/25, Dicke 20cm,
Pflasterfugen verfüllen mit Zementmörtel.
Einschl. der erforderlichen Rand- und Abschlusssteine.
Im Abstand von 4m bis 6m sind durchgehend durch Rinne
und Betonfundament Bewegungsfugen herzustellen.
Für Bewegungsfugen sind reversibel komprimierbare
Einlagen zu verwenden. In den oberen 3cm der
Bewegungsfuge der Entwässerungsrinne ist eine
elastische Pflasterfugenmasse gemäß ZTV Fug-StB
einzubauen.
Menge: 180,000 m

**01.04.10 1-reihig Beton-Großpflaster auf Betonbettung**
Pflasterstreifen nach Merkblatt für Flächenbefestigung mit Pflaster- und Plattenbelägen im Anschluss an die Fahrbahn, einzeilig, aus Betonstein-Großpflaster, Farbe: grau, Gossenläufer Format ca. 24x16x14cm, als Randstreifen entlang der Bordanlage

Bettung aus Beton C20/25, Dicke 20cm,
Rückenstütze aus Beton C20/25, Dicke 15cm
Pflasterfugen verfüllen mit Zementmörtel.
Einschl. der erforderlichen Rand- und Abschlusssteine.
Im Abstand von 4m bis 6m sind durchgehend durch die
Randeinfassung, die Rückenstütze und das Betonfundament
Bewegungsfugen herzustellen.
Für Bewegungsfugen sind reversibel komprimierbare
Einlagen zu verwenden. In den oberen 3cm der
Bewegungsfuge der Randeinfassung ist eine elastische
Pflasterfugenmasse gemäß ZTV Fug-StB einzubauen.
Menge: 220,000 m

**01.04.11 Ungebundene Deckschicht herstellen**
Deckschicht aus Splitt 0/16, Schichtdicke 5cm liefern, einbauen und verdichten. Im Anpassungsbereich der Einmündung Gartenstraße an den Bestand.
Menge: 50,000 m²

**01.04.12 Zwischengelagertes Kupferschlackepflaster verlegen**
Zwischengelagertes  Kupferschlackepflaster am
Zwischenlager aufnehmen, zur Baustelle transportieren, abladen. Nach Einbau der Frostschutzschicht ist das Pflaster
wieder zu verlegen. Randsteine und das Schneiden des Pflasters ist einzukalkulieren.
Inkl. 5cm Pflastersand aus Brechsand-Splitt-Gemisch,
Körnung 0-5 mm.
Steine nach Verlegevorschrift des Herstellers verlegen.
Fugen nach Herstellervorschrift,
Fugenfüllung aus Gesteinskörnung 0/2 nach ZTV Pflaster
oder Baustoffgemisch 0/4 nach TL-Pflaster-StB,
Korngrößenanteil <0,06mm mind. 2 M.-% und max 9 M.-%
im Lieferzustand, einschlämmen.
Die fertige und benutzte Fläche (nach Abnahme)
ist innerhalb von 3 Monaten zweimal mit Fugenmaterial
nachzufüllen.
Beachte:
Verbleibendes Pflaster ist zu sichern. Anfallende
Kosten sind Bestandteil des EP.
Menge: 35,000 m²

**01.04.13 Kupferschlackepflaster liefern und verlegen**
Kupferschlackepflaster liefern und verlegen, Format analog Bestand vor Ort. Nach Einbau der Frostschutzschicht ist das Pflaster wieder zu verlegen. Randsteine und das Schneiden des Pflasters ist einzukalkulieren.
Inkl. 5cm Pflastersand aus Brechsand-Splitt-Gemisch,
Körnung 0-5 mm.
Steine nach Verlegevorschrift des Herstellers verlegen.
Fugen nach Herstellervorschrift,
Fugenfüllung aus Gesteinskörnung 0/2 nach ZTV Pflaster
oder Baustoffgemisch 0/4 nach TL-Pflaster-StB,
Korngrößenanteil <0,06mm mind. 2 M.-% und max 9 M.-%
im Lieferzustand, einschlämmen.
Die fertige und benutzte Fläche (nach Abnahme) ist innerhalb von 3 Monaten zweimal mit Fugenmaterial nachzufüllen.
Beachte:
Verbleibendes Pflaster ist zu sichern. Anfallende Kosten sind Bestandteil des EP.
Menge: 60,000 m²

**01.04.14 2-reihige Entwässerungsrinne aus Cu-Pflaster herstellen auf Betonbettung**
Pflasterstreifen nach Merkblatt für Flächenbefestigung
mit Pflaster- und Plattenbelägen
im Bereich der Fahrbahn, 2-zeilig,
aus Kupferschlackepflaster, Farbe: anthrazit
Format ca. 24x16x16cm,
Bettung aus Beton C20/25, Dicke 20cm,
Pflasterfugen verfüllen mit Zementmörtel.
Einschl. der erforderlichen Rand- und Abschlusssteine.
Im Abstand von 4m bis 6m sind durchgehend durch Rinne
und Betonfundament Bewegungsfugen herzustellen.
Für Bewegungsfugen sind reversibel komprimierbare
Einlagen zu verwenden. In den oberen 3cm der
Bewegungsfuge der Entwässerungsrinne ist eine
elastische Pflasterfugenmasse gemäß ZTV Fug-StB
einzubauen.
Menge: 8,000 m

**01.04.15 Zwischengelagertes Betonsteinpflaster verlegen**
Zwischengelagertes Betonsteinpflaster am Zwischenlager
aufnehmen, zur Baustelle transportieren, abladen.
Nach Einbau der Frostschutzschicht ist das Pflaster
wieder zu verlegen.
Inkl. 4cm Pflastersand aus Brechsand-Splitt-Gemisch,
Körnung 0-5 mm.
Steine nach Verlegevorschrift verlegen.
Fugen nach Verlegevorschrift
Fugenfüllung aus Gesteinskörnung 0/2 nach ZTV Pflaster
oder Baustoffgemisch 0/4 nach TL-Pflaster-StB,
Korngrößenanteil <0,06mm mind. 2 M.-% und max 9 M.-%
im Lieferzustand, einschlämmen.
Die fertige und benutzte Fläche (nach Abnahme)
ist innerhalb von 3 Monaten zweimal mit Fugenmaterial
nachzufüllen.
Beachte:
Verbleibendes Pflaster ist zu sichern. Anfallende
Kosten sind Bestandteil des EP.
Menge: 10,000 m²

*Hinweis: Hinweis*
Hinweis
Im Rahmen der Eigenüberwachung sind die geforderten Verdichtungsnachweise für den ungebundenen Oberbau zu erbringen. Die Nachweise sind der örtlichen
Bauüberwachung vorzulegen.

**01.04.16 Kontrollprüfung Frostschutzschicht**
Plattendruckversuch Frostschutzschicht nach DIN 18 134
für Kontrollprüfung nach Angabe des jeweiligen AG
durchführen, einschließlich Bereitstellung sämtlicher
Geräte (Belastungsfahrzeug) sowie Auswertung und
Darstellung der Messergebnisse.
Ausführung auf Anordnung des jeweiligen AG mit
Nachweisführung im Bautagebuch.
Menge: 3,000 Stck

#### Bereich 01.05 Markierung und Beschilderung

*Hinweis: Hinweis Technische Bearbeitung*
Hinweis Technische Bearbeitung
Einzukalkulieren sind:
Verkehrsrechtliche Anordnungen einholen. Alle dafür erforderlichen Unterlagen erstellen und einreichen. Verkehrsrechtliche Anordnungen für die Absperrung und
Sicherung der Arbeitsstellen zum Herstellen der gesamten Markierung.
Notwendige Verkehrs- und Beschilderungspläne erstellen.
Genehmigungen als Kopie 3fach dem AG übergeben.

*Hinweis: Hinweis*
Hinweis
Die erforderliche Baustelleneinrichtung für die Leistungen der Markierung ist in die einzelnen Positionen einzurechnen und wird nicht gesondert vergütet.

**01.05.1 Markierungsfläche reinigen, Wahl AN**
Fläche der Markierung auf Anordnung des AG reinigen.
Kehrgut aufnehmen und nach Wahl des AN der Verwertung
zuführen.
Abgerechnet wird die zu markierende Fläche. Bei Pfeil,
Buchstabe, Ziffer, Verkehrsschild, und Piktogramm ergibt sich die Fläche aus dem kleinsten umschließenden
Rechteck.
Reinigung 'nach Wahl des AN.'
Menge: 120,000 m²

**01.05.2 Markierungsfläche trocknen**
Fläche für Markierung auf Anordnung des AG schonend
trocknen.
Abgerechnet wird die zu markierende Fläche. Bei Pfeil,
Buchstabe, Ziffer, Verkehrsschild und Piktogramm ergibt
sich die Fläche aus dem kleinsten umschließenden Rechteck.
Menge: 120,000 m²

**01.05.3 Längsmarkierung 0,25 cm,1:1 Typ II herstellen Breite 0,25 m Strich/Lücke 1:1, Heißplastik**
Längsmarkierung Typ II herstellen. Losen Schmutz von zu
markierender Fläche entfernen.
Abgerechnet wird der markierte Strich, bei Doppelstrichen zwei Striche.
Strichbreite = 0,25 m.
Unterbrochen; Verhältnis Strich/Lücke 1 zu 1.
B 0,5 / 0,5
Markierungsstoffart = Heißplastikmasse.
Glattstrich
Verkehrsklasse = P 7.
Überrollbarkeitsklasse: T 2
Markierung 'auf Asphaltbeton.'

Ausführung innerorts!

Hersteller / Erzeugnis:
Bieterangabe:
(01) '.....................'
Menge: 240,000 m

*Hinweis: Hinweis Technische Bearbeitung*
Hinweis Technische Bearbeitung
Einzukalkulieren sind:
Verkehrsrechtliche Anordnungen einholen. Alle dafür erforderlichen Unterlagen erstellen und einreichen. Verkehrsrechtliche Anordnungen für die Absperrung und
Sicherung der Arbeitsstellen zum Herstellen der gesamten Beschilderung und des Fahrzeugrückhaltesystems. Notwendige Verkehrs- und Beschilderungspläne erstellen. Genehmigungen als Kopie 3fach dem AG übergeben.

*Hinweis: Hinweis*
Hinweis
Die Lieferung/Herstellung und Montage aller Schilder, Pfosten/Maste und Fundamente ist einzukalkulieren.

**01.05.4 Verkehrsschild, Z 244.1 Größe 2, Folie Typ RA 2 3 mm dick St.Rohrsch.Plan I UK Schild ab 2 m**
Verkehrsschild nach Unterlagen des AG anbringen.
Schild = Zeichen 244.1
Größe 2. Alform, Aufbau C
Mit retroreflektierender Folie der Bauart Typ RA 2.
Schild = flach, 3 mm dick.
Befestigung mit Stahl-Rohrschelle, feuerverzinkt, nach
IVZ-Norm, Standardplan I. Verschraubungsmaterial aus
nicht rostendem Stahl mind. der Stahlsorte A 2.
Anbringung neben der Fahrbahn. Unterkante des Schildes
ab 2 m über der Verkehrsfläche.
Menge: 4,000 Stck

**01.05.5 Verkehrsschild, Z 244.2 Größe 2, Folie Typ RA 2 3 mm dick St.Rohrsch.Plan I UK Schild ab 2 m**
Verkehrsschild nach Unterlagen des AG anbringen.
Schild = Zeichen 244.2
Größe 2. Alform, Aufbau C
Mit retroreflektierender Folie der Bauart Typ RA 2.
Schild = flach, 3 mm dick.
Befestigung mit Stahl-Rohrschelle, feuerverzinkt, nach
IVZ-Norm, Standardplan I. Verschraubungsmaterial aus
nicht rostendem Stahl mind. der Stahlsorte A 2.
Anbringung neben der Fahrbahn. Unterkante des Schildes
ab 2 m über der Verkehrsfläche.
Menge: 4,000 Stck

**01.05.6 Verkehrsschild, Z 1020-30 Größe 2, Folie Typ RA 2 3 mm dick St.Rohrsch.Plan I UK Schild ab 2 m**
Verkehrsschild nach Unterlagen des AG anbringen.
Schild = Zeichen 1020-30
Größe 2. Alform, Aufbau C
Mit retroreflektierender Folie der Bauart Typ RA 2.
Schild = flach, 3 mm dick.
Befestigung mit Stahl-Rohrschelle, feuerverzinkt, nach
IVZ-Norm, Standardplan I. Verschraubungsmaterial aus
nicht rostendem Stahl mind. der Stahlsorte A 2.
Anbringung neben der Fahrbahn. Unterkante des Schildes
ab 2 m über der Verkehrsfläche.
Menge: 4,000 Stck

**01.05.7 Verkehrsschild, Z 274.1 Größe 2, Folie Typ RA 2 3 mm dick St.Rohrsch.Plan I UK Schild ab 2 m**
Verkehrsschild nach Unterlagen des AG anbringen.
Schild = Zeichen 274.1
Größe 2. Alform, Aufbau C
Mit retroreflektierender Folie der Bauart Typ RA 2.
Schild = flach, 3 mm dick.
Befestigung mit Stahl-Rohrschelle, feuerverzinkt, nach
IVZ-Norm, Standardplan I. Verschraubungsmaterial aus
nicht rostendem Stahl mind. der Stahlsorte A 2.
Anbringung neben der Fahrbahn. Unterkante des Schildes
ab 2 m über der Verkehrsfläche.
Menge: 3,000 Stck

**01.05.8 Verkehrsschild, Z 274.2 Größe 2, Folie Typ RA 2 3 mm dick St.Rohrsch.Plan I UK Schild ab 2 m**
Verkehrsschild nach Unterlagen des AG anbringen.
Schild = Zeichen 274.2
Größe 2. Alform, Aufbau C
Mit retroreflektierender Folie der Bauart Typ RA 2.
Schild = flach, 3 mm dick.
Befestigung mit Stahl-Rohrschelle, feuerverzinkt, nach
IVZ-Norm, Standardplan I. Verschraubungsmaterial aus
nicht rostendem Stahl mind. der Stahlsorte A 2.
Anbringung neben der Fahrbahn. Unterkante des Schildes
ab 2 m über der Verkehrsfläche.
Menge: 3,000 Stck

**01.05.9 Verkehrsschild, Z 205 Größe 2, Folie Typ RA 2 3 mm dick St.Rohrsch.Plan I UK Schild ab 2 m**
Verkehrsschild nach Unterlagen des AG anbringen.
Schild = Zeichen 205
Größe 2. Alform, Aufbau C
Mit retroreflektierender Folie der Bauart Typ RA 2.
Schild = flach, 3 mm dick.
Befestigung mit Stahl-Rohrschelle, feuerverzinkt, nach
IVZ-Norm, Standardplan I. Verschraubungsmaterial aus
nicht rostendem Stahl mind. der Stahlsorte A 2.
Anbringung neben der Fahrbahn. Unterkante des Schildes
ab 2 m über der Verkehrsfläche.
Menge: 2,000 Stck

**01.05.10 Rohrpfosten aufstellen, L >3000-3500mm R.St. 76,1/2,9mm Pflaster, Fundament Typ A Mat.Verwert.zuf.**
Rohrpfosten mit Abdeckkappe für Verkehrsschild aufstellen einschl. anfallenden Aushubarbeiten. Stahlteile feuerverzinkt. Umgebende Fläche entsprechend dem früheren Zustand herstellen.
Pfostenlänge = über 3000 mm bis 3500 mm.
Rohr = Stahl 76,1/2,9mm.
Vorh. Befestigung = Bankettmaterial.
In Boden Homogenbereich A aufstellen.
Fundament nach IVZ-Norm,
Durchmesser 300mm, Höhe 850mm.
Baugrundgutachten 2018:
Bodengruppen: TL,
Homogenbereich: A
Zuordnungsklasse >Z2 gem. LAGA M 20
Baugrundgutachten 2025:
Bodengruppen: TL,
Homogenbereich: C und D
Materialwert >BM-F3 nach EBV
Die fachgerechte Entsorgung bzw. Verwertung ist in den
Einheitspreis einzukalkulieren und nachzuweisen.
Entsorgungs- bzw. Verwertungsnachweis ist vorzulegen.
Menge: 9,000 Stck

#### Bereich 01.06 Sicherungsmaßnahmen

**01.06.1 vorhandene Straßennamenschilder einschl. Rohrpfosten aufnehmen und zwischenlagern**
Verkehrszeichen einschließlich Rohrpfosten und Fundamen- tierung aus Beton aufnehmen. Verkehrszeichen in der Baustelle bzw. auf einem Lagerplatz des AN sicher zwischenlagern.
Die Fundamentierung wird Eigentum AN und ist zu
entsorgen.
Die fachgerechte Entsorgung bzw. Verwertung ist in den
Einheitspreis einzukalkulieren und nachzuweisen.
Entsorgungs- bzw. Verwertungsnachweis ist vorzulegen.
Menge: 3,000 Stck

**01.06.2 zwischengelagerte Rohrpfosten mit Straßennamenschild versetzen**
Zwischengelagerte Rohrpfosten mit Verkehrszeichen versetzen.
Erdarbeiten:
Baugrundgutachten 2018:
Bodengruppen: TL,
Homogenbereich: A
Zuordnungsklasse >Z2 gem. LAGA M 20
Baugrundgutachten 2025:
Bodengruppen: TL,
Homogenbereich: C und D
Materialwert >BM-F3 nach EBV
Herstellung der erforderlichen Fundamente einschließlich Betonlieferung. Erforderlicher verdichtungsfähiger Boden zum Verfüllen der Arbeitsräume ist zu liefern. Entstehende Kleinst- flächen sind mit Naturstein-Mosaikpflaster auszupflastern,
einschließlich Lieferung des Naturstein-Mosaikpflasters
Farbe: grau.
Menge: 3,000 Stck

#### Bereich 01.07 Kabel- und Leitungssicherungen

*Hinweis: Hinweis*
Hinweis
Die Abrechnung der Leistungen der Positionen Leitungssicherung  erfolgt nur bei fachgerechter Ausführung auf der Baustelle und nach Bestätigung der
örtlichen Bauüberwachung. Notwendiger Mehraufwand für kombinierte Hand-/
Maschinenschachtung im Bereich vorh. Leitungen ist einzukalkulieren.
Die Leitungsbestände/ neuverlegte Leitungen sind entsprechend der beigefügten koordinierten Leitungspläne zu berücksichtigen.

**01.07.1 Niederspannungskabel sichern**
Kabel NS parallel und kreuzend sichern, erdverlegt, in Betrieb,
sichern, abschnittsweise im Schutzrohr, einschl. der Erschwernisse bei Erd- und Verbauarbeiten,
Tiefe der Leitungsachse unter Gelände bis 0,80 m.
mehrere Teilabschnitte
Menge: 35,000 m

**01.07.2 Beleuchtungskabel sichern**
Kabel Beleuchtung parallel und kreuzend sichern, erdverlegt, in Betrieb, sichern, abschnittsweise im Schutzrohr,
einschl. der Erschwernisse bei Erd- und Verbauarbeiten,
Tiefe der Leitungsachse unter Gelände bis 0,80 m.
mehrere Teilabschnitte
Menge: 20,000 m

**01.07.3 Telekomkabel sichern**
Fernmeldekabel der Telekom parallel und kreuzend
sichern, erdverlegt, in Betrieb, sichern, abschnittsweise im Schutzrohr, einschl. der Erschwernisse bei Erd- und Verbauarbeiten, Tiefe der Leitungsachse unter Gelände bis 0,80m. mehrere Teilabschnitte
Menge: 75,000 m

**01.07.4 Trinkwasserleitung sichern**
Versorgungsleitung Trinkwasser parallel und kreuzend
sichern. aus 'PE, PVC', 'Versorgungsleitungen in Betrieb',
Aussendurchmesser bis 200 mm, sichern,
einschl. der Erschwernisse bei Erd- und Verbauarbeiten.
mehrere Teilabschnitte
Menge: 20,000 m

**01.07.5 Gasleitung sichern**
Versorgungsleitung Gas (Niederdruck und Mitteldruck)
parallel und kreuzend sichern. aus 'PE', 'Versorgungsleitungen in Betrieb', Aussendurchmesser bis 200 mm, sichern,
einschl. der Erschwernisse bei Erd- und Verbauarbeiten.
mehrere Teilabschnitte
Menge: 50,000 m

**01.07.6 Füllmaterial Leitungszone**
Einbau von Füllmaterial in der Leitungszone, DN des vorh. Leitungsbestandes alle DN und Kabelanlagen, mit vom AN zu liefernden Stoffen, Material steinfreier (0-4 mm), verdichtungsfähiger Boden, als Auflager und Einbettung von Rohrleitungen und Kabelanlagen, verdichten, Verdichtungsgrad DPr 97 %, Schichtdicke in Lagen von 10 bis 20cm.
Sohlenbreite bis 1,00m.
Überschüttung der Anlagen bis ca. 0,30m.
Menge: 40,000 m³

### Titel 02 Stellflächen, Gehwege, Grundstückszufahrten

#### Bereich 02.01 Abbrucharbeiten

**02.01.1 Kupferschlackepflaster aufnehmen und zwischenlagern**
vorhandenes Kupferschlackepflaster aufnehmen, ohne Bettung, im Fahrbahnbereich / Nebenanlagen, verlegt in Sand/ Brechsand, Das Aufnehmen der Bettung wird gesondert vergütet (siehe Position: ungebundene Tragschicht aufnehmen und entsorgen). Wiederverwendbare Steine säubern, aufladen, zum Lagerplatz des AN fördern und lagern. Lagerplatz innerhalb der Ortslage OT Auleben.
Wiederverwendbare Steine ca. 95%.
Nicht mehr verwendbare Stoffe gehen in Eigentum des AN
über und sind zu beseitigen. Entsorgungsnachweis ist
vorzulegen.
Menge: 4,000 m²

**02.01.2 Ungebundene Befestigungen aufnehmen und entsorgen bzw. verwerten**
Ungebundene Oberflächen aufbrechen, aufnehmen und entsorgen, aus Auffüllungen Oberflächenbefestigungen /Auffüllungen, mitteldichte Lagerung
Bodengruppe: GU*
Dicke der Schicht ca. 0,30m bis 0,50m
Bodenklasse nach DIN 18300 (veraltet, zur Info) 4
Baugrundgutachten 2018:
Bodengruppen: TL,
Homogenbereich: A
Zuordnungsklasse >Z2 gem. LAGA M 20
Baugrundgutachten 2025:
Bodengruppen: GU und GT*
Homogenbereich: B
Materialwert >BM-F3 nach EBV
Material geht in Eigentum des AN über und ist zu
entsorgen bzw. zu verwerten. Entsorgungs- bzw.
Verwertungsnachweis ist vorzulegen.
Im Bereich der Rohrgräben, des im Vorfeld verlegten
regenwassersammlers einschließlich Anschlussleitungen,  steht bereits im Zuge der Medienverlegung eingebautes Material an, welches abweichenden Materialeigenschaften aufweisen kann.
Menge: 115,000 m³

**02.01.3 Natursteinpflaster aufnehmen und zwischenlagern**
vorhandenes Klainpflaster Granit / Kalkstein aufnehmen,
ohne Bettung, im Bereich von Nebenanlagen, verlegt in
Sand/Brechsand,
Das Aufnehmen der Bettung wird gesondert vergütet
(siehe Position: ungebundene Tragschicht aufnehmen
und entsorgen).
Wiederverwendbare Steine säubern, aufladen, zur
Lagerstelle des AN fördern und lagern.
Lagerplatz innerhalb der Ortslage OT Auleben.

Anteil der wiederverwendbaren Steine ca. 95%
Nicht mehr verwendbare Stoffe gehen in Eigentum des AN
über und sind zu beseitigen.
Menge: 30,000 m²

**02.01.4 Betonsteinpflaster aufnehmen und entsorgen bzw. verwerten**
vorhandenes Betonsteinpflaster (Rechteckpflaster 10x20cm und 10x10cm, grau) aufnehmen und entsorgen, ohne Bettung, im Bereich von Fahrbahnen, verlegt in Sand/Brechsand,
Das Aufnehmen der Bettung wird gesondert vergütet
(siehe Position: ungebundene Tragschicht aufnehmen
und entsorgen).
Material geht in Eigentum des AN über und ist zu
entsorgen bzw. zu verwerten. Der Entsorgungs- bzw.
Verwertungsnachweis ist vorzulegen.
Menge: 920,000 m²

**02.01.5 Betonsteinpflaster aufnehmen und zwischenlagern**
vorhandenes Betonsteinpflaster (Rechteckpflaster 10x20cm und 10x10cm, grau) aufnehmen und im Baubereich zwischenlagern,
ohne Bettung, im Bereich von Nebenanlagen, verlegt in Sand /Brechsand, Das Aufnehmen der Bettung wird gesondert vergütet (siehe Position: ungebundene Tragschicht aufnehmen
und entsorgen).
Menge: 30,000 m²

**02.01.6 Kupferschlackepflaster (Rinne) aufnehmen und entsorgen bzw. verwerten, einschließlich Betonbettung**
Vorhandenes Kupferschlackepflaster, ca. 0,33m breit, in einer Rinne längs zur Fahrbahn verlegt, 2-zeilig, aufnehmen, Dicke bis 15cm, verlegt in Betonbettung ca. 20cm dick, einschließlich Rückbau und Entsorgung der Betonbettung. Das Abbruch- material wird Eigentum AN und ist zu entsorgen bzw. zu verwerten. Material geht in Eigentum des AN über und ist zu
entsorgen. der Entsorgungs- bzw. Verwertungsnachweis
ist vorzulegen.
Menge: 160,000 m

**02.01.7 Kupferschlackepflaster (Randstreifen) aufnehmen und entsorgen bzw. verwerten, einschließlich Betonbettung**
Vorhandenes Kupferschlackepflaster, ca. 0,16m breit, in einem Randstreifen längs zur Zufahrt verlegt, 2-zeilig, aufnehmen, Dicke bis 15cm, verlegt in Betonbettung ca. 20cm dick,
einschließlich Rückbau und Entsorgung der Betonbettung.
Das Abbruchmaterial wird Eigentum AN und ist zu
entsorgen bzw. zu verwerten.
Material geht in Eigentum des AN über und ist zu
entsorgen. der Entsorgungs- bzw. Verwertungsnachweis
ist vorzulegen.
Menge: 25,000 m

**02.01.8 Randeinfassung aufnehmen und entsorgen bzw. verwerten (Beton-/Natursteinbord)**
Bordstein verschiedener Ausführung aus Naturstein bzw. Beton aufnehmen, einschl. Fundament und einseitige Rückenstütze aus Beton, Dicke bis 20 cm,
Borde und weiteres Abbruchmaterial gehen in Eigentum AN
über und sind zu entsorgen bzw. zu verwerten.
Der Entsorgungs- bzw. Verwertungsnachweis ist vorzulegen.
Menge: 90,000 m

**02.01.9 Randeinfassung aufnehmen und entsorgen bzw. verwerten (Kupferschlackepflaster)**
Randeinfassung aus Kupferschlackepflaster aufnehmen, einschl. Fundament und einseitige Rückenstütze aus Beton, Dicke bis 20 cm,
Borde und weiteres Abbruchmaterial gehen in Eigentum AN
über und sind zu entsorgen bzw. zu verwerten.
Der Entsorgungs- bzw. Verwertungsnachweis ist vorzulegen.
Menge: 340,000 m

**02.01.10 Entwässerungsrinne, 2-zeilig aufnehmen und entsorgen bzw. verwerten**
Vorhandenes Betonstein-Großpflaster (Gossenläufer), ca. 0,33m breit, in einer Rinne längs zur Fahrbahn verlegt, 2-zeilig, aufnehmen, Dicke bis 15cm, verlegt in Betonbettung ca. 20cm dick, einschließlich Rückbau und Entsorgung der Betonbettung.
Das Abbruchmaterial wird Eigentum AN und ist zu entsorgen bzw. zu verwerten.
Material geht in Eigentum des AN über und ist zu entsorgen. der Entsorgungs- bzw. Verwertungsnachweis ist vorzulegen.
Menge: 15,000 m

**02.01.11 Randstreifen, 1-zeilig aufnehmen und entsorgen bzw. verwerten**
Vorhandenes Betonstein-Großpflaster (Gossenläufer), ca. 0,16m breit, in einem Randstreifen längs zur Fahrbahn verlegt, 1-zeilig, aufnehmen, Dicke bis 15cm, verlegtin Betonbettung ca. 20cm dick, einschließlich Rückbau und Entsorgung der Betonbettung. Das Abbruchmaterial wird Eigentum AN und ist zu entsorgen bzw. zu verwerten.
Material geht in Eigentum des AN über und ist zu entsorgen. der Entsorgungs- bzw. Verwertungsnachweis ist vorzulegen.
Menge: 40,000 m

**02.01.12 Randeinfassung aufnehmen und entsorgen (Nebenanlagen)**
Bordstein verschiedener Ausführung aus Beton aufnehmen, einschl. Fundament und einseitige Rückenstütze aus Beton, Dicke bis 20 cm, Borde und weiteres Abbruchmaterial gehen in Eigentum AN über und sind zu entsorgen bzw. zu verwerten.
Der Entsorgungs- bzw. Verwertungsnachweis ist vorzulegen.
Menge: 400,000 m

**02.01.13 ungebundene Tragschicht unter Pflaster / Asphalt aufnehmen und entsorgen bzw. verwerten**
Ungebundene Befestigungen aufbrechen, in Tragschicht unter Bitumenbelägen, in Fahrbahn und unter Kupferschlacke- pflaster, aus gebrochenem
Naturstein, Dicke bis ca. 50cm.
Anfallende Stoffe beseitigen.
Schicht:
Auffüllung, Kies, Schotter
Bodengruppen: GU (A), GW
ungebundener Oberbau
Baugrundgutachten 2018:
Bodengruppen: TL,
Homogenbereich: A
Zuordnungsklasse >Z2 gem. LAGA M 20
Baugrundgutachten 2025:
Bodengruppen: GU und GT*
Homogenbereich: B
Materialwert >BM-F3 nach EBV
Material geht in Eigentum des AN über und ist zu
entsorgen bzw. zu verwerten. Der Entsorgungs- bzw.
Verwertungsnachweis ist vorzulegen.
Im Bereich der Rohrgräben, des im Vorfeld verlegten
Schmutzwassersammlers einschließlich
Hausanschlussleitungen,  steht bereits im Zuge der
Medienverlegung eingebautes Material an, welches
abweichenden Materialeigenschaften aufweisen kann.
Menge: 300,000 m³

**02.01.14 Zulage zu Aushubpositionen (Haufwerke Probenahme)**
Zulage zu Aushubpositionen: Haufwerke für Probenahme nach LAGA PN 98 auf Anweisung des AG herstellen. Geeignete Flächen bereitstellen. Zu untersuchendes Material laden und zur vorbereiteten Fläche transportieren. Haufwerk als regelmäßigen geometrischen Körper (trapezförmige Miete, Kegelhalde) herstellen. Herstellung mit Bagger oder Radlader, dabei Material homogenisieren. Entmischung vermeiden,
Vermischungsverbot beachten. Flächen und Haufwerke sind so herzustellen, dass Umweltschäden vermieden werden (das Liefern, Auslegen und entsorgen erforderlicher Folien ist
einzukalkulieren). Beschaffenheit des Materials nach Unterlagen des AG. Mithilfe bei der Probenahme mit geeignetem Baugerät. Probenahme erfolgt durch den AN unter Aufsicht durch den AG.
Leistung gilt für den Aushub für den Straßenbau. Ausführung in mehreren Abschnitten nach Baufortschritt. Haufwerk aus nicht gefährlichem Abfall. Abfall = Bauschutt.
Menge: 415,000 m³

**02.01.15 Linienentwässerung aufnehmen und verwerten**
Linienentwässerung DN100 aus Polymerbeton aufnehmen und verwerten, einschließlich Metallabdeckung und einschließlich Bettungsschicht aus Beton, Dicke unbekannt, und beidseitiger Betoneinfassung Breite bis ca. 15cm.
Material geht in Eigentum des AN über und ist zu entsorgen. Der Entsorgungsnachweis ist vorzulegen.
Menge: 15,000 m

**02.01.16 Vegetationsdecke aufreißen**
Vegetationsdecke vor Oberbodenabtrag mit Bodenfräse
oder Scheibenegge min. 15 cm tief aufreißen und so zerkleinern, dass keine Stücke über 0,05m² verbleiben,
auf ebenen und geneigten Flächen / Böschungen.
Menge: 650,000 m²

**02.01.17 Oberboden aufnehmen und zwischenlagern**
Oberboden aufnehmen und innerhalb der Baustelle zwischen- lagern. Oberboden, in Teilflächen profilgerecht lösen und im Baustellenbereich zwischenlagern.
Dicke des Abtrages: bis ca. 20 bis 25cm
Menge: 650,000 m²

#### Bereich 02.02 Erdarbeiten

**02.02.1 Boden aufnehmen und entsorgen bzw. verwerten**
Boden profilgerecht lösen, Boden wird Eigentum des AN
und ist zu beseitigen, Abtragtiefe 0,15m bis ca. 0,35m,
unter ungebundener Tragschicht bzw. unter ungebundener
Befestigung (Auffüllung)
Mengenermittlung nach Abtragprofilen,
nach Abtrag Oberflächenbefestigung.
Material wird Eigentum AN und ist zu entsorgen bzw. zu
verwerten.
Die fachgerechte Entsorgung / Verwertung ist in den
Einheitspreis einzukalkulieren und nachzuweisen.
Der Entsorgungs- bzw. Verwertungsnachweis ist
vorzulegen.
Baugrundgutachten 2018:
Bodengruppen: TL,
Homogenbereich: A
Zuordnungsklasse >Z2 gem. LAGA M 20
Baugrundgutachten 2025:
Bodengruppen: TL,
Homogenbereich: C und D
Materialwert >BM-F3 nach EBV
Im Bereich der Rohrgräben, des im Vorfeld verlegten
Schmutzwassersammlers einschließlich
Hausanschlussleitungen,  steht bereits im Zuge der
Medienverlegung eingebautes Material an, welches
abweichenden Materialeigenschaften aufweisen kann.
Menge: 380,000 m³

**02.02.2 Boden Bodenaustausch aufnehmen und entsorgen bzw. verwerten, D i.M. 40cm**
Boden für Bodenaustausch unterhalb Planum Bordanlage,
Stellflächen, Grundstückszufahrten profilgerecht lösen,
Boden laden.
Abtragtiefe i.M. 0,40m.
laut Baugrundgutcahten zwischen 0,30m und 0,50m
Material wird Eigentum AN und ist zu entsorgen bzw. zu
verwerten.
Die fachgerechte Entsorgung / Verwertung ist in den
Einheitspreis einzukalkulieren und nachzuweisen.
Der Entsorgungs- bzw. Verwertungsnachweis ist
vorzulegen.
Baugrundgutachten 2018:
Bodengruppen: TL,
Homogenbereich: A
Zuordnungsklasse >Z2 gem. LAGA M 20
Baugrundgutachten 2025:
Bodengruppen: TL,
Homogenbereich: C und D
Materialwert >BM-F3 nach EBV
Im Bereich der Rohrgräben, des im Vorfeld verlegten
Schmutzwassersammlers einschließlich
Hausanschlussleitungen,  steht bereits im Zuge der
Medienverlegung eingebautes Material an, welches
abweichenden Materialeigenschaften aufweisen kann.
Menge: 320,000 m³

**02.02.3 Zulage zu Aushubpositionen (Haufwerke Probenahme)**
Zulage zu Aushubpositionen: Haufwerke für Probenahme nach LAGA PN 98 auf Anweisung des AG herstellen. Geeignete Flächen bereitstellen. Zu untersuchendes Material laden und zur vorbereiteten Fläche transportieren.
Haufwerk als regelmäßigen geometrischen Körper (trapez- förmige Miete, Kegelhalde) herstellen. Herstellung mit Bagger oder Radlader, dabei Material homogenisieren. Entmischung vermeiden, Vermischungsverbot beachten. Flächen und Haufwerke sind so herzustellen, dass Umweltschäden vermieden werden (das Liefern, Auslegen und entsorgen erforderlicher Folien ist einzukalkulieren).
Beschaffenheit des Materials nach Unterlagen des AG.
Mithilfe bei der Probenahme mit geeignetem Baugerät.
Probenahme erfolgt durch den AN unter Aufsicht durch
den AG.
Leistung gilt für den Aushub für den Straßenbau.
Ausführung in mehreren Abschnitten nach Baufortschritt.
Haufwerk aus nicht gefährlichem Abfall.
Abfall = Boden.
Menge: 700,000 m³

**02.02.4 Zulage Handschachtung**
Bodenaushub in Leitungsgräben oder Baugruben an unzugäng- lichen Stellen und zur sicheren Freilegung von Versorgungs- leitungen in Handschachtung durchführen. Handschachtung als Zulage zu den Aushubpositionen. Nur in Abstimmung und auf Anweisung der BÜ.
Sonst wie Pos. zuvor.
Menge: 20,000 m³

**02.02.5 Geotextil liefern und verlegen**
Geotextil mind. GRK 3 liefern und verlegen. Überlappung ca. 50cm
Menge: 800,000 m²

**02.02.6 Verdichtungsfähigen Boden Bodenaustausch liefern und einbauen**
Bodeneinbau als Bodenaustausch mit vom AN zu liefernden Stoffen, Material gut zu verdichtender Boden / verdichtungsfähiges grobkörniges Mineralgemisch,
Verdichtungsgrad Dpr mind. 100%, verdichten,
Verdichtungsgrad DPr 97 %, einbauen unterhalb des Straßenplanums.
Einbauhöhe: i.M. 0,40m.
laut Baugrundgutachten zwischen 0,30m und 0,50m
Menge: 320,000 m³

**02.02.7 Planum herstellen**
Planum herstellen für Verkehrsflächen. Zulässige Abweichung von der Sollhöhe +- 3cm.
Menge: 1860,000 m²

**02.02.8 Untergrund verdichten**
Untergrund verdichten, für Verkehrsflächen, Verdichtungsgrad DPr 97 %, Verformungsmodul EV2 mind.45 MN/m²,
Planum / Untergrund im Bereich von:
DIN 18300 Erdarbeiten:
Baugrundgutachten 2018
Homogenbereich: A
bzw. Bodenaustauschmaterial
Baugrundgutachten 2025
Homogenbereich: C und D
bzw. Bodenaustauschmaterial
Menge: 1860,000 m²

*Hinweis: Hinweis*
Hinweis
Durch den AN ist ein Prüfplan für die Kontrollprüfungen
zu erstellen und dem AG / Bauleitung 3-fach zu übergeben.
Die Kosten sind in die Positionen der Kontrollprüfungen
einzukalkulieren.

**02.02.9 Kontrollprüfung Verdichtung Erdplanum**
Plattendruckversuch Planum nach DIN 18 134 für Kontroll- prüfung nach Angabe des jeweiligen AG durchführen einschließlich Bereitstellung sämtlicher Geräte (Belastungs- fahrzeug) sowie Auswertung und Darstellung der Messergebnisse. Ausführung auf Anordnung des jeweiligen AG mit Nachweisführung im Bautagebuch.
Menge: 9,000 Stck

#### Bereich 02.03 Oberflächenentwässerung

**02.03.1 Rohrgraben für Kanalrohre, t = 0,00-1,00m, HB Lös-A, DN160-DN200**
Rohrgraben für Anschlussleitungen der Linienentwässerung,  Kunststoff-Kanalrohre DN160-DN200 gemäß DIN EN 1610 profilgerecht herstellen auch in mehreren Teillängen und über den notwendigen Zeitraum geeignet sichern. Aushub lösen, fördern, im Baubereich lagern und geeignet vor Witterungs- einflüssen schützen. Nicht wieder zu verwendendes Material ist zu laden und geeignet zu entsorgen. Die fachgerechte Ent- sorgung bzw. Verwertung ist in den Einheitspreis einzu- kalkulieren und nachzuweisen. Der Entsorgungs- bzw. Verwertungsnachweis ist vorzulegen.
Sohle / Planum für Rohrauflager herstellen und verdichten. Nach der Rohrverlegung wird im Baubereich gelagerter Aushub bzw. Ersatzmaterial lagenweise eingebaut und verdichtet.
Breite: Regelgrabenbreite
Baugrundgutachten 2018:
Bodengruppen: TL,
Homogenbereich: A
Zuordnungsklasse >Z2 gem. LAGA M 20
Baugrundgutachten 2025:
Bodengruppen: TL,
Homogenbereich: C und D
Materialwert >BM-F3 nach EBV
Aushubtiefe ab Planum Verkehrsanlagen: 0,00-1,50 m
Menge: 55,000 m

**02.03.2 Boden Leitungsgraben, aufnehmen und entsorgen bzw. verwerten**
Boden der Gräben für Anschlussleitungen der Linienent- wässerung profilgerecht ausheben, Verdrängungsmengen für Aushubtiefe über 0,80 bis 1,50m unter Planum Verkehrsflächen,
Sohlenbreite der Gräben bis 1,20m,
Ausführung bis DN/OD160
Aushubgrundfläche Straßenablauf ca. 3,25m².
Material wird Eigentum AN und ist zu entsorgen bzw. zu
verwerten.
Die fachgerechte Entsorgung bzw. Verwertung ist in den
Einheitspreis einzukalkulieren und nachzuweisen.
Der Entsorgungs- bzw. Verwertungsnachweis ist
vorzulegen.
Baugrundgutachten 2018:
Bodengruppen: TL,
Homogenbereich: A
Zuordnungsklasse >Z2 gem. LAGA M 20
Baugrundgutachten 2025:
Bodengruppen: TL,
Homogenbereich: C und D
Materialwert >BM-F3 nach EBV
Im Bereich der Rohrgräben, des im Vorfeld verlegten
Schmutzwassersammlers einschließlich
Hausanschlussleitungen,  steht bereits im Zuge der
Medienverlegung eingebautes Material an, welches
abweichenden Materialeigenschaften aufweisen kann.
Menge: 70,000 m³

**02.03.3 Boden lösen unter Rohrgraben-/Baugrubensohle**
Boden der Gräben für Anschlussleitungen der
Linienentwässerung profilgerecht lösen im Bereich der
Rohrgrabensohle, im Fall der Nichttragfähigkeit der
Rohrgrabensohle,
Aushub laden und fördern, der Boden wird Eigentum
des AN.
Aushubtiefe bis ca. 2,00m, unter Planum Verkehrsflächen
Sohlenbreite der Gräben bis 1,20m,
Aushubgrundfläche Straßenablauf ca. 3,25m².
i. M. 0,40m unter Rohrgrabensohle
laut Baugrundgutachten ca. 0,30m bis 0,50m

Ausführung Anschlussleitung: DN/OD160

Die fachgerechte Entsorgung bzw. Verwertung ist in den
Einheitspreis einzukalkulieren und nachzuweisen.
Der Entsorgungs- bzw. Verwertungsnachweis ist
vorzulegen.

Baugrundgutachten 2018:
Bodengruppen: TL,
Homogenbereich: A
Zuordnungsklasse >Z2 gem. LAGA M 20

Baugrundgutachten 2025:
Bodengruppen: TL,
Homogenbereich: C und D
Materialwert >BM-F3 nach EBV

Im Bereich der Rohrgräben, des im Vorfeld verlegten
Schmutzwassersammlers einschließlich
Hausanschlussleitungen,  steht bereits im Zuge der
Medienverlegung eingebautes Material an, welches
abweichenden Materialeigenschaften aufweisen kann.
Menge: 27,000 m³

**02.03.4 Rohrgrabenverbau, Baugrubensicherung, bis 2,50m**
Rohrgrabenverbau, Baugrubensicherung
Rohrgraben- bzw. Baugrubenwände mit Verbau nach Wahl
des AN beidseitig des Rohrgrabens bzw. umlaufend der
Baugruben nach DIN 4124 nach statischen und
konstruktiven Erfordernisen sichern. Der Verbau ist ab
Geländeoberkante bis Rohrgraben-/Baugrubensohle
kraftschlüssig zum anstehenden Boden herzustellen und
auszusteifen.
Verbau für die Dauer der Bauzeit vorhalten und
beseitigen.
Verbautiefe: bis 2,00m
Menge: 210,000 m²

**02.03.5 Bodeneinbau Bodenaustausch**
Bodeneinbau mit vom AN zu liefernden Stoffen, Material gut zu verdichtender Boden / verdichtungsfähiges grobkörniges Mineralgemisch für Grabenverfüllung unterhalb der Rohr- grabensohle, für Anschlussleitungen, lagenweiser Einbau und verdichten, Verdichtungsgrad DPr 100%.
Der Verdichtungsgrad DPr > 97% ist über ein Probefeld
nachzuweisen.
Abrechnung nach Auftragsprofilen
Aushubtiefe i. M. 0,40m,
laut Baugrundgutachten ca. 0,30m bis 0,50m
Sohlenbreite der Gräben bis 1,20m,
Aushubgrundfläche Straßenablauf ca. 3,25m².
Ausführung Anschlussleitung: DN/OD160
Menge: 27,000 m³

**02.03.6 Zulage zu Aushubpositionen (Haufwerke Probenahme)**
Zulage zu Aushubpositionen:
Haufwerke für Probenahme nach LAGA PN 98 auf Anweisung
des AG herstellen. Geeignete Flächen bereitstellen.
Zu untersuchendes Material laden und zur vorbereiteten
Fläche transportieren.
Haufwerk als regelmäßigen geometrischen Körper
(trapezförmige Miete, Kegelhalde) herstellen.
Herstellung mit Bagger oder Radlader, dabei Material
homogenisieren. Entmischung vermeiden,
Vermischungsverbot beachten.
Flächen und Haufwerke sind so herzustellen, dass
Umweltschäden vermieden werden (das Liefern, Auslegen
und entsorgen erforderlicher Folien ist
einzukalkulieren).
Beschaffenheit des Materials nach Unterlagen des AG.
Mithilfe bei der Probenahme mit geeignetem Baugerät.
Probenahme erfolgt durch den AN unter Aufsicht durch
den AG.
Leistung gilt für den Aushub für den Straßenbau.
Ausführung in mehreren Abschnitten nach Baufortschritt.
Haufwerk aus nicht gefährlichem Abfall.
Abfall = Boden.
Menge: 97,000 m³

**02.03.7 Geotextil (Bodenaustausch)**
Umhüllung Bodenaustausch mit Geotextil der Klasse GRK 3.
Sohlenbreite = Grabenbreite ca. 1,20m,
Höhe i. M. 0,40m laut Baugrundgutschten ca. 0,30m bis 0,50m,
umlaufende Umhüllung.
Menge: 180,000 m²

**02.03.8 Planum +- 3cm**
Planum herstellen für Graben-/Schachtgrubensohle.
Zulässige Abweichung von der Sollhöhe +- 3 cm.
Menge: 66,000 m²

**02.03.9 Untergrund verdichten, Graben-/Baugrubensohle**
Untergrund verdichten, für Graben-/Schachtgrubensohle,
Verdichtungsgrad DPr 97%,
Planum / Untergrund im Bereich von:
DIN 18300 Erdarbeiten:
Baugrundgutachten 2018
Homogenbereich: A
bzw. Bodenaustauschmaterial
Baugrundgutachten 2025
Homogenbereich: C und D
bzw. Bodenaustauschmaterial
Menge: 66,000 m²

**02.03.10 Rohrleitungszone liefern, herstellen für DN160**
Rohrleitungszone herstellen. Lieferung und Einbau von Kies-Sand- Gemisch, Körnung 8/16.
Untere Bettungsschicht, s=15cm auf die Rohrgrabensohle aufbringen und verdichten. Nach erfolgter Rohrverlegung Einbau und Verdichtung der oberen Bettung und der Seitenverfüllung. Die obere Bettungschicht ist sorgfältig einzubauen und sicherzustellen, dass die Zwickel unter dem Rohr durchgängig mit verdichtetem Material verfüllt sind. Lagenweises Aufbringen und Verdichten der Abdeckzone,
s= 30cm. Die Verdichtung direkt über dem Rohr hat manuell zu erfolgen.
Leitungszone und Regelgrabenbreite nach DIN EN1610
Einzubettendes Rohr: Kunststoff-Rohr da 160
Menge: 55,000 m

**02.03.11 Geotextil (Leitungszone)**
Umhüllung Filtermaterial Längssicker mit Geotextil der Klasse GRK 3. Sohlenbreite = Grabenbreite 0,30 bis 0,40m,
Höhe 0,40 bis 0,50m, umlaufende Umhüllung.
Menge: 200,000 m²

**02.03.12 Rohrgrabenverfüllung über der Leitungszone, einschl. Bodenlieferung**
Bodeneinbau mit vom AN zu liefernden Stoffen, Material gut zu verdichtender Boden / verdichtungsfähiges Mineralgemisch
(z. B. Kiessand, Brechkorngemisch) für Grabenverfüllung oberhalb der Leitungszone, für Anschlussleitungen,
lagenweiser Einbau und verdichten, Verdichtungsgrad DPr 97%.Der Verdichtungsgrad DPr > 97% ist über ein Probefeld
nachzuweisen.
Abrechnung nach Auftragsprofilen
Sohlenbreite der Gräben bis 1,20m,
Ausführung Anschlussleitung: DN/OD160
Menge: 32,000 m³

**02.03.13 Kanalrohr aus PP DN160, SN12 liefern, verlegen**
Kanalrohr, kreisrund aus Polypropylen (PP) mit angeformter Steckmuffe, Muffensystem. mit werkseitig eingelegtem Lippendichtring und einer Ringsteifigkeit von mind. SN12 mit Steckmuffen und werkseitig eingelegtem Dichtring für SLW 60, frei Baustelle liefern, abladen und zur Verwendungsstelle transportieren sowie nach DIN EN1610 höhen- und flucht- gerecht mit einem Lasergerät in vorhandenen Gräben mit Überdeckungshöhe bis 3,50m verlegen. Rohrschnitte, Pass- schnitte und Passstücke sind einzukalkulieren.
Baulänge: 1,00; 3,00; 6,00m
DN/OD160

(01)Hersteller/Typ: '..........'

(Bieterangabe)
Menge: 55,000 m

**02.03.14 Zulage Abzweig DN/OD160/160, 45° (PP)**
Zulage zur Rohrleitung für das Liefern und Verlegen von
Abzweigen aus Polypropylen (Materialgüte, Material- eigenschaften, Dichtsystem und Farbe wie Rohrleitung) mit werkseitig eingelegter Doppellippendichtung
DN/OD160/160; 45°

(01)Hersteller/Typ: '..........'

(Bieterangabe)
Menge: 2,000 Stck

**02.03.15 Zulage Passstück DN/OD160 (PP)**
Zulage zur Rohrleitung für das Liefern und Verlegen von Passstücken. Vollwandrohr aus Polypropylen (PP) mit angeformter Steckmuffe, Muffensystem. mit werkseitig eingelegtem Lippendichtring
Baulänge: nach Bedarf
DN/OD160

(01)Hersteller/Typ: '..........'

(Bieterangabe)
Menge: 18,000 Stck

**02.03.16 Zulage Bogen DN/OD160 (PP), 7,5° bis 30°**
Zulage zur Rohrleitung für das Liefern und Verlegen von
Bögen aus Polypropylen (Materialgüte, Materialeigenschaften,
Dichtsystem und Farbe wie Rohrleitung) mit werkseitig eingelegter Doppellippendichtung
DN/OD160, 7,5° bis 30°

(01)Hersteller/Typ: '..........'

(Bieterangabe)
Menge: 10,000 Stck

**02.03.17 Zulage Bogen DN/OD160 (PP), 45° bis 87,5°**
Zulage zur Rohrleitung für das Liefern und Verlegen von
Bögen aus Polypropylen (Materialgüte, Materialeigenschaften,
Dichtsystem und Farbe wie Rohrleitung) mit werkseitig eingelegter Doppellippendichtung
DN/OD160, 45° bis 87,5°

(01)Hersteller/Typ: '..........'

(Bieterangabe)
Menge: 10,000 Stck

**02.03.18 Linienentwässerung DN100 liefern und einbauen**
Lieferung und Einbau von Entwässerungsrinne durchgehend, entsprechend DIN EN 1433 und DIN 19580, mit schraubloser Sicherheitsarretierung, aus frost- und tausalzbeständigem Polymerbeton, mit integriertem Kantenschutz aus verzinktem Stahl, inkl. Abdeckung Klasse D400 DIN EN 1433 mit
Arretierung, Stahlgitterrost im Winkelprofilrahmen,
beide feuerverzinkt, Schlitzweite bis 18mm, inkl. End- und Auslaufstücke, komplett.
Nenngröße 100
Nach Einbauanleitung des Herstellers verlegen.
Formstücke und Anschlussleitungen werden gesondert vergütet.

(6 Stück Einzelrinnen mit je 2 Stirnseiten und einem Ablauf)
Menge: 21,000 m

**02.03.19 Linienentwässerung DN200 liefern und einbauen**
Lieferung und Einbau von Entwässerungsrinne durchgehend, entsprechend DIN EN 1433 und DIN 19580, mit schraubloser Sicherheitsarretierung, aus frost- und tausalzbeständigem Polymerbeton, mit integriertem Kantenschutz aus verzinktem Stahl, inkl. Abdeckung Klasse D400 DIN EN 1433 mit
Arretierung, Stahlgitterrost im Winkelprofilrahmen,
beide feuerverzinkt, Schlitzweite bis 18mm, inkl. End- und Auslaufstücke, komplett.
Nenngröße 200
Nach Einbauanleitung des Herstellers verlegen.
Formstücke und Anschlussleitungen werden gesondert vergütet.

(Einzelrinne mit 2 Stirnseiten und einem Ablauf)
Menge: 9,000 m

*Hinweis: Hinweis*
Hinweis
Für die Dichtheitsprüfungen ist zu beachten, dass die Bauausführung in Einzelabschnitten erfolgt. Das mehrfache Anfahren und Durchführen ist
einzukalkulieren.

**02.03.20 Reinigung DN/OD160**
Reinigung der Rohrleitung DN/OD160 vor Ausführung der Dichtheitsprüfung / Kanalfernaugeuntersuchung
Menge: 55,000 m

**02.03.21 Kanalfernaugeuntersuchung DN/OD160**
Kunststoffrohr, bis DN/OD160 mit Kanalfernauge gem. ATV- Merkblatt M 143 T1 und T2 durchfahren. Zur Ausrüstung gehören neben der Kanalfernsehkamera (Radiax-Kamera o.glw.) ein elektronisches Dateneinblendgerät, eine Bildschirmfotoeinrichtung und ein Videoaufzeichnungsgerät.
Die Untersuchungsgeschwindigkeit darf nur so groß sein,
dass alle Fehler und Beanstandungen im zu untersuchenden
Rohr eindeutig und zweifelsfrei erkannt werden können.
Grundsätzlich ist keine Überschreitung der nach ATV-M 143-2 angegebenen maximalen Fahrgeschwindigkeit zulässig. Die Untersuchung hat gegen die Fließrichtung zu erfolgen.
Die im einzelnen aufzunehmenden Daten sind mit dem AG
abzustimmen.
Der Auftraggeber erhält spätestens 14 Tage vor der
technischen Abnahme (oder der VOB-Abnahme)
nachvollziehbare Untersuchungsberichte mit eventuellen
Schadensbildern, Datenträger (CD mit Echtzeitanzeige)
und Videoprotokolle.
Zusätzlich sind die Ergebnisse der Kamerabefahrung
auf Diskette (Haltungsdaten, Zustandsdaten) im Format
ISYBAU 96 zu übergeben.
Die Bauherrschaft ist  5 Tage vor dem Termin der
beabsichtigten Untersuchungen schriftlich zu
informieren.

Befahrung Rohr PP-ML bis DN/OD160 Anschlussleitungen Straßenabläufe mehrere Haltungen

Vorgesehenes Unternehmen:
(01) '..........'

(Bieterangabe)
Menge: 55,000 m

**02.03.22 Dichtheit prüfen DN/OD160**
Dichtheitsprüfung nach DIN EN 1610. Die Dichtheitsprüfung von Haltungen und Schächten hat mit Luft oder Wasser als Prüfmedium zu erfolgen. Das Prüfprotokoll ist für jede Prüfung getrennt zu erstellen. Die Dokumentation richtet sich nach den Vorhaben des ATV-M 143 Teil 6 (Absatz 7) und ist dem
Auftraggeber spätestens 14 Tage vor der Technischen Abnahme (oder VOB-Abnahme) zu übergeben. Die Bauherrschaft ist 10 Tage vor dem Termin der beabsichtiten Untersuchungen schriftlich zu informieren.
Die Dichtheitsprüfung erfolgt in Fremdüberwachung,
der Auftragnehmer ist verpflichtet in seinen Angebot
(Verzeichnis der Nachunternehmer), für die Ausführung
vorgesehenen Nachunternehmer zu benennen.
Der Auftraggeber behält sich das Auswahlrecht
über die im Angebot benannten Nachunternehmer vor.
Bei Prüfung mit Wasser - Prüfmedium liefern und
beseitigen.

Prüfung Rohr PP-ML bis DN/OD160 Anschlussleitungen Straßenabläufe unterschiedliche Längen

(01)Vorgesehenes Unternehmen: '..........'

(Bieterangabe)
Menge: 55,000 m

**02.03.23 3 Reihen Großpflaster, Beton auf Betonbettung**
Pflasterstreifen nach Merkblatt für Flächenbefestigung
mit Pflaster- und Plattenbelägen 3-zeilig als Muldenrinne,
aus Betonstein-Großpflaster, Farbe: grau, Gossenläufer
Format ca. 24x16x14cm,
Bettung aus Beton C20/25, Dicke 20cm,
Rückenstütze aus Beton C20/25, Dicke 15cm
Pflasterfugen verfüllen mit Zementmörtel.
Einschl. der erforderlichen Rand- und Abschlusssteine.
Im Abstand von 4m bis 6m sind durchgehend durch die
Randeinfassung, die Rückenstütze und das Betonfundament
Bewegungsfugen herzustellen.
Für Bewegungsfugen sind reversibel komprimierbare
Einlagen zu verwenden. In den oberen 3cm der
Bewegungsfuge der Randeinfassung ist eine elastische
Pflasterfugenmasse gemäß ZTV Fug-StB einzubauen.
Menge: 20,000 m

**02.03.24 Straßenablauf liefern und setzen (für Aufsatz 500x500)**
Betonteile für Straßenablauf mit quadratischem Aufsatz (500x500mm), Muldenform mit Schlammraum, DIN 4052,
10a - 5b - 3a - 2a, mit Steckmuffe, versetzen auf Betonauflager,
Mindestdicke 20cm C20/25 Ablauf an Leitung anschließen.
Aufsatz wird separat vergütet.
Menge: 1,000 Stck

**02.03.25 Muldenaufsatz 500x500 liefern und aufsetzen**
Aufsatz für Ablauf Klasse D DIN 1213 Muldenform, mit dämpfender Einlage, Rahmen aus Gusseisen,
Einlaufquerschnitt: 500/500, höhengerecht in Mörtel MG III versetzen. 4 Bauzeitenschutzbleche aus V2A mit einbauen,
inkl. Straßenablauf Zug um Zug höhenmäßig anpassen
an Pflasterfläche.
Menge: 1,000 Stck

**02.03.26 Eimer liefern und einsetzen**
Eimer DIN 4052 für Straßenablauf, Form A4 liefern und einsetzen.
Menge: 1,000 Stck

*Hinweis: Hinweis*
Hinweis
Im Rahmen der Eigenüberwachung sind die geforderten Verdichtungsnachweise für die Grabensohle und die Rohrgrabenverfüllung (DWA-A 139) nachzuweisen.
Die Nachweise sind der örtlichen Bauüberwachung vorzulegen.

**02.03.27 Kontrollprüfung (Planum)**
Plattendruckversuch Planum Rohrgrabensohle nach DIN 18134
für Kontrollprüfung nach Angabe des jeweiligen AG durchführen, einschließlich Bereitstellung sämtlicher
Geräte (Belastungsfahrzeug) sowie Auswertung und Darstellung der Messergebnisse. Ausführung auf Anordnung des jeweiligen AG mit Nachweisführung im Bautagebuch.

(01)Vorgesehenes Unternehmen: '..........' '

(Bieterangabe)
Menge: 2,000 Stck

**02.03.28 Kontrollprüfung Verdichtung**
Nachweis Verdichtung Rohrgrabenverfüllung (Proctordichte)
nach DIN 18 127 für Kontrollprüfung nach Angabe des  AG
durchführen einschließlich Bereitstellung sämtlicher
Geräte sowie Auswertung und Darstellung der
Messergebnisse. Ausführung auf Anordnung des jeweiligen AG mit Nachweisführung im Bautagebuch.
Menge: 2,000 Stck

#### Bereich 02.04 Straßen, Wege, Plätze

**02.04.1 Frostschutzschicht herstellen (unter Bordanlage Fahrbahn)**
Frostschutzschicht aus Baustoffgemisch für Frostschutzschichten herstellen. Gesteinsspezifische Anforderungen
gem. TL Gestein-StB und zugeh. Einführungsschreiben.
Erschwernisse durch Einbauten, Schächte und
Straßenabläufe werden gesondert vergütet.
In Verkehrsflächen der Belastungsklassen Bk100 bis
Bk1,0 (unter Bordanlage entlang Fahrbahn)
Feinanteil Kategorie UF 3.
Baustoffgemisch 0/45.
Umweltrelevante Anforderungen beim Einsatz von
Baustoffgemischen nach Unterlagen des AG.
Verdichtungsgrad DPr mindestens 103 v.H und
Verformungsmodul Ev2 auf der Oberfläche mindestens
120 MN/m².
Einbaudicke: i. M. 0,32m unterhalb der Bordanlage der
Fahrbahn

Abgerechnet wird nach Auftragsprofilen.
Menge: 70,000 m³

**02.04.2 Frostschutzschicht herstellen (Grundstückszufahrten, Stellflächen)**
Frostschutzschicht aus Baustoffgemisch für Frostschutzschichten herstellen. Gesteinsspezifische Anforderungen
gem. TL Gestein-StB und zugeh. Einführungsschreiben.
Erschwernisse durch Einbauten, Schächte und
Straßenabläufe werden gesondert vergütet.
In Verkehrsflächen der Belastungsklassen Bk0,3.
Feinanteil Kategorie UF 3.
Baustoffgemisch 0/45.
Umweltrelevante Anforderungen beim Einsatz von
Baustoffgemischen nach Unterlagen des AG.
Verdichtungsgrad DPr mindestens 103 v.H und
Verformungsmodul Ev2 auf der Oberfläche mindestens
100 MN/m².
Einbaudicke: mind. 0,32m
Grundstückszufahrten und Stellflächen
im Bereich der Zufahrt zu landwirtschaftlichem
Unternehmen und Lagefläche Sägewerk
 Einbaudicke: ca. 0,41m

Abgerechnet wird nach Auftragsprofilen.
Menge: 290,000 m³

**02.04.3 Frostschutzschicht herstellen (Gehweg)**
Frostschutzschicht aus Baustoffgemisch für Frostschutzschichten herstellen. Gesteinsspezifische Anforderungen
gem. TL Gestein-StB und zugeh. Einführungsschreiben.
Erschwernisse durch Einbauten, Schächte und
Straßenabläufe werden gesondert vergütet.
In Verkehrsflächen für Geh- und Radwege.
Feinanteil Kategorie UF 3.
Baustoffgemisch 0/45.
Umweltrelevante Anforderungen beim Einsatz von
Baustoffgemischen nach Unterlagen des AG.
Verdichtungsgrad DPr mindestens 103 v.H und
Verformungsmodul Ev2 auf der Oberfläche mindestens
80 MN/m².
Einbaudicke: mind. 0,23m
Grundstückszufahrten und Stellflächen

Abgerechnet wird nach Auftragsprofilen.
Menge: 240,000 m³

**02.04.4 Zulage Erschwernisse durch Einbauten, Schächte und Straßenabläufe**
Zulage zu vorstehender Position für die Erschwernisse beim Einbau der Frostschutzschicht im Bereich von Einbauten, Schächten und Straßenabläufen.
Menge: 20,000 m³

**02.04.5 Schottertragschicht herstellen**
Schottertragschicht herstellen. Gesteinsspezifische Anforderungen gem. TL Gestein-StB und zugeh. Einführungsschreiben. Erschwernisse durch Einbauten, Schächte und Straßenabläufe werden gesondert vergütet.
In Verkehrsflächen der Belastungsklassen Bk0,3.
Feinanteil Kategorie UF 3.
Baustoffgemisch 0/45.
Umweltrelevante Anforderungen beim Einsatz von
Baustoffgemischen nach Unterlagen des AG.
Verdichtungsgrad DPr mindestens 100 v.H.
Einbaudicke: ca. 0,15m

Ungleichförmigkeitszahl U mindestens 13.
Die Filterstabilität gegenüber dem Bettungsmaterial
muss eingehalten werden.
Menge: 540,000 m²

**02.04.6 Zulage Erschwernisse durch Einbauten, Schächte und Straßenabläufe**
Zulage zu vorstehender Position
für die Erschwernisse beim Einbau der Frostschutzschicht im Bereich von Einbauten, Schächten und
Straßenabläufen
Menge: 10,000 m²

**02.04.7 1-reihig Beton-Großpflaster auf Betonbettung**
Pflasterstreifen nach Merkblatt für Flächenbefestigung mit Pflaster- und Plattenbelägen im Anschluss an die Fahrbahn, einzeilig, aus Betonstein-Großpflaster, Farbe: grau, Gossenläufer Format ca. 24x16x14cm, als Randstreifen zwischen Stellflächen und Fahrbahn.
Bettung aus Beton C20/25, Dicke 20cm,
Rückenstütze aus Beton C20/25, Dicke 15cm
Pflasterfugen verfüllen mit Zementmörtel.
Einschl. der erforderlichen Rand- und Abschlusssteine.
Im Abstand von 4m bis 6m sind durchgehend durch die
Randeinfassung, die Rückenstütze und das Betonfundament
Bewegungsfugen herzustellen.
Für Bewegungsfugen sind reversibel komprimierbare
Einlagen zu verwenden. In den oberen 3cm der
Bewegungsfuge der Randeinfassung ist eine elastische
Pflasterfugenmasse gemäß ZTV Fug-StB einzubauen.
Menge: 90,000 m

**02.04.8 2-reihige Entwässerungsrinne herstellen auf Betonbettung**
Pflasterstreifen nach Merkblatt für Flächenbefestigung
mit Pflaster- und Plattenbelägen im Bereich der Fahrbahn, 2-zeilig, aus Betonstein-Großpflaster, Farbe: grau, Gossenläufer
Format ca. 24x16x14cm,
Bettung aus Beton C20/25, Dicke 20cm,
Pflasterfugen verfüllen mit Zementmörtel.
Einschl. der erforderlichen Rand- und Abschlusssteine.
Im Abstand von 4m bis 6m sind durchgehend durch Rinne
und Betonfundament Bewegungsfugen herzustellen.
Für Bewegungsfugen sind reversibel komprimierbare
Einlagen zu verwenden. In den oberen 3cm der
Bewegungsfuge der Entwässerungsrinne ist eine
elastische Pflasterfugenmasse gemäß ZTV Fug-StB
einzubauen.
Menge: 95,000 m

**02.04.9 3-reihige Entwässerungsrinne herstellen auf Betonbettung**
Pflasterstreifen nach Merkblatt für Flächenbefestigung
mit Pflaster- und Plattenbelägen im Bereich der Fahrbahn, 3-zeilig, aus Betonstein-Großpflaster, Farbe: grau, Gossenläufer
Format ca. 24x16x14cm,
Bettung aus Beton C20/25, Dicke 20cm,
Pflasterfugen verfüllen mit Zementmörtel.
Einschl. der erforderlichen Rand- und Abschlusssteine.
Im Abstand von 4m bis 6m sind durchgehend durch Rinne
und Betonfundament Bewegungsfugen herzustellen.
Für Bewegungsfugen sind reversibel komprimierbare
Einlagen zu verwenden. In den oberen 3cm der
Bewegungsfuge der Entwässerungsrinne ist eine
elastische Pflasterfugenmasse gemäß ZTV Fug-StB
einzubauen.
Menge: 22,000 m

**02.04.10 Hochbord liefern und setzen**
Bordstein, Hochbord aus Beton liefern und setzen, DIN EN 1340, Maße DIN 483, Form HB 15/30,
Witterungswiderstand B,
Abriebwiderstand H,
Biegezugfestigkeit T,
engfugig (3 bis 5mm) versetzen,
mit Fundament und einseitiger Rückenstütze aus Beton
mit einer Zusammensetzung C20/25 DIN EN 206-1 und
DIN 1045-2, Dicke 20cm, Breite der Rückenstütze 15cm.
Im Abstand von 4m bis 6m sind  durchgehende Bewegungsfugen zwischen den Borden, im Betonfundament und der
Betonrückenstütze herzustellen.
Für Bewegungsfugen sind reversibel komprimierbare
Einlagen zu verwenden. Bei Bordsteinen ist ein
dauerhaft rückstellfähiges Profil entsprechend dem
Bordsteinprofil einzubauen.
Das abschnittsweise Versetzen von 3 Hochborden am Stück
mit Lücke für Sickerflächenzulauf ist einzukalkulieren.
Menge: 320,000 m

**02.04.11 Zulage Bordstein Absenker**
Arbeiten zu vorbeschriebenen Bordsteinen (Hochborden)
als Zulage, für Versetzen als Absenkstein rechts /
links.
Absenkung auf 0,0cm bzw. 3,00cm Absicht
Menge: 35,000 m

**02.04.12 Rundbord liefern und setzen**
Bordsteine, Rundbord aus Beton liefern und setzen. Bordsteine DIN EN 1340 R 15x22 (150/220 mm). engfugig (3 bis 5mm) versetzen, mit Fundament und einseitiger Rückenstütze aus Beton mit einer Zusammensetzung C20/25 DIN EN 206-1 und
DIN 1045-2, Dicke 20cm, Breite der Rückenstütze 15cm.
Im Abstand von 4m bis 6m sind  durchgehende Bewegungsfugen zwischen den Borden, im Betonfundament und der
Betonrückenstütze herzustellen.
Für Bewegungsfugen sind reversibel komprimierbare
Einlagen zu verwenden. Bei Bordsteinen ist ein
dauerhaft rückstellfähiges Profil entsprechend dem
Bordsteinprofil einzubauen.
Menge: 190,000 m

**02.04.13 Zulage Radiensteine Hochbord und Rundbord**
Arbeiten zu vorbeschriebenen Bordsteinen als Zulage für das Liefern und Versetzen von Radiensteinen Hochbord und Rundbord
Menge: 40,000 m

**02.04.14 Schrägbord liefern und setzen**
Bordsteine, Schrägbord aus Beton liefern und setzen. Bordsteine DIN EN 1340 25x20, Anlauf  5cm. engfugig (3 bis 5mm) versetzen, mit Fundament und einseitiger Rücken-stütze aus Beton mit einer Zusammensetzung C20/25 DIN EN 206-1 und DIN 1045-2, Dicke 20cm, Breite der Rückenstütze 15cm.
Im Abstand von 4m bis 6m sind  durchgehende Bewegungsfugen zwischen den Borden, im Betonfundament und der
Betonrückenstütze herzustellen.
Für Bewegungsfugen sind reversibel komprimierbare
Einlagen zu verwenden. Bei Bordsteinen ist ein
dauerhaft rückstellfähiges Profil entsprechend dem
Bordsteinprofil einzubauen.
Menge: 5,000 m

**02.04.15 Borde schneiden**
Nassschneiden von Bordsteinen aus Beton aller Art bei notwendigen Anpassungen der Bordanlagen, inkl. Gehrungsschnitte.
Menge: 50,000 Stck

*Hinweis: Grundstückszufahrten, Stellflächen, Gehwege*

**02.04.16 Ungebundene Deckschicht herstellen**
Deckschicht aus Splitt 0/16, Schichtdicke 5cm liefern, einbauen und verdichten. Im Anpassungsbereich der Lagerfläche am Sägewerk.
Menge: 140,000 m²

**02.04.17 Zwischengelagertes Betonsteinpflaster verlegen**
Zwischengelagertes Betonsteinpflaster am Zwischenlager
aufnehmen, zur Baustelle transportieren, abladen.
Nach Einbau der Frostschutzschicht ist das Pflaster
wieder zu verlegen.
Inkl. 4cm Pflastersand aus Brechsand-Splitt-Gemisch,
Körnung 0-5 mm.
Steine nach Verlegevorschrift verlegen.
Fugen nach Verlegevorschrift
Fugenfüllung aus Gesteinskörnung 0/2 nach ZTV Pflaster
oder Baustoffgemisch 0/4 nach TL-Pflaster-StB,
Korngrößenanteil <0,06mm mind. 2 M.-% und max 9 M.-%
im Lieferzustand, einschlämmen.
Die fertige und benutzte Fläche (nach Abnahme)
ist innerhalb von 3 Monaten zweimal mit Fugenmaterial
nachzufüllen.
Beachte:
Verbleibendes Pflaster ist zu sichern. Anfallende
Kosten sind Bestandteil des EP.
Menge: 30,000 m²

**02.04.18 Betonsteinpflaster Farbe grau liefern und verlegen, 10x20x8**
Betonsteinpflasterdecke herstellen, inkl. Lieferung.
Ausführung als Gehweg / befahrbarer Gehweg / Zugang,
Betonpflastersteine: Rechteckpflaster 10x20cm, 8cm stark,
Farbe: grau,
Die benötigten Rand-, Anfangs-, End- und Passsteine sind mit einzurechnen.
Inkl. 4cm Pflastersand aus Brechsand- Splitt- Gemisch,
Körnung 0-5 mm.
Steine nach Verlegevorschrift des Herstellers verlegen.
Fugen nach Herstellervorschrift, Fugenfüllung aus Gesteinskörnung 0/2 nach ZTV Pflaster oder Baustoffgemisch 0/4 nach TL-Pflaster-StB, Korngrößenanteil <0,06mm mind. 2 M.-% und max 9 M.-% im Lieferzustand, einschlämmen.
Die fertige und benutzte Fläche (nach Abnahme)
ist innerhalb von 3 Monaten zweimal mit Fugenmaterial
nachzufüllen.
Menge: 1160,000 m²

**02.04.19 Betonsteinpflaster Farbe grau liefern und verlegen, 10x20x10**
Betonsteinpflasterdecke herstellen, inkl. Lieferung.
Ausführung als Gehweg / befahrbarer Gehweg / Zugang,
Betonpflastersteine: Rechteckpflaster 10x20cm, 10cm stark,
Farbe: grau,
Die benötigten Rand-, Anfangs-, End- und Passsteine sind mit einzurechnen.
Inkl. 4cm Pflastersand aus Brechsand- Splitt- Gemisch,
Körnung 0-5 mm.
Steine nach Verlegevorschrift des Herstellers verlegen.
Fugen nach Herstellervorschrift, Fugenfüllung aus Gesteinskörnung 0/2 nach ZTV Pflaster oder Baustoffgemisch 0/4 nach TL-Pflaster-StB, Korngrößenanteil <0,06mm mind. 2 M.-% und max 9 M.-% im Lieferzustand, einschlämmen.
Die fertige und benutzte Fläche (nach Abnahme)
ist innerhalb von 3 Monaten zweimal mit Fugenmaterial
nachzufüllen.
Menge: 110,000 m²

**02.04.20 Betonsteinpflaster Farbe anthrazit liefern und verlegen, 10x20x8**
Betonsteinpflasterdecke herstellen, inkl. Lieferung.
Ausführung als Gehweg / befahrbarer Gehweg / Zugang,
Betonpflastersteine: Rechteckpflaster 10x20cm, 8cm stark,
Farbe: anthrazit,
Die benötigten Rand-, Anfangs-, End- und Passsteine sind mit einzurechnen.
Inkl. 4cm Pflastersand aus Brechsand- Splitt- Gemisch,
Körnung 0-5 mm.
Steine nach Verlegevorschrift des Herstellers verlegen.
Fugen nach Herstellervorschrift, Fugenfüllung aus Gesteinskörnung 0/2 nach ZTV Pflaster oder Baustoffgemisch 0/4 nach TL-Pflaster-StB, Korngrößenanteil <0,06mm mind. 2 M.-% und max 9 M.-% im Lieferzustand, einschlämmen.
Die fertige und benutzte Fläche (nach Abnahme)
ist innerhalb von 3 Monaten zweimal mit Fugenmaterial
nachzufüllen.
Menge: 120,000 m²

**02.04.21 Pflastersteine nass schneiden**
Nassschneiden von Betonstein-Pflastersteinen verschiedener Formate bei notwendigen Anpassungen der Pflasterfläche an Einbauten / Randeinfassungen; inkl. Gehrungsschnitte.
Menge: 250,000 m

**02.04.22 Tiefbord liefern und setzen (Zufahrten)**
Bordsteine, Tiefbord aus Beton liefern und setzen.
Bordsteine DIN EN 1340 T 10 x 25.
Farbe: grau
engfugig (3 bis 5mm) versetzen, in Zufahrten
mit Fundament und einseitiger Rückenstütze aus Beton
mit einer Zusammensetzung C20/25 DIN EN 206-1 und
DIN 1045-2, Dicke 20cm, Breite der Rückenstütze 15cm.
Im Abstand von 6m bis 8m sind  durchgehende Bewegungsfugen zwischen den Borden, im Betonfundament und der
Betonrückenstütze herzustellen.
Für Bewegungsfugen sind reversibel komprimierbare
Einlagen zu verwenden. Bei Bordsteinen ist ein
dauerhaft rückstellfähiges Profil entsprechend dem
Bordsteinprofil einzubauen.
Menge: 150,000 m

**02.04.23 Tiefbord liefern und setzen (Gehwege/Grünflächen)**
Bordsteine, Tiefbord aus Beton liefern und setzen.
Bordsteine DIN EN 1340 T 10 x 25.
Farbe: grau
engfugig (3 bis 5mm) versetzen, an Gehwegen und Grünflächen
mit Fundament und einseitiger Rückenstütze aus Beton mit einer Zusammensetzung C16/20 DIN EN 206-1 und DIN 1045-2, Dicke 8cm, Breite der Rückenstütze 8cm. Im Abstand von 6m bis 8m sind  durchgehende Bewegungsfugen zwischen den Borden, im Betonfundament und der Betonrückenstütze herzustellen. Für Bewegungsfugen sind reversibel komprimierbare Einlagen zu verwenden. Bei Bordsteinen ist ein dauerhaft rückstellfähiges Profil entsprechend dem
Bordsteinprofil einzubauen.
Menge: 410,000 m

**02.04.24 Borde schneiden**
Nassschneiden von Bordsteinen aus Beton aller Art
bei notwendigen Anpassungen der Bordanlagen,
inkl. Gehrungsschnitte.
Menge: 50,000 Stck

**02.04.25 Handlauf liefern und montieren**
Handlauf liefern und montieren Durchmesser 4,5cm, Stahl, feuerverzinkt im Bereich der vorhandenen Treppenanlage
einschließlich 2 Rohrpfosten, sichtbare Höhe 0,90m
Durchmesser 3cm, Stahl, feuerverzinkt einschließlich 2. Handlauf, in Höhe 65cm über OK Gelände. Durchmesser 4,5cm, Stahl, feuerverzinkt einschließlich Fundamentierung nach Gel7 RIZ-Ing, C16/20
Menge: 1,500 m

*Hinweis: Zufahrt landwirtschaftliches Gelände*

**02.04.26 Asphalttragschicht 10cm, Bk0,3 liefern, einbauen und verdichten**
Asphalttragschicht aus Asphalttragschichtmischgut
AC 32 T N herstellen. Gesteinsspezifische Anforderungen
gem. TL Gestein-StB und zugeh. Einführungsschreiben.
Anlieferung des Mischgutes in thermoisolierten
Transportbehältern.

Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.

In Verkehrsflächen der Belastungsklassen Bk0,3 bis Bk1,8
Bindemittel = 70/100 resultierend
Einbaudicke: 10 cm. (Einbaugewicht 250 kg/m2)
Menge: 70,000 m²

**02.04.27 Bituminöses Bindemittel liefern und aufsprühen**
Bitumenhaltiges Bindemittel aufsprühen, auf zusammen- hängenden Teilflächen maschinell mit Spritzrampe.
Verschmutzte Unterlage vorher reinigen.
Kehrgut in Eigentum des AN übernehmen und von der
Baustelle entfernen.
Bindemittel C 40 BFI-S
Emulsionsmenge 0,30 kg/m²
Nachweis der elastischen Rückstellung am extrahierten
Bindemittel nach TL BE-StB 15.
Einbau auf Asphalttragschicht
Menge: 70,000 m²

**02.04.28 Asphaltbeton 4cm, Bk0,3 liefern, einbauen und verdichten**
Asphaltdeckschicht aus Asphaltbeton AC 11 D N herstellen. Gesteinsspezifische Anforderungen gemäß TL Gestein-StB und zugeh. Einführungsschreiben. Anlieferung des Mischgutes in thermoisolierten Transportbehältern.

Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Mindesteinbautemperatur (Luft und Unterlage)
  +5 Grad Celsius; zwischen 3 und +5 Grad Celsius
  werden erhöhte Aufwendungen wie zum Beispiel
    - Vorwärmen der Unterlage
    - Verwendung einer Einbauhilfe (z.B. Zeolithe)
  als Zulage gesondert vergütet.
- Weitere Anforderungen nach Unterlagen des AG.

In Verkehrsflächen der Belastungsklasse Bk0,3.
Einbaudicke 4 cm.
Bindemittel = 50/70.

Frosteinwirkungszone II.

Aufgehellte Deckschicht mit Aufhellungsgestein/hellem
Naturgestein. Prüfungen gemäß FGSV-AP Aufhellung.
In der Erstprüfung Leuchtdichtekoeffizient qo, Range >=
0,07 cd/(m2*1lx). In der Kontrollprüfung Nachweis d.
Anteiles der hellen groben GK; Toleranz -10 vH
(relativ); sonst Nachweis der Vertragserfüllung durch
direkte Messung des mittleren Leuchtdichtekoeffizienten
an 2 Bohrkernen d=150mm auf Kosten des AN.
Menge: 70,000 m²

**02.04.29 Abstumpfungsmaßnahme durchführen**
Abstumpfungsmaßnahme zur Erhöhung der
Anfangsgriffigkeit durch gleichmäßiges Aufbringen und
Einwalzen von Abstreumaterial durchführen.
Nicht gebundenes Material aufnehmen und der Verwertung
nach Wahl des AN zuführen.

Abstreumaterial = Lieferkörnung 1/3
Aus Gestein wie grobe Gesteinskörnung in
Asphaltdeckschicht.

Abstreumenge 1,0 kg/m²
Maschinell aufstreuen
Menge: 70,000 m²

**02.04.30 Fugen nachschneiden**
Fugen in Asphaltdeckschicht nachschneiden, auch entlang
von Gossen/Borden

Fugenspalt in Asphaltdeckschicht herstellen.
Fugenspalt mit einem zwangsgeführten Fugenschneider schneiden,
Fuge als Längs- und Querfuge, in Asphalttragdeckschicht
sowie als Randfuge vor Rinnen, Borden und Einbauten,
Fugentiefe 4,0 cm, Fugenbreite 15 mm.
Menge: 70,000 m

**02.04.31 Fugen vergießen**
Fugen vergießen, einschließlich Lieferung der
Fugenvergussmasse

Fugen der Asphaltdeckschicht als Randfuge
vor Rinnen, Borden und Einbauten sowie
als Anschlussfuge, säubern vorbehandeln und verfüllen,
Fugentiefe 4,0 cm, Fugenbreite i.M. 15 mm,
Fugen mit Druckluft säubern, soweit erforderlich
trocknen.
Vorbehandlung der Schneidflächen mittels Primer
(nach Herstellerangabe) zur Verbesserung der Haftung
zwischen Schnittfläche und Fugenvergußmasse.
Fugenraum bis Oberkante mit bituminöser
Fugenvergußmasse verfüllen.
Menge: 70,000 m

*Hinweis: Hinweis*
Hinweis
Im Rahmen der Eigenüberwachung sind die geforderten Verdichtungsnachweise für den ungebundenen Oberbau zu erbringen. Die Nachweise sind der örtlichen
Bauüberwachung vorzulegen.

**02.04.32 Kontrollprüfung Frostschutzschicht**
Plattendruckversuch Frostschutzschicht nach DIN 18 134
für Kontrollprüfung nach Angabe des jeweiligen AG
durchführen, einschließlich Bereitstellung sämtlicher
Geräte (Belastungsfahrzeug) sowie Auswertung und
Darstellung der Messergebnisse.
Ausführung auf Anordnung des jeweiligen AG mit
Nachweisführung im Bautagebuch.
Menge: 8,000 Stck

**02.04.33 Kontrollprüfung Schottertragschicht**
Plattendruckversuch Schottertragschicht nach DIN 18 134
für Kontrollprüfung nach Angabe des jeweiligen AG
durchführen, einschließlich Bereitstellung sämtlicher
Geräte (Belastungsfahrzeug) sowie Auswertung und
Darstellung der Messergebnisse.
Ausführung auf Anordnung des jeweiligen AG mit
Nachweisführung im Bautagebuch.
Menge: 6,000 Stck

#### Bereich 02.05 Sicherungsmaßnahmen

**02.05.1 Verteilerkasten sichern**
Im Baubereich vorhandene Verteilerkästen einschl. aller vorhandenen Kabelzuführungen während der Bauarbeiten sichern. OZ umfaßt alle hierzu erforderlichen Arbeiten und
Materialen. Sicherung herstellen, vorhalten, unterhalten, ggf.
umsetzen und beseitigen.
Menge: 2,000 Stck

**02.05.2 Tür- und Toranlagen sichern**
Vorhandene Tür- und Toranlagen mit geeigneten Maßnahmen nach Wahl des AN fachgerecht sichern, bei allen erforderlichen Arbeiten.
Menge: 10,000 Stck

**02.05.3 Einfriedung sichern**
vorhandene Einfriedung, verschiedene Materialien,
sichern, mit geeigneten Mitteln nach Wahl des AN, bei
allen erforderlichen Arbeiten.
Menge: 30,000 m

**02.05.4 Fallrohre sichern**
Fallrohre, verschiedene Materialien, sichern, mit geeigneten Mitteln nach Wahl des AN, bei allen erforderlichen Arbeiten.
Menge: 10,000 Stck

#### Bereich 02.06 Kabel- und Leitungssicherungen

*Hinweis: Hinweis*
Hinweis
Die Abrechnung der Leistungen der Positionen Leitungssicherung  erfolgt nur bei fachgerechter Ausführung auf der Baustelle und nach Bestätigung der örtlichen Bauüberwachung. Notwendiger Mehraufwand für kombinierte Hand-/
Maschinenschachtung im Bereich vorh. Leitungen ist einzukalkulieren.
Die Leitungsbestände/ neuverlegte Leitungen sind entsprechend der beigefügten Koordinierten Leitungspläne zu berücksichtigen.

**02.06.1 Trinkwasserleitung sichern**
Versorgungsleitung Trinkwasser parallel und kreuzend sichern.
aus 'PE, PVC', 'Versorgungsleitungen in Betrieb', Aussendurch- messer bis 200 mm, sichern, einschl. der Erschwernisse bei Erd- und Verbauarbeiten. mehrere Teilabschnitte
Menge: 15,000 m

**02.06.2 Gasleitung sichern**
Versorgungsleitung Gas (Niederdruck und Mitteldruck) parallel und kreuzend sichern. aus 'PE', 'Versorgungsleitungen in Betrieb', Aussendurchmesser bis 200 mm, sichern, einschl. der Erschwernisse bei Erd- und Verbauarbeiten. mehrere Teilabschnitte
Menge: 35,000 m

**02.06.3 Niederspannungskabel sichern**
Kabel NS parallel und kreuzend sichern, erdverlegt, in Betrieb,
sichern, abschnittsweise im Schutzrohr, einschl. der Erschwernisse bei Erd- und Verbauarbeiten, Tiefe der Leitungsachse unter Gelände bis 0,80 m. mehrere Teilabschnitte
Menge: 100,000 m

**02.06.4 Beleuchtungskabel sichern**
Kabel Beleuchtung parallel und kreuzend sichern, erdverlegt, in Betrieb, sichern, abschnittsweise im Schutzrohr, einschl. der Erschwernisse bei Erd- und Verbauarbeiten, Tiefe der Leitungsachse unter Gelände bis 0,80 m. mehrere Teilabschnitte
Menge: 50,000 m

**02.06.5 Telekomkabel sichern**
Fernmeldekabel der Telekom parallel und kreuzend sichern, erdverlegt, in Betrieb, sichern, abschnittsweise im Schutzrohr,
einschl. der Erschwernisse bei Erd- und Verbauarbeiten,
Tiefe der Leitungsachse unter Gelände bis 0,80 m.
mehrere Teilabschnitte
Menge: 235,000 m

**02.06.6 Füllmaterial Leitungszone**
Einbau von Füllmaterial in der Leitungszone, DN des vorh. Leitungsbestandes alle DN und Kabelanlagen, mit vom AN zu liefernden Stoffen, Material steinfreier (0-4 mm), verdichtungs- fähiger Boden, als Auflager und Einbettung von Rohrleitungen
und Kabelanlagen, verdichten, Verdichtungsgrad DPr 97 %,
Schichtdicke in Lagen von 10 bis 20cm.
Sohlenbreite bis 1,00m.
Überschüttung der Anlagen bis ca. 0,30m.
Menge: 70,000 m³

### Titel 03 Landschaftsbau

#### Bereich 03.01 Landschaftsbau

**03.01.1 zwischengelagerten Oberboden auftragen**
zwischengelagerten Oberboden auftragen, Auftragdicke im Mittel 20cm. In ebenen Flächen und geneigten Flächen / Böschungen.
Menge: 650,000 m²

**03.01.2 Rasenplanum**
Planum für Rasenfläche herstellen, zulässige Abweichung von der Sollhöhe 2cm, Steine, Fremdkörper, Unkraut und schwer verrottbare Pflanzenteile ablesen, Durchmesser der Steine und
Fremdkörper 3cm Stoffe werden Eigentum des AN und
sind zu beseitigen, Bodengruppe 2 und 4 DIN 18 915
Teil 1, Abrechnung in der Abwicklung.
Im Rohrgrabenbereich Hausanschlussleitung.
Menge: 650,000 m²

**03.01.3 Rasenansaat herstellen**
Rasenansaat herstellen. Saatgut ohne Entmischung ausbringen und einarbeiten. Anfallenden Abfall ablesen.
Ggf. vorwüchsige Kräuter ausmähen. Abfall und Mähgut
entsorgen. Entsorgen wird gesondert vergütet.
Ansaat auf Seitenstreifen, Böschungen.
Saatgutmenge 25 Gramm/m2
Saatgut für "Landschaftsrasen Standard ohne Kräuter"
nach RSM 7.1.1.
Menge: 650,000 m²

### Titel 04 Flachnetz, Regenwassersammler, Straßenabläufe und Anschlussleitungen

#### Bereich 04.01 Abbrucharbeiten (außerhalb Baubereich)

**04.01.1 Ungebundene Befestigungen aufnehmen und entsorgen bzw. verwerten**
Ungebundene Oberflächen aufbrechen, aufnehmen und entsorgen, aus Auffüllungen Oberflächenbefestigungen / Auffüllungen, mitteldichte Lagerung
Bodengruppe: GU*
Dicke der Schicht ca. 0,30m
Breite der Schicht ca. 1,70m im Rohrgrabenbereich,
im Bereich der Schachtbauwerke Verbreiterung auf 2,5m
auf 2,50m Länge
Bodenklasse nach DIN 18300 (veraltet, zur Info) 4
Baugrundgutachten 2018:
Bodengruppen: TL,
Homogenbereich: A
Zuordnungsklasse >Z2 gem. LAGA M 20
Baugrundgutachten 2025:
Bodengruppen: GU und GT*
Homogenbereich: B
Materialwert >BM-F3 nach EBV
Material geht in Eigentum des AN über und ist zu
entsorgen bzw. zu verwerten. Entsorgungs- bzw.
Verwertungsnachweis ist vorzulegen.
Menge: 90,000 m³

**04.01.2 Betonsteinpflaster aufnehmen und zwischenlagern**
vorhandenes Betonsteinpflaster (Rechteckpflaster 10x20cm und 10x10cm, anthrazit) aufnehmen und im Baubereich zwischenlagern, ohne Bettung, im Bereich von Nebenanlagen, verlegt in Sand/Brechsand,
Das Aufnehmen der Bettung wird gesondert vergütet (siehe Position: ungebundene Tragschicht aufnehmen und entsorgen).
Menge: 5,000 m²

**04.01.3 Kupferschlackepflaster aufnehmen und zwischenlagern**
vorhandenes Kupferschlackepflaster aufnehmen, ohne
Bettung, im Fahrbahnbereich, verlegt in Sand/Brechsand,
Das Aufnehmen der Bettung wird gesondert vergütet
(siehe Position: ungebundene Tragschicht aufnehmen und
entsorgen).
Wiederverwendbare Steine säubern, im Baustellenbereich
lagern.
Wiederverwendbare Steine ca. 95%.
Nicht mehr verwendbare Stoffe gehen in Eigentum des AN
über und sind zu beseitigen. Entsorgungsnachweis ist
vorzulegen.
Menge: 3,000 m²

**04.01.4 Randeinfassung aufnehmen und entsorgen bzw. verwerten (Betonbord)**
Bordstein verschiedener Ausführung aus Naturstein bzw.
Beton aufnehmen, einschl. Fundament und einseitige
Rückenstütze aus Beton, Dicke bis 20 cm,
Borde und weiteres Abbruchmaterial gehen in Eigentum AN
über und sind zu entsorgen bzw. zu verwerten.
Der Entsorgungs- bzw. Verwertungsnachweis ist
vorzulegen.
Menge: 3,000 m

**04.01.5 Betondecke aufnehmen, Dicke bis 20 cm**
Betondecke als Einzelfläche, aufbrechen und aufnehmen,
einschließlich Unterlage = Tragschicht o. Bindemittel.
Dicke der Betondecke bis 20 cm.
Material wird Eigentum AN und ist zu entsorgen.
Die fachgerechte Entsorgung bzw. Verwertung ist in den
Einheitspreis einzukalkulieren und nachzuweisen.
Entsorgungs- bzw. Verwertungsnachweis ist vorzulegen.
Betondecke im Bereich des Schieberkreuzes der
Trinkwasserleitung.
Menge: 5,000 m²

**04.01.6 ungebundene Tragschicht unter Pflaster / Beton aufnehmen und entsorgen bzw. verwerten**
Ungebundene Befestigungen aufbrechen, in Tragschicht unter Bitumenbelägen, in Fahrbahn und unter Kupferschlacke- pflaster, aus gebrochenem
Naturstein, Dicke bis ca. 50cm.
Anfallende Stoffe beseitigen.
Schicht:
Auffüllung, Kies, Schotter
Bodengruppen: GU (A), GW
ungebundener Oberbau
Baugrundgutachten 2018:
Bodengruppen: TL,
Homogenbereich: A
Zuordnungsklasse >Z2 gem. LAGA M 20
Baugrundgutachten 2025:
Bodengruppen: GU und GT*
Homogenbereich: B
Materialwert >BM-F3 nach EBV
Material geht in Eigentum des AN über und ist zu
entsorgen bzw. zu verwerten. Der Entsorgungs- bzw.
Verwertungsnachweis ist vorzulegen.
Menge: 5,000 m³

**04.01.7 Linienentwässerung aufnehmen und verwerten**
Linienentwässerung DN200 aus Polymerbeton aufnehmen
und verwerten, einschließlich Metallabdeckung und
einschließlich Bettungsschicht aus Beton, Dicke
unbekannt, und beidseitiger Betoneinfassung Breite bis
ca. 15cm.
Material geht in Eigentum des AN über und ist zu
entsorgen. Der Entsorgungsnachweis ist vorzulegen.
Menge: 5,500 m

#### Bereich 04.02 Erdarbeiten

**04.02.1 Rohrgraben für Kanalrohre, t = 0,00-4,00m, DN160-DN400**
Rohrgraben für Entwässerungskanäle und Schächte, Kunst- stoff-Kanalrohre DN160-DN400 gemäß DIN EN 1610 profilgerecht herstellen auch in mehreren Teillängen und über den notwendigen Zeitraum geeignet sichern. Aushub lösen, fördern, im Baubereich lagern und geeignet vor Witterungs- einflüssen schützen. Nicht wieder zu verwendendes Material ist zu laden und geeignet zu entsorgen. Die fachgerechte Ent- sorgung bzw. Verwertung ist in den Einheitspreis einzu- kalkulieren und nachzuweisen. Der Entsorgungs- bzw. Verwertungsnachweis ist vorzulegen.
Sohle / Planum für Rohrauflager herstellen und verdichten. Nach der Rohrverlegung wird im Baubereich gelagerter Aushub bzw. Ersatzmaterial lagenweise eingebaut und verdichtet.
Baugrundgutachten 2018:
Bodengruppen: TL,
Homogenbereich: A
Zuordnungsklasse >Z2 gem. LAGA M 20
Baugrundgutachten 2025:
Bodengruppen: TL,
Homogenbereich: C und D
Materialwert >BM-F3 nach EBV
Aushubtiefe: 0,00-4,00 m
Sohlenbreite der Gräben 1,30m (bis 4m Tiefe)
Ausführung bis DN/OD400
Sohlenbreite der Gräben 1,20m (bis 4m Tiefe)
Ausführung bis DN/OD200
Sohlenbreite der Gräben bis 1,20m,
Ausführung bis DN/OD160
Mehraushub / Rohrgrabenverbreiterungen im Bereich von Schächten / Straßenabläufen sind einzukalkulieren.
Menge: 425,000 m

**04.02.2 Zulage Handschachtung**
Bodenaushub in Leitungsgräben oder Baugruben an unzugäng- lichen Stellen und zur sicheren Freilegung von Versorgungs- leitungen in Handschachtung durchführen. Handschachtung als Zulage zu den Grabenpositionen. Nur in Abstimmung und auf Anweisung der BÜ.
Sonst wie Pos. zuvor.
Menge: 50,000 m³

**04.02.3 Rohrleitungszone liefern, herstellen für DN160**
Rohrleitungszone herstellen. Lieferung und Einbau von Kies-Sand- Gemisch, Körnung 8/16.
Untere Bettungsschicht, s=15cm auf die Rohrgrabensohle aufbringen und verdichten. Nach erfolgter Rohrverlegung Einbau und Verdichtung der oberen Bettung und der Seitenverfüllung. Die obere Bettungschicht ist sorgfältig einzubauen und sicherzustellen, dass die Zwickel unter dem Rohr durchgängig mit verdichtetem Material verfüllt sind. Lagenweises Aufbringen und Verdichten der Abdeckzone,
s= 30cm. Die Verdichtung direkt über dem Rohr hat manuell zu erfolgen.
Leitungszone und Regelgrabenbreite nach DIN EN1610
Einzubettendes Rohr: Kunststoff-Rohr DN160
Menge: 45,000 m

**04.02.4 Rohrleitungszone liefern, herstellen für DN200**
Rohrleitungszone herstellen. Lieferung und Einbau von Kies-Sand- Gemisch, Körnung 8/16.
Untere Bettungsschicht, s=15cm auf die Rohrgrabensohle aufbringen und verdichten. Nach erfolgter Rohrverlegung Einbau und Verdichtung der oberen Bettung und der Seitenverfüllung. Die obere Bettungschicht ist sorgfältig einzubauen und sicherzustellen, dass die Zwickel unter dem Rohr durchgängig mit verdichtetem Material verfüllt sind. Lagenweises Aufbringen und Verdichten der Abdeckzone,
s= 30cm. Die Verdichtung direkt über dem Rohr hat manuell zu erfolgen.
Leitungszone und Regelgrabenbreite nach DIN EN1610
Einzubettendes Rohr: Kunststoff-Rohr DN200
Menge: 139,000 m

**04.02.5 Rohrleitungszone liefern, herstellen für DN400**
Rohrleitungszone herstellen. Lieferung und Einbau von Kies-Sand- Gemisch, Körnung 8/16.
Untere Bettungsschicht, s=15cm auf die Rohrgrabensohle aufbringen und verdichten. Nach erfolgter Rohrverlegung Einbau und Verdichtung der oberen Bettung und der Seitenverfüllung. Die obere Bettungschicht ist sorgfältig einzubauen und sicherzustellen, dass die Zwickel unter dem Rohr durchgängig mit verdichtetem Material verfüllt sind. Lagenweises Aufbringen und Verdichten der Abdeckzone,
s= 30cm. Die Verdichtung direkt über dem Rohr hat manuell zu erfolgen.
Leitungszone und Regelgrabenbreite nach DIN EN1610
Einzubettendes Rohr: Kunststoff-Rohr DN400
Menge: 241,000 m

**04.02.6 Schieberkreuz Trinkwasserleitung sichern**
Schieberkreuz Trinkwassserleitung sichern. Im Anschluss- bereich an vorhandene Regenwasserschacht einschl. aller vorhandenen Leitungszuführungen während der Bauarbeiten sichern. OZ umfaßt alle hierzu erforderlichen Arbeiten und
Materialen. Sicherung herstellen, vorhalten, unterhalten, ggf.
umsetzen und beseitigen.
Menge: 1,000 psch

**04.02.7 Anschlussschacht freilegen**
Boden im Bereich der vorhandenen Anschlussschächte,
und für Schachtarbeiten im Anschlußbereich profilgerecht ausheben und entsorgen bzw. verwerten, nach Abtrag der Oberflächenbefestigung,
Aushubtiefe: bis 2,00m,
Sohlenbreite der Gräben bis 1,30m,
Schachtverbreiterung bis 2,70m.
Ausführung kombinierte Hand- / Maschichenschachtung ist
einzukalkulieren.
Material wird Eigentum AN und ist zu entsorgen bzw. zu
verwerten.
Die fachgerechte Entsorgung / Verwertung ist in den
Einheitspreis einzukalkulieren und nachzuweisen.
Der Entsorgungs- bzw. Verwertungsnachweis ist
vorzulegen.
Baugrundgutachten 2018:
Bodengruppen: TL,
Homogenbereich: A
Zuordnungsklasse >Z2 gem. LAGA M 20
Baugrundgutachten 2025:
Bodengruppen: TL,
Homogenbereich: C und D
Materialwert >BM-F3 nach EBV
Der Verbau der Rohrgräben und Schachtbaugruben wird
gesondert vergütet!
Menge: 5,000 m³

**04.02.8 Rohrleitung freilegen**
Boden im Bereich der vorhandenen Rohrleitung DN600 B,
und für Schachtarbeiten im Anschlußbereich profilgerecht ausheben und entsorgen bzw. verwerten, nach Abtrag der Oberflächenbefestigung,
Aushubtiefe: bis 2,00m,
Sohlenbreite der Gräben bis 1,20m,
Schachtverbreiterung bis 2,70m.
Ausführung kombinierte Hand- / Maschichenschachtung ist
einzukalkulieren.
Material wird Eigentum AN und ist zu entsorgen bzw. zu
verwerten.
Die fachgerechte Entsorgung / Verwertung ist in den
Einheitspreis einzukalkulieren und nachzuweisen.
Der Entsorgungs- bzw. Verwertungsnachweis ist
vorzulegen.
Baugrundgutachten 2018:
Bodengruppen: TL,
Homogenbereich: A
Zuordnungsklasse >Z2 gem. LAGA M 20
Baugrundgutachten 2025:
Bodengruppen: TL,
Homogenbereich: C und D
Materialwert >BM-F3 nach EBV
Der Verbau der Rohrgräben und Schachtbaugruben wird
gesondert vergütet!
Menge: 5,000 m³

**04.02.9 Bodenlieferung Rohrgrabenverfüllung**
Bodenlieferung, mit vom AN zu liefernden Stoffen, Material gering durchlässige gemischtkörnige oder mittels Grobkorn- zuschlag verbesserte feinkörnige Böden für Grabenverfüllung oberhalb der Leitungszone, für Schmutzwasserkanal, einschl. Schachtbauwerke, verdichten, Verdichtungsgrad DPr 98%.
Menge: 500,000 m³

**04.02.10 Boden lösen Bodenaustausch**
Boden der Gräben für Entwässerungsleitungen bzw. Schacht- baugruben profilgerecht lösen im Bereich der Rohrgrabensohle/ Schachtbaugrube, im Fall der Nichttragfähigkeit der Rohr- grabensohle/ Schachtbaugrube,
Aushub laden und fördern, der Boden wird Eigentum des AN.
Aushubtiefe i.M. 0,40m,
laut Baugrundgutachten 0,30m bis 0,50m
Sohlenbreite der Gräben 1,30m (bis 4m Tiefe)
Ausführung bis DN/OD400
Sohlenbreite der Gräben 1,20m (bis 4m Tiefe)
Ausführung bis DN/OD200
im Bereich der Schächte DN1000:
bis 4m Tiefe:
Verbreiterung auf 2,60m (um 1,30 m) bei
einer Länge von 2,60m.
Ausführung bis DN/OD400
Verbreiterung auf 2,60m (um 1,40 m) bei
einer Länge von 2,60m.
Ausführung bis DN/OD200
Schächte bis DN1000 Kunststoff
Aushubgrundfläche für Schachtverbreiterung bis 4 m²
Verdrängungsmengen Anschlussleitungen und
Straßenabläufe für Aushubtiefe über 0,80 bis 1,50m
unter Planum Verkehrsflächen,
Sohlenbreite der Gräben bis 1,20m,
Ausführung bis DN/OD160
Aushubgrundfläche Straßenablauf ca. 3,25m².
Material wird Eigentum AN und ist zu entsorgen bzw. zu
verwerten.
Die fachgerechte Entsorgung / Verwertung ist in den
Einheitspreis einzukalkulieren und nachzuweisen.
Der Entsorgungs- bzw. Verwertungsnachweis ist
vorzulegen.
Baugrundgutachten 2018:
Bodengruppen: TL,
Homogenbereich: A
Zuordnungsklasse >Z2 gem. LAGA M 20
Baugrundgutachten 2025:
Bodengruppen: TL,
Homogenbereich: C und D
Materialwert >BM-F3 nach EBV
Der Verbau der Rohrgräben und Schachtbaugruben wird
gesondert vergütet!
Menge: 225,000 m³

**04.02.11 Geotextil (Bodenaustausch)**
Umhüllung Bodenaustausch mit Geotextil der Klasse GRK 3.
Sohlenbreite = Grabenbreite (Regelfall 1,20m bis 1,30m)
im Bereich der Schachtstandorte:
Verbreiterung bis 2,60m auf 2,60m Länge
Höhe i. M. 0,40m,
laut Baugrundgutachten 0,30m bis 0,50m umlaufende Umhüllung.
Menge: 1450,000 m²

**04.02.12 Bodeneinbau Bodenaustausch**
Bodeneinbau als Bodenaustausch, profilgerecht, mit verdichtungsfähigem Material gering durchlässige
gemischtkörnige oder mittels Grobkornzuschlag
verbesserte feinkörnige Böden, (Verdichtungsgrad Dpr mind. 100%), Lieferung durch AN, verdichten, unter Rohrgraben- sohle
Stärke der Schicht i. M. 0,40m,
laut Baugrundgutachten 0,30m bis 0,50m
Menge: 225,000 m³

**04.02.13 Zulage zu Aushubpositionen (Haufwerke Probenahme)**
Zulage zu Aushubpositionen, Haufwerke für Probenahme nach LAGA PN 98 auf Anweisung des AG herstellen. Geeignete Flächen bereitstellen. Zu untersuchendes Material laden und zur vorbereiteten Fläche transportieren. Haufwerk als regelmäßigen geometrischen Körper (trapezförmige Miete, Kegelhalde) herstellen. Herstellung mit Bagger oder Radlader, dabei Material homogenisieren. Entmischung vermeiden,
Vermischungsverbot beachten.
Flächen und Haufwerke sind so herzustellen, dass
Umweltschäden vermieden werden (das Liefern, Auslegen
und entsorgen erforderlicher Folien ist einzukalkulieren).
Beschaffenheit des Materials nach Unterlagen des AG.
Mithilfe bei der Probenahme mit geeignetem Baugerät.
Probenahme erfolgt durch den AN unter Aufsicht durch
den AG. Leistung gilt für den Aushub für den Regenwasser- hauptsammler Ausführung in mehreren Abschnitten nach Baufortschritt. Haufwerk aus nicht gefährlichem Abfall.
Abfall = Boden.
Menge: 1125,000 m³

**04.02.14 Rohrgrabenverbau, Baugrubensicherung**
Rohrgrabenverbau, Baugrubensicherung Rohrgraben- bzw. Baugrubenwände mit Verbau nach Wahl des AN beidseitig des Rohrgrabens bzw. umlaufend der Baugruben nach DIN 4124 nach statischen und konstruktiven Erfordernisen sichern. Der Verbau ist ab Geländeoberkante bis Rohrgraben-/Baugruben- sohle kraftschlüssig zum anstehenden Boden herzustellen und
auszusteifen. Verbau für die Dauer der Bauzeit vorhalten und
beseitigen.
Verbautiefe: bis 4,00m
Menge: 1550,000 m²

**04.02.15 Planum +- 3cm**
Planum herstellen für Graben-/ Schachtgrubensohle.
Zulässige Abweichung von der Sollhöhe +- 3 cm.
Menge: 560,000 m²

**04.02.16 Untergrund verdichten**
Untergrund verdichten, für Rohrgrabensohle, Verdichtungsgrad DPr 97%, Planum / Untergrund im Bereich von:
DIN 18300 Erdarbeiten:
Baugrundgutachten 2018
Homogenbereich: A
bzw. Bodenaustauschmaterial
Baugrundgutachten 2025
Homogenbereich: C und D
bzw. Bodenaustauschmaterial
Menge: 560,000 m²

*Hinweis: Hinweis*
Hinweis
Im Rahmen der Eigenüberwachung sind die geforderten Verdichtungsnachweise für die Grabensohle und die Rohrgrabenverfüllung (DWA-A 139) nachzuweisen.
Die Nachweise sind der örtlichen Bauüberwachung vorzulegen.

**04.02.17 Kontrollprüfung (Planum)**
Plattendruckversuch Planum Rohrgrabensohlen ach DIN 18134
für Kontrollprüfung nach Angabe des jeweiligen AG
durchführen, einschließlich Bereitstellung sämtlicher
Geräte (Belastungsfahrzeug) sowie Auswertung und Darstellung der Messergebnisse. Ausführung auf Anordnung des jeweiligen AG mit Nachweisführung im Bautagebuch.

(01)Vorgesehenes Unternehmen: '..........' '

(Bieterangabe)
Menge: 6,000 Stck

**04.02.18 Kontrollprüfung Verdichtung**
Nachweis Verdichtung Rohrgrabenverfüllung (Proctordichte)
nach DIN 18 127 für Kontrollprüfung nach Angabe des  AG
durchführen einschließlich Bereitstellung sämtlicher
Geräte sowie Auswertung und Darstellung der
Messergebnisse.
Ausführung auf Anordnung des jeweiligen AG mit
Nachweisführung im Bautagebuch.
Menge: 6,000 Stck

#### Bereich 04.03 Entwässerungskanalarbeiten

*Hinweis: Flachnetz + Regenwassersammler*

**04.03.1 Kanalrohr aus PP DN200, SN12 liefern, verlegen**
Kanalrohr, kreisrund aus Polypropylen (PP) mit angeformter Steckmuffe, Muffensystem. mit werkseitig eingelegtem Lippendichtring und einer Ringsteifigkeit von mind. SN12 mit Steckmuffen und werkseitig eingelegtem Dichtring für SLW 60, frei Baustelle liefern, abladen und zur Verwendungsstelle transportieren sowie nach DIN EN1610 höhen- und flucht- gerecht mit einem Lasergerät in vorhandenen Gräben mit Überdeckungshöhe bis 3,50m verlegen. Rohrschnitte, Pass- schnitte und Passstücke sind einzukalkulieren.
Baulänge: 1,00; 3,00; 6,00m
DN/OD200

(01)Hersteller/Typ: '..........'

(Bieterangabe)
Menge: 139,000 m

**04.03.2 Zulage Gelenkstück DN/OD200 (PP)**
Zulage zur Rohrleitung für das Liefern und Verlegen von
Gelenkstücken aus Kurzrohren ohne Muffe aus Polypropylen
(Materialgüte, Materialeigenschaften, Dichtsystem und Farbe wie Rohrleitung)
Baulänge 1,00m
DN/OD200

(01)Hersteller/Typ: '..........'

(Bieterangabe)
Menge: 7,000 Stck

**04.03.3 Zulage Überschiebmuffen DN/OD200 (PP)**
Zulage zur Rohrleitung für das Liefern und Verlegen von Über- schiebmuffen aus Polypropylen (Materialgüte, Materialeigen- schaften, Dichtsystem und Farbe wie Rohrleitung) mit werk- seitig eingelegter Doppellippendichtung
DN/OD200

(01)Hersteller/Typ: '..........'

(Bieterangabe)
Menge: 5,000 Stck

**04.03.4 Zulage Passstück DN/OD200 (PP-ML)**
Zulage zur Rohrleitung für das Liefern und Verlegen von Passstücken. Vollwandrohr aus mineralstoffverstärktem Poly- propylen (PP) mit angeformter Steckmuffe, Muffensystem. mit werkseitig eingelegtem Lippendichtring
Baulänge: nach Bedarf
DN/OD200

(01)Hersteller/Typ: '..........'

(Bieterangabe)
Menge: 12,000 Stck

**04.03.5 Zulage Abzweig DN/OD200/160, 45° (PP)**
Zulage zur Rohrleitung für das Liefern und Verlegen von
Abzweigen aus Polypropylen (Materialgüte, Materialeigen- schaften, Dichtsystem und Farbe wie Rohrleitung) mit werkseitig eingelegter Doppellippendichtung
DN/OD200/160; 45°,

(01)Hersteller/Typ: '..........'

(Bieterangabe)
Menge: 8,000 Stck

**04.03.6 Rohranschluss herstellen DN600, Betonrohr**
Kunststoffsattelstück für den Anschluss DN/OD 200, liefern und einbauen, in vorhandenen Regenwassersammler Betonrohr DN600, einschließlich Ausführen der Kernbohrung, Größe nach Vorgabe des Formstückherstellers. Das Sattelstück muss plan mit der Innenwand abschließen und die Bohrung vollständig überdecken. Einschließlich Abdichten des Anschlusses.
Erforderliche Erd- und Nebenarbeiten sowie Wasserhaltung sind einzukalkulieren. Der Regenwassersammler ist in Betrieb!
Menge: 1,000 Stck

**04.03.7 Kunststoff-Schacht, DN400 bis ca. 2m**
Kunststoff-Schacht, DN400 bis 2,00m Liefern sowie höhen- und fluchtgerechtes Versetzten eines Reinigungs- und Inspektionsschachtes DN400 aus Polypropylen durchgehendes Gerinne mit 2 zusätzlichen Zuläufen (90°+ 270°)
Ausführung Schachtboden: schwarzes Gerinne. Alle Schachtböden inkl. Dichtelement für eine Verbindung Schachtboden Schachtrohr und entsprechende Anschlüsse.
Schachtrohr aus PP; DN400
mit fest installierter, kompletter Schachtabdeckung
Klasse D, Rahmen und Deckel aus Gusseisen ohne
Lüftungsöffnungen.
Zum direkten Anschluss von PP-Kanalrohren DN/OD160

(01)Hersteller/Typ: '..........'

(Bieterangabe)

Die Schachtabdeckungen sind entsprechend des Baufort- schrittes Zug um Zug auf Höhe zu setzen. Das höhenmäßige Anpassen an die Endhöhe in den Nebenanlagen nach Erneuerung der Verkehrsanlagen ist einzukalkulieren.
Menge: 2,000 Stck

**04.03.8 Kanalrohr aus PP DN400, SN12 liefern, verlegen**
Kanalrohr, kreisrund aus Polypropylen (PP) mit angeformter Steckmuffe, Muffensystem. mit werkseitig eingelegtem Lippendichtring und einer Ringsteifigkeit von mind. SN12 mit Steckmuffen und werkseitig eingelegtem Dichtring für SLW 60, frei Baustelle liefern, abladen und zur Verwendungsstelle transportieren sowie nach DIN EN1610 höhen- und flucht- gerecht mit einem Lasergerät in vorhandenen Gräben mit Überdeckungshöhe bis 3,50m verlegen. Rohrschnitte, Pass- schnitte und Passstücke sind einzukalkulieren.
Baulänge: 1,00; 3,00; 6,00m
DN/OD400

(01)Hersteller/Typ: '..........'

(Bieterangabe)
Menge: 241,000 m

**04.03.9 Zulage Gelenkstück DN/OD400 (PP)**
Zulage zur Rohrleitung für das Liefern und Verlegen von
Gelenkstücke aus Kurzrohren ohne Muffe aus Polypropylen
(Materialgüte, Materialeigenschaften, Dichtsystem und Farbe wie Rohrleitung)
Baulänge 1,00m
DN/OD400

(01)Hersteller/Typ: '..........'

(Bieterangabe)
Menge: 13,000 Stck

**04.03.10 Zulage Überschiebmuffen DN/OD400 (PP)**
Zulage zur Rohrleitung für das Liefern und Verlegen von
Überschiebmuffe aus Polypropylen (Materialgüte, Material- eigenschaften, Dichtsystem und Farbe wie Rohrleitung)
mit werkseitig eingelegter Doppellippendichtung
DN/OD400

(01)Hersteller/Typ: '..........'

(Bieterangabe)
Menge: 6,000 Stck

**04.03.11 Zulage Passstück DN/OD400 (PP)**
Zulage zur Rohrleitung für das Liefern und Verlegen von Passstücken. Vollwandrohr aus  Polypropylen (PP) mit angeformter Steckmuffe, Muffensystem. mit werkseitig eingelegtem Lippendichtring
Baulänge: nach Bedarf
DN/OD400

(01)Hersteller/Typ: '..........'

(Bieterangabe)
Menge: 9,000 Stck

**04.03.12 Zulage Abzweig DN/OD400/160, 45° (PP)**
Zulage zur Rohrleitung für das Liefern und Verlegen von
Abzweigen aus Polypropylen (Materialgüte, Material- eigenschaften, Dichtsystem und Farbe wie Rohrleitung)
mit werkseitig eingelegter Doppellippendichtung
DN/OD400/160; 45°

(01)Hersteller/Typ: '..........'

(Bieterangabe)
Menge: 5,000 Stck

**04.03.13 Zulage Bogen DN/OD400 (PP), 45° bis 87,5°**
Zulage zur Rohrleitung für das Liefern und Verlegen von
Bögen aus Polypropylen (Materialgüte, Materialeigenschaften,
Dichtsystem und Farbe wie Rohrleitung) mit werkseitig eingelegter Doppellippendichtung
DN/OD400, 45° bis 87,5°

(01)Hersteller/Typ: '..........'

(Bieterangabe)
Menge: 2,000 Stck

**04.03.14 Rohrschnitt, Beton-Rohr DN300-400**
Rohrschnitt am Beton-Rohr DN300-400 mit geeingnetem Gerät ausführen. Anfallendes Material ist zu beseitigen. Einschließlich aller notwendigen Lieferungen und Leistungen.
Menge: 2,000 Stck

**04.03.15 Manschettendichtung, Edelstahl, DN400**
Manschettendichtung, Edelstahl, geeignet für die Verbindung von Beton-Rohren DN400 liefern und fachgerecht einbauen.

(01)Hersteller/Typ: '..........'

(Bieterangabe)
Menge: 1,000 Stck

**04.03.16 Rohrkupplung Beton-Rohr DN400 / Kunststoffrohr DN400**
Rohrkupplung / Übergangsformstück Beton-Rohr DN400 / Kunststoffrohr DN400 liefern und einbauen.

(01)Hersteller/Typ: '..........'

(Bieterangabe)
Menge: 1,000 Stck

*Hinweis: Schachtbauwerke DN1000*

**04.03.17 Kontrollschacht (R4) DN1000; T ca. 3360mm, Betonfertigteile**
Einsteig- und Kontrollschacht, kreisrund, DN1000 nach DIN EN 1917 für erdverlegte Abwasserkanäle aus Beton- fertig- teilen (Sulfatzement HS), Betongüte C 40/50 mit integrierter Dichtung und werkseitig einbetonierten Lastaus- gleichs- elementen nach DIN 4034/1, bestehend aus:
Schachtunterteil SU-M komplett, s=15cm mit werkseitig einbetonierter Kunststoff-Schachtschale oder geklinkertem Gerinne / Berme incl. Muffen für die gelenkige Einbindung der Rohre in der Schachtwand incl. Dichtungen, Gerinne scheitel- hoch, gerade oder gekrümmt, Gefälle lt. Plan, Bermen in rutschsicherer Ausführung, zusätzliche Zuläufe sowie Dimensionswechsel im Gerinne, Ausführung sohl- oder scheitelgleich incl. Dichtungen / Steckmuffen / integrierte Dichtungen für anzuschließende Rohre, amtlich geprüft und zugelassen.
Schachtringe und Schachtkonus mit einer Wandungsstärke von 15cm. Die Aufmaßhöhe geht von der Sohle des Fließgerinnes bis OK-Schachtabdeckung.
In die Betonfertigteile im Abstand von 25 cm Sicherheitssteig- bügel, gem. DIN V 19555 und nach GUV 1611 einsetzen. Einsteig- und Kontrollschächte mit einer Aufmaßhöhe > 5,00 m werden generell ohne Einstiegshilfen geliefert. Für diese Schächte ist eine Sicherheitssteigleiter mit Sicherheitsfall- schutzschiene zu liefern und einzubauen. Dies ist bei den Schachttiefen zu berücksichtigen und wird nicht besonders vergütet.
Die Leistung umfaßt weiterhin das Herstellen bzw. Erweitern der Baugrube. Der zusätzliche Aushubboden ist seitl. zu lagern und nach Fertigstellung des Schachtes lagenweise einzubauen und zu verdichten. Der überschüssige Boden ist auf eine vom AN zu stellende genehmigte Kippe abzufahren.

Einbautiefe: ca. 3,660m (lichte Schachttiefe)
anzuschließende Rohrart: PP-ML DN/OD400 und DN/OD200

Schacht liefern und unter Berücksichtigung der Hersteller- vorschriften entsprechend Planungsvorgaben einbauen

Zulauf:  Abwasserkanal PP-ML DN/OD200 (Absturz)
Zulauf:  Abwasserkanal PP-ML DN/OD400
Ablauf:  Abwasserkanal PP-ML DN/OD400

Gefälle in den Muffen DN/OD400 ca. 6,4% (Auslauf)
Gefälle in den Muffen DN/OD400 ca. 1,3% (Zulauf)
Gefälle in den Muffen DN/OD200 ca. 4,0% (Zulauf,
Absturz)
Gefälle im Hauptgerinne ca. 1,3% bis 6,4%

Seitlicher Zulauf: Abwasserkanal PP-ML DN/OD200
(Absturz)
gekrümmtes Grinne DN400

Angebotenes Fabrikat/
(01)Hersteller: '.....................'

(Bieterangabe)

Schachtfundament: Schachtfundament aus Stahlbeton C 25/30, 20cm dick, mit oberer und unterer Bewehrung aus je 1 Lage
Betonstahlmatten, je ca. 2,5kg/m2, in ausgehobener
Baugrube herstellen. Das Außenmaß des Fundamentes ist
ringsum 30cm größer als das Außenmaß des aufsitzenden
Schachtes. Sauberkeitsschicht aus Beton C 12/15, 10cm dick,
herstellen.
Menge: 1,000 Stck

**04.03.18 Kontrollschacht (R5) DN1000; T ca. 3280mm, Betonfertigteile**
Einsteig- und Kontrollschacht DN1000 aus Betonfertigteilen,
analog vorstehender Position, jedoch:

Einbautiefe: ca. 3,280m (lichte Schachttiefe)
anzuschließende Rohrart: PP-ML DN/OD400

Schacht liefern und unter Berücksichtigung der Hersteller- vorschriften entsprechend Planungsvorgaben einbauen

Zulauf:  Abwasserkanal PP-ML DN/OD400
Ablauf:  Abwasserkanal PP-ML DN/OD400

Gefälle in den Muffen DN/OD400 ca. 1,3% (Aulauf)
Gefälle in den Muffen DN/OD400 ca. 1,3% (Zulauf)
Gefälle im Hauptgerinne ca. 1,3%

gekrümmtes Grinne DN400

Angebotenes Fabrikat/
(01)Hersteller: '.....................'

(Bieterangabe)

Schachtfundament: Schachtfundament aus Stahlbeton C 25/30, 20cm dick, mit oberer und unterer Bewehrung aus je 1 Lage
Betonstahlmatten, je ca. 2,5kg/m2, in ausgehobener
Baugrube herstellen. Das Außenmaß des Fundamentes ist
ringsum 30cm größer als das Außenmaß des aufsitzenden
Schachtes. Sauberkeitsschicht aus Beton C 12/15, 10cm dick,
herstellen.

Einbautiefe: ca. 3,660m (lichte Schachttiefe)
anzuschließende Rohrart: PP-ML DN/OD400 und DN/OD200

Schacht liefern und unter Berücksichtigung der Hersteller- vorschriften entsprechend Planungsvorgaben einbauen

Zulauf:  Abwasserkanal PP-ML DN/OD200 (Absturz)
Zulauf:  Abwasserkanal PP-ML DN/OD400
Ablauf:  Abwasserkanal PP-ML DN/OD400

Gefälle in den Muffen DN/OD400 ca. 6,4% (Auslauf)
Gefälle in den Muffen DN/OD400 ca. 1,3% (Zulauf)
Gefälle in den Muffen DN/OD200 ca. 4,0% (Zulauf,
Absturz)
Gefälle im Hauptgerinne ca. 1,3% bis 6,4%

Seitlicher Zulauf: Abwasserkanal PP-ML DN/OD200
(Absturz)
gekrümmtes Grinne DN400

Angebotenes Fabrikat/
(01)Hersteller: '.....................'

(Bieterangabe)

Schachtfundament: Schachtfundament aus Stahlbeton C 25/30, 20cm dick, mit oberer und unterer Bewehrung aus je 1 Lage
Betonstahlmatten, je ca. 2,5kg/m2, in ausgehobener
Baugrube herstellen. Das Außenmaß des Fundamentes ist
ringsum 30cm größer als das Außenmaß des aufsitzenden
Schachtes. Sauberkeitsschicht aus Beton C 12/15, 10cm dick,
herstellen.
Menge: 1,000 Stck

*Hinweis: Schachtbauwerke DN1000*

**04.03.19 Kontrollschacht (R1) DN1000; T ca. 1780mm, Betonfertigteile**
Einsteig- und Kontrollschacht, kreisrund, DN1000 nach DIN EN 1917 für erdverlegte Abwasserkanäle aus Betonfertigteilen (Sulfatzement HS), Betongüte C 40/50 mit integrierter Dichtung und werkseitig einbetonierten Lastausgleichs- elementen nach DIN 4034/1, bestehend aus:
Schachtunterteil SU-M komplett, s=15cm mit werkseitig einbetonierter Kunststoff-Schachtschale oder geklinkertem Gerinne / Berme incl. Muffen für die gelenkige Einbindung der Rohre in der Schachtwand incl. Dichtungen, Gerinne scheitel- hoch, gerade oder gekrümmt, Gefälle lt. Plan, Bermen in rutschsicherer Ausführung, zusätzliche Zuläufe sowie Dimensionswechsel im Gerinne, Ausführung sohl- oder scheitelgleich incl. Dichtungen / Steckmuffen / integrierte Dichtungen für anzuschließende Rohre, amtlich geprüft und zugelassen.
Schachtringe und Schachtkonus mit einer Wandungsstärke von 15cm. Die Aufmaßhöhe geht von der Sohle des Fließgerinnes bis OK-Schachtabdeckung.
In die Betonfertigteile im Abstand von 25 cm Sicherheitssteig- bügel, gem. DIN V 19555 und nach GUV 1611 einsetzen. Einsteig- und Kontrollschächte mit einer Aufmaßhöhe > 5,00 m werden generell ohne Einstiegshilfen geliefert. Für diese Schächte ist eine Sicherheitssteigleiter mit Sicherheitsfall- schutzschiene zu liefern und einzubauen. Dies ist bei den Schachttiefen zu berücksichtigen und wird nicht besonders vergütet.
Die Leistung umfaßt weiterhin das Herstellen bzw. Erweitern der Baugrube. Der zusätzliche Aushubboden ist seitl. zu lagern und nach Fertigstellung des Schachtes lagenweise einzubauen und zu verdichten. Der überschüssige Boden ist auf eine vom AN zu stellende genehmigte Kippe abzufahren.

Einbautiefe: ca. 1,780m (lichte Schachttiefe)
anzuschließende Rohrart: PP-ML DN/OD400

Schacht liefern und unter Berücksichtigung der Hersteller- vorschriften entsprechend Planungsvorgaben einbauen

Zulauf:  Abwasserkanal PP-ML DN/OD400
Ablauf:  Abwasserkanal PP-ML DN/OD400

Gefälle in den Muffen DN/OD400 ca.2,3% (Auslauf)
Gefälle in den Muffen DN/OD400 ca. 2,5% (Zulauf)
Gefälle im Hauptgerinne ca. 2,3% bis 2,5%

Angebotenes Fabrikat/
(01)Hersteller: '.....................'

(Bieterangabe)

Schachtfundament aus Stahlbeton C 25/30, 20cm dick, mit oberer und unterer Bewehrung aus je 1 Lage
Betonstahlmatten, je ca. 2,5kg/m2, in ausgehobener
Baugrube herstellen. Das Außenmaß des Fundamentes ist
ringsum 30cm größer als das Außenmaß des aufsitzenden
Schachtes. Sauberkeitsschicht aus Beton C 12/15, 10cm dick,
herstellen.
Menge: 1,000 Stck

**04.03.20 Kontrollschacht (R2) DN1000; T ca. 1860mm, Betonfertigteile**
Einsteig- und Kontrollschacht DN1000 aus Betonfertigteilen,
analog vorstehender Position, jedoch:

Einbautiefe: ca. 1,860m (lichte Schachttiefe)
anzuschließende Rohrart: PP-ML DN/OD400

Schacht liefern und unter Berücksichtigung der
Herstellervorschriften entsprechend Planungsvorgaben
einbauen

Zulauf:  Abwasserkanal PP-ML DN/OD400
Ablauf:  Abwasserkanal PP-ML DN/OD400

Gefälle in den Muffen DN/OD400 ca.2,5% (Auslauf)
Gefälle in den Muffen DN/OD400 ca. 5,0% (Zulauf)
Gefälle im Hauptgerinne ca. 2,5% bis5,0%

Angebotenes Fabrikat/
(01)Hersteller: '.....................'

(Bieterangabe)

Schachtfundament aus Stahlbeton C 25/30, 20cm dick, mit oberer und unterer Bewehrung aus je 1 Lage
Betonstahlmatten, je ca. 2,5kg/m2, in ausgehobener
Baugrube herstellen. Das Außenmaß des Fundamentes ist
ringsum 30cm größer als das Außenmaß des aufsitzenden
Schachtes. Sauberkeitsschicht aus Beton C 12/15, 10cm dick,
herstellen.
Menge: 1,000 Stck

**04.03.21 Kontrollschacht (R3) DN1000; T ca. 1990mm, Betonfertigteile**
Einsteig- und Kontrollschacht DN1000 aus Betonfertigteilen,
analog vorstehender Position, jedoch:

Einbautiefe: ca. 1,990m (lichte Schachttiefe)
anzuschließende Rohrart: PP-ML DN/OD400

Schacht liefern und unter Berücksichtigung der Hersteller- vorschriften entsprechend Planungsvorgaben einbauen.

Zulauf:  Abwasserkanal PP-ML DN/OD400
Ablauf:  Abwasserkanal PP-ML DN/OD400

Gefälle in den Muffen DN/OD400 ca. 5,0% (Auslauf)
Gefälle in den Muffen DN/OD400 ca. 6,4% (Zulauf)
Gefälle im Hauptgerinne ca. 5,0% bis 6,4%

Angebotenes Fabrikat/
(01)Hersteller: '.....................'

(Bieterangabe)

Schachtfundament aus Stahlbeton C 25/30, 20cm dick,
mit oberer und unterer Bewehrung aus je 1 Lage
Betonstahlmatten, je ca. 2,5kg/m2, in ausgehobener
Baugrube herstellen. Das Außenmaß des Fundamentes ist
ringsum 30cm größer als das Außenmaß des aufsitzenden
Schachtes. Sauberkeitsschicht aus Beton C 12/15, 10cm dick,
herstellen.
Menge: 1,000 Stck

**04.03.22 Kontrollschacht (R6) DN1000; T ca. 1750mm, Betonfertigteile**
Einsteig- und Kontrollschacht DN1000 aus Betonfertigteilen,
analog vorstehender Position, jedoch:

Einbautiefe: ca. 1,750m (lichte Schachttiefe)
anzuschließende Rohrart: PP-ML DN/OD400

Schacht liefern und unter Berücksichtigung der Hersteller- vorschriften entsprechend Planungsvorgaben einbauen.

Zulauf:  Abwasserkanal PP-ML DN/OD400
Ablauf:  Abwasserkanal PP-ML DN/OD400

Gefälle in den Muffen DN/OD400 ca. 1,3% (Aulauf)
Gefälle in den Muffen DN/OD400 ca. 1,3% (Zulauf)
Gefälle im Hauptgerinne ca. 1,3%

Angebotenes Fabrikat/
(01)Hersteller: '.....................'

(Bieterangabe)

Schachtfundament aus Stahlbeton C 25/30, 20cm dick,
mit oberer und unterer Bewehrung aus je 1 Lage
Betonstahlmatten, je ca. 2,5kg/m2, in ausgehobener
Baugrube herstellen. Das Außenmaß des Fundamentes ist
ringsum 30cm größer als das Außenmaß des aufsitzenden
Schachtes. Sauberkeitsschicht aus Beton C 12/15, 10cm dick,
herstellen.
Menge: 1,000 Stck

**04.03.23 Kontrollschacht (R7) DN1000; T ca. 1930mm, Betonfertigteile**
Einsteig- und Kontrollschacht DN1000 aus Betonfertigteilen,
analog vorstehender Position, jedoch:

Einbautiefe: ca. 1,930m (lichte Schachttiefe)
anzuschließende Rohrart: PP-ML DN/OD200

Schacht liefern und unter Berücksichtigung der Hersteller- vorschriften entsprechend Planungsvorgaben einbauen.

Zulauf:  Abwasserkanal PP-ML DN/OD200
Ablauf:  Abwasserkanal PP-ML DN/OD200

Gefälle in den Muffen DN/OD400 ca. 4,0% (Aulauf)
Gefälle in den Muffen DN/OD400 ca. 2,5% (Zulauf)
Gefälle im Hauptgerinne ca. 2,5% bis 4,0%

gekrümmtes Grinne DN200

Angebotenes Fabrikat/
(01)Hersteller: '.....................'

(Bieterangabe)

Schachtfundament aus Stahlbeton C 25/30, 20cm dick,
mit oberer und unterer Bewehrung aus je 1 Lage
Betonstahlmatten, je ca. 2,5kg/m2, in ausgehobener
Baugrube herstellen. Das Außenmaß des Fundamentes ist
ringsum 30cm größer als das Außenmaß des aufsitzenden
Schachtes.
Sauberkeitsschicht aus Beton C 12/15, 10cm dick,
herstellen.
Menge: 1,000 Stck

**04.03.24 Kontrollschacht (R8) DN1000; T ca. 1650mm, Betonfertigteile**
Einsteig- und Kontrollschacht DN1000 aus Betonfertigteilen,
analog vorstehender Position, jedoch:

Einbautiefe: ca. 1,650m (lichte Schachttiefe)
anzuschließende Rohrart: PP-ML DN/OD200

Schacht liefern und unter Berücksichtigung der Hersteller- vorschriften entsprechend Planungsvorgaben einbauen.

Zulauf:  Abwasserkanal PP-ML DN/OD200
Ablauf:  Abwasserkanal PP-ML DN/OD200

Gefälle in den Muffen DN/OD400 ca. 4,0% (Aulauf)
Gefälle in den Muffen DN/OD400 ca. 2,5% (Zulauf)
Gefälle im Hauptgerinne ca. 2,5% bis 4,0%

gekrümmtes Grinne DN200

Angebotenes Fabrikat/
(01)Hersteller: '.....................'

(Bieterangabe)

Schachtfundament aus Stahlbeton C 25/30, 20cm dick,
mit oberer und unterer Bewehrung aus je 1 Lage
Betonstahlmatten, je ca. 2,5kg/m2, in ausgehobener
Baugrube herstellen. Das Außenmaß des Fundamentes ist
ringsum 30cm größer als das Außenmaß des aufsitzenden
Schachtes.
Sauberkeitsschicht aus Beton C 12/15, 10cm dick,
herstellen.
Menge: 1,000 Stck

**04.03.25 Schachtabdeckung D400 liefern, versetzen**
Schachtabdeckung mit Belüftung Klasse D DIN 1229,
Form DIN 19 584 - AD, Rahmen rund aus Gusseisen,
Deckel mit Einlage, liefern und höhengerecht in Mörtel
MG III versetzen.
Schächte im Fahrbahnbereich mit ungebundener Befestigung / Pflasterbefestigung.

Angebotenes Fabrikat/ Hersteller:
(01) '..........'

(Bieterangabe)
Menge: 3,000 Stck

**04.03.26 Zulage für Sicherung der Schachtabdeckung in unbefestigten Flächen**
Zulage zur Schachtabdeckungsposition für Sicherung der Schachtabdeckung in unbefestigten Flächen. Einfasssung der Abdeckung mit einem Tiefbord und Natursteinpflaster in Betonbettung. Sicherungsleistungen im Handeinbau, einschl. aller notwendigen Lieferungen und Leistungen.
Einfassungsfläche: 4,00m²
Einfassungsstärke: 0,25m
Menge: 3,000 Stck

**04.03.27 Schachtabdeckung D400 liefern, versetzen (einwalzen)**
Schachtabdeckung Klasse D, selbstnivellierend im fahrbahn- bereich mit Asphaltbefestigung System MEILEVEL-A oder gleichwertig mit einwalzbarem Rahmen aus Gusseisen zzgl. Führungsring
Rahmen: Gusseisen
Deckel: Beton-Guss
rund mit Ventilation
dämpfende Einlage DUOMEIPREN in Rahmen und Deckel
einschließliche erforderlicher Führungsringe Beton / Guss
KIWA / RAL-GZ 692
nach DIN EN 124 / DIN 1229
Einbau-, und Bedienungsanleitung gem. Herstellerangabe

Angebotenes Fabrikat/ Hersteller:
(01) '..........'

(Bieterangabe)
Menge: 5,000 Stck

**04.03.28 Schmutzfänger**
Schmutzfänger, Kunststoff-Ausführung für den Straßenkanal- guss Schmutzfänger ähnlich DIN 1221 mit verzinkter
Kreuzstange, besonders stabile Ausführung für Schachtab- deckungen mit Ventilation von 5-40t Prüflast
Kennmaß  600mm
lichter Durchmesser  595mm/530mm
äußerer Auflageabstand  655mm
liefern und einbauen.

Angebotenes Fabrikat/ Hersteller:
(01) '..........' (Bieterangabe)
Menge: 8,000 Stck

**04.03.29 Anschluss RW-Sammler DN400 / vorhandenes Schachtbauwerk**
Anschluss geplanter RW-Sammler aus PP DN400 an vorhandenen RW-Fertigteilschacht DN1000 herstellen,
Derzeitiger Anschluss: DN400 Beton Leistung einschließlich aller erforderlichen Form- und Verbindungsstücke und Dichtungsarbeiten.
Menge: 1,000 Stck

*Hinweis: Straßenabläufe*

**04.03.30 Anschlüsse Anschlussleitung herstellen**
Vorhandene Anschlussleitung Straßenablauf bis DN150
aus Kunststoff oder Steinzeug an
PP-ML-Kanalrohr, DN/OD160 SN12 anbinden, inkl. der
erforderlichen Form- und Verbindungsstücke.
Menge: 2,000 Stck

**04.03.31 Kanalrohr aus PP DN160, SN12 liefern, verlegen**
Kanalrohr, kreisrund aus Polypropylen (PP) mit angeformter Steckmuffe, Muffensystem. mit werkseitig eingelegtem Lippendichtring und einer Ringsteifigkeit von mind. SN12 mit Steckmuffen und werkseitig eingelegtem Dichtring für SLW 60, frei Baustelle liefern, abladen und zur Verwendungsstelle transportieren sowie nach DIN EN1610 höhen- und flucht- gerecht mit einem Lasergerät in vorhandenen Gräben mit Überdeckungshöhe bis 3,50m verlegen. Rohrschnitte, Pass- schnitte und Passstücke sind einzukalkulieren.
Baulänge: 1,00; 3,00; 6,00m
DN/OD160

(01)Hersteller/Typ: '..........'

(Bieterangabe)
Menge: 45,000 m

**04.03.32 Zulage Passstück DN/OD160 (PP)**
Zulage zur Rohrleitung für das Liefern und Verlegen von Pass- stücken. Vollwandrohr aus  Polypropylen (PP) mit angeformter Steckmuffe, Muffensystem mit werkseitig eingelegtem Lippendichtring
Baulänge: nach Bedarf
DN/OD160

(01)Hersteller/Typ: '..........'

(Bieterangabe)
Menge: 17,000 Stck

**04.03.33 Zulage Bogen DN/OD160 (PP), 7,5° bis 30°**
Zulage zur Rohrleitung für das Liefern und Verlegen von
Bögen aus Polypropylen (Materialgüte, Materialeigenschaften,
Dichtsystem und Farbe wie Rohrleitung) mit werkseitig eingelegter Doppellippendichtung
DN/OD160, 7,5° bis 30°

(01)Hersteller/Typ: '..........'

(Bieterangabe)
Menge: 21,000 Stck

**04.03.34 Zulage Bogen DN/OD160 (PP), 45° bis 87,5°**
Zulage zur Rohrleitung für das Liefern und Verlegen von
Bögen aus Polypropylen (Materialgüte, Materialeigenschaften,
Dichtsystem und Farbe wie Rohrleitung) mit werkseitig eingelegter Doppellippendichtung
DN/OD160, 45° bis 87,5°

(01)Hersteller/Typ: '..........'

(Bieterangabe)
Menge: 21,000 Stck

**04.03.35 Straßenablauf liefern und setzen (für Aufsatz 300x500)**
Betonteile für Straßenablauf mit rechteckigem Aufsatz (300x500mm), mit Schlammraum, DIN 4052,
10b - 11 - 6a - 3a - 2a, mit Steckmuffe, liefern und versetzen auf Betonauflager, Mindestdicke 20cm C20/25
Ablauf an Leitung anschließen. Aufsatz wird separat vergütet.
Menge: 14,000 Stck

**04.03.36 Pultaufsatz 300x500 liefern und aufsetzen**
Aufsatz für Ablauf Klasse D DIN 1213 Pultform, mit dämpfender Einlage, Rahmen aus Gusseisen,
Einlaufquerschnitt: 300/500, höhengerecht in Mörtel MG III versetzen. 4 Bauzeitenschutzbleche aus V2A mit einbauen,
inkl. Straßenablauf Zug um Zug höhenmäßig anpassen
an Pflasterfläche.
Menge: 14,000 Stck

**04.03.37 Eimer liefern und einsetzen**
Eimer DIN 4052 für Straßenablauf, Form C3 liefern und einsetzen.
Menge: 14,000 Stck

*Hinweis: Hinweis*
Hinweis
Für die Dichheitsprüfungen ist zu beachten, dass die Bauausführung in Einzelabschnitten erfolgt. Das mehrfache Anfahren und Durchführen ist
einzukalkulieren.

**04.03.38 Reinigung DN/OD160**
Reinigung der Rohrleitung DN/OD160 vor Ausführung der Dichtheitsprüfung / Kanalfernaugeuntersuchung.
Menge: 45,000 m

**04.03.39 Reinigung DN/OD200**
Reinigung der Rohrleitung DN/OD200 vor Ausführung der Dichtheitsprüfung / Kanalfernaugeuntersuchung
Menge: 139,000 m

**04.03.40 Reinigung DN/OD400**
Reinigung der Rohrleitung DN/OD400 vor Ausführung der Dichtheitsprüfung / Kanalfernaugeuntersuchung.
Menge: 241,000 m

**04.03.41 Reinigung DN600 B**
Reinigung der Rohrleitung DN600 B Bestand vor Ausführung der Dichtheitsprüfung / Kanalfernaugeuntersuchung.
Menge: 17,000 m

**04.03.42 Kanalfernaugeuntersuchung DN/OD160**
Kunststoffrohr, bis DN/OD160 mit Kanalfernauge gem. ATV- Merkblatt M 143 T1 und T2 durchfahren. Zur Ausrüstung gehören neben der Kanalfernsehkamera (Radiax-Kamera o.glw.) ein elektronisches Dateneinblendgerät, eine Bildschirmfotoeinrichtung und ein Videoaufzeichnungsgerät.
Die Untersuchungsgeschwindigkeit darf nur so groß sein,
dass alle Fehler und Beanstandungen im zu untersuchenden
Rohr eindeutig und zweifelsfrei erkannt werden können.
Grundsätzlich ist keine Überschreitung der nach ATV-M 143-2 angegebenen maximalen Fahrgeschwindigkeit zulässig. Die Untersuchung hat gegen die Fließrichtung zu erfolgen.
Die im einzelnen aufzunehmenden Daten sind mit dem AG
abzustimmen.
Der Auftraggeber erhält spätestens 14 Tage vor der
technischen Abnahme (oder der VOB-Abnahme)
nachvollziehbare Untersuchungsberichte mit eventuellen
Schadensbildern, Datenträger (CD mit Echtzeitanzeige)
und Videoprotokolle.
Zusätzlich sind die Ergebnisse der Kamerabefahrung
auf Diskette (Haltungsdaten, Zustandsdaten) im Format
ISYBAU 96 zu übergeben.
Die Bauherrschaft ist  5 Tage vor dem Termin der
beabsichtigten Untersuchungen schriftlich zu
informieren.

Befahrung Rohr PP bis DN/OD160 Anschlussleitungen Straßenabläufe mehrere Haltungen

Vorgesehenes Unternehmen:
(01) '..........'

(Bieterangabe)
Menge: 45,000 m

**04.03.43 Kanalfernaugeuntersuchung DN/OD200**
Kunststoffrohr, bis DN/OD200 mit Kanalfernauge gem. ATV-Merkblatt M 143 T1 und T2 durchfahren. Zur Ausrüstung gehören neben der Kanalfernsehkamera (Radiax-Kamera o.glw.) ein elektronisches Dateneinblendgerät, eine Bildschirmfotoeinrichtung und ein Videoaufzeichnungsgerät.
Die Untersuchungsgeschwindigkeit darf nur so groß sein,
dass alle Fehler und Beanstandungen im zu untersuchenden Rohr eindeutig und zweifelsfrei erkannt werden können.
Grundsätzlich ist keine Überschreitung der nach
ATV-M 143-2 angegebenen maximalen Fahrgeschwindigkeit
zulässig. Die Untersuchung hat gegen die Fließrichtung
zu erfolgen.
Die im einzelnen aufzunehmenden Daten sind mit dem AG
abzustimmen.
Der Auftraggeber erhält spätestens 14 Tage vor der
technischen Abnahme (oder der VOB-Abnahme)
nachvollziehbare Untersuchungsberichte mit eventuellen
Schadensbildern, Datenträger (CD mit Echtzeitanzeige)
und Videoprotokolle.
Zusätzlich sind die Ergebnisse der Kamerabefahrung
auf Diskette (Haltungsdaten, Zustandsdaten) im Format
ISYBAU 96 zu übergeben.
Die Bauherrschaft ist  5 Tage vor dem Termin der
beabsichtigten Untersuchungen schriftlich zu
informieren.

Befahrung Rohr PP bis DN/OD200 Regenwassersammler
ca. 4 Haltungen

Vorgesehenes Unternehmen:
(01) '..........'

(Bieterangabe)
Menge: 139,000 m

**04.03.44 Kanalfernaugeuntersuchung DN/OD400**
Kunststoffrohr, bis DN/OD400 mit Kanalfernauge gem. ATV-Merkblatt M 143 T1 und T2 durchfahren. Zur Ausrüstung gehören neben der Kanalfernsehkamera (Radiax-Kamera o.glw.) ein elektronisches Dateneinblendgerät, eine Bildschirmfotoeinrichtung und ein Videoaufzeichnungsgerät.
Die Untersuchungsgeschwindigkeit darf nur so groß sein,
dass alle Fehler und Beanstandungen im zu untersuchenden
Rohr eindeutig und zweifelsfrei erkannt werden können.
Grundsätzlich ist keine Überschreitung der nach
ATV-M 143-2 angegebenen maximalen Fahrgeschwindigkeit
zulässig. Die Untersuchung hat gegen die Fließrichtung
zu erfolgen.
Die im einzelnen aufzunehmenden Daten sind mit dem AG
abzustimmen.
Der Auftraggeber erhält spätestens 14 Tage vor der
technischen Abnahme (oder der VOB-Abnahme)
nachvollziehbare Untersuchungsberichte mit eventuellen
Schadensbildern, Datenträger (CD mit Echtzeitanzeige)
und Videoprotokolle.
Zusätzlich sind die Ergebnisse der Kamerabefahrung
auf Diskette (Haltungsdaten, Zustandsdaten) im Format
ISYBAU 96 zu übergeben.
Die Bauherrschaft ist  5 Tage vor dem Termin der
beabsichtigten Untersuchungen schriftlich zu
informieren.

Befahrung Rohr PP bis DN/OD400 Regenwassersammler
ca. 7 Haltungen

Vorgesehenes Unternehmen:
(01) '..........'

(Bieterangabe)
Menge: 241,000 m

**04.03.45 Kanalfernaugeuntersuchung DN600 B**
Kunststoffrohr, bis DN600 mit Kanalfernauge gem. ATV-- Merkblatt M 143 T1 und T2 durchfahren. Zur Ausrüstung gehören neben der Kanalfernsehkamera (Radiax-Kamera o.glw.) ein elektronisches Dateneinblendgerät, eine Bildschirmfotoeinrichtung und ein Videoaufzeichnungsgerät.
Die Untersuchungsgeschwindigkeit darf nur so groß sein,
dass alle Fehler und Beanstandungen im zu untersuchenden
Rohr eindeutig und zweifelsfrei erkannt werden können.
Grundsätzlich ist keine Überschreitung der nach
ATV-M 143-2 angegebenen maximalen Fahrgeschwindigkeit
zulässig. Die Untersuchung hat gegen die Fließrichtung
zu erfolgen.
Die im einzelnen aufzunehmenden Daten sind mit dem AG
abzustimmen.
Der Auftraggeber erhält spätestens 14 Tage vor der
technischen Abnahme (oder der VOB-Abnahme)
nachvollziehbare Untersuchungsberichte mit eventuellen
Schadensbildern, Datenträger (CD mit Echtzeitanzeige)
und Videoprotokolle.
Zusätzlich sind die Ergebnisse der Kamerabefahrung
auf Diskette (Haltungsdaten, Zustandsdaten) im Format
ISYBAU 96 zu übergeben.
Die Bauherrschaft ist  5 Tage vor dem Termin der
beabsichtigten Untersuchungen schriftlich zu
informieren.

Befahrung Rohr PP bis DN600 B Bestand Regenwasser- sammler Bestand ca. 1 Haltung

Vorgesehenes Unternehmen:
(01) '..........'

(Bieterangabe)
Menge: 17,000 m

**04.03.46 Dichtheit prüfen DN/OD160**
Dichtheitsprüfung nach DIN EN 1610. Die Dichtheitsprüfung von Haltungen und Schächten hat mit Luft oder Wasser als Prüfmedium zu erfolgen. Das Prüfprotokoll ist für jede Prüfung getrennt zu erstellen. Die Dokumentation richtet sich nach den Vorhaben des ATV-M 143 Teil 6 (Absatz 7) und ist dem
Auftraggeber spätestens 14 Tage vor der Technischen Abnahme (oder VOB-Abnahme) zu übergeben. Die Bauherrschaft ist 10 Tage vor dem Termin der beabsichtiten Untersuchungen schriftlich zu informieren.
Die Dichtheitsprüfung erfolgt in Fremdüberwachung,
der Auftragnehmer ist verpflichtet in seinen Angebot
(Verzeichnis der Nachunternehmer), für die Ausführung
vorgesehenen Nachunternehmer zu benennen.
Der Auftraggeber behält sich das Auswahlrecht
über die im Angebot benannten Nachunternehmer vor.
Bei Prüfung mit Wasser - Prüfmedium liefern und
beseitigen.

Prüfung Rohr PP bis DN/OD160 Anschlussleitungen Straßenabläufe unterschiedliche Längen

(01)Vorgesehenes Unternehmen: '..........'

(Bieterangabe)
Menge: 45,000 m

**04.03.47 Dichtheit prüfen DN/OD200**
Dichtheitsprüfung nach DIN EN 1610. Die Dichtheitsprüfung von Haltungen und Schächten hat mit Luft oder Wasser als Prüfmedium zu erfolgen. Das Prüfprotokoll ist für jede Prüfung getrennt zu erstellen. Die Dokumentation richtet sich nach den Vorhaben des ATV-M 143 Teil 6 (Absatz 7) und ist dem
Auftraggeber spätestens 14 Tage vor der Technischen Abnahme (oder VOB-Abnahme) zu übergeben. Die Bauherrschaft ist 10 Tage vor dem Termin der beabsichtiten Untersuchungen schriftlich zu informieren.
Die Dichtheitsprüfung erfolgt in Fremdüberwachung,
der Auftragnehmer ist verpflichtet in seinen Angebot
(Verzeichnis der Nachunternehmer), für die Ausführung
vorgesehenen Nachunternehmer zu benennen.
Der Auftraggeber behält sich das Auswahlrecht
über die im Angebot benannten Nachunternehmer vor.
Bei Prüfung mit Wasser - Prüfmedium liefern und
beseitigen.

Prüfung Rohr PP bis DN/OD200, 4 Haltungen,
Einzellängen bis 85m

(01)Vorgesehenes Unternehmen: '..........'

(Bieterangabe)
Menge: 139,000 m

**04.03.48 Dichtheit prüfen DN/OD400**
Dichtheitsprüfung nach DIN EN 1610. Die Dichtheitsprüfung von Haltungen und Schächten hat mit Luft oder Wasser als Prüfmedium zu erfolgen. Das Prüfprotokoll ist für jede Prüfung getrennt zu erstellen. Die Dokumentation richtet sich nach den Vorhaben des ATV-M 143 Teil 6 (Absatz 7) und ist dem
Auftraggeber spätestens 14 Tage vor der Technischen Abnahme (oder VOB-Abnahme) zu übergeben. Die Bauherrschaft ist 10 Tage vor dem Termin der beabsichtiten Untersuchungen schriftlich zu informieren.
Die Dichtheitsprüfung erfolgt in Fremdüberwachung,
der Auftragnehmer ist verpflichtet in seinen Angebot
(Verzeichnis der Nachunternehmer), für die Ausführung
vorgesehenen Nachunternehmer zu benennen.
Der Auftraggeber behält sich das Auswahlrecht
über die im Angebot benannten Nachunternehmer vor.
Bei Prüfung mit Wasser - Prüfmedium liefern und
beseitigen.

Prüfung Rohr PP-ML bis DN/OD400 7 Haltungen, Einzellängen bis 66m

(01)Vorgesehenes Unternehmen: '..........'

(Bieterangabe)
Menge: 241,000 m

**04.03.49 Dichtheit prüfen DN600 B**
Dichtheitsprüfung nach DIN EN 1610. Die Dichtheitsprüfung von Haltungen und Schächten hat mit Luft oder Wasser als Prüfmedium zu erfolgen. Das Prüfprotokoll ist für jede Prüfung getrennt zu erstellen. Die Dokumentation richtet sich nach den Vorhaben des ATV-M 143 Teil 6 (Absatz 7) und ist dem
Auftraggeber spätestens 14 Tage vor der Technischen Abnahme (oder VOB-Abnahme) zu übergeben. Die Bauherrschaft ist 10 Tage vor dem Termin der beabsichtiten Untersuchungen schriftlich zu informieren.
Die Dichtheitsprüfung erfolgt in Fremdüberwachung,
der Auftragnehmer ist verpflichtet in seinen Angebot
(Verzeichnis der Nachunternehmer), für die Ausführung
vorgesehenen Nachunternehmer zu benennen.
Der Auftraggeber behält sich das Auswahlrecht
über die im Angebot benannten Nachunternehmer vor.
Bei Prüfung mit Wasser - Prüfmedium liefern und
beseitigen.

Prüfung Rohr PP bis DN/OD600 B Bestand 1 Haltung

Vorgesehenes Unternehmen:
(01) '..........'

Bieterangabe:
Menge: 17,000 m

**04.03.50 Dichtheit prüfen Schachtbauwerke - DN400**
Dichtheit prüfen Schachtbauwerke DN400 Leistung wie zuletzt im vollen Wortlaut beschrieben, jedoch Dichtheit prüfen
Schächte bis DN400 Kunststoff

Vorgesehenes Unternehmen:
(01) '..........'

Bieterangabe:
Menge: 2,000 Stck

**04.03.51 Dichtheit prüfen Schachtbauwerke - DN1000**
Leistung wie zuletzt im vollen Wortlaut beschrieben, jedoch Dichtheit prüfen. Schächte bis DN1000 Betonfertigteil.

(01)Vorgesehenes Unternehmen: '..........'

(Bieterangabe)
Menge: 6,000 Stck

**04.03.52 Dichtheit prüfen Schachtbauwerke - DN1000**
Leistung wie zuletzt im vollen Wortlaut beschrieben, jedoch Dichtheit prüfen. Schächte bis DN1000 Betonfertigteil.

(01)Vorgesehenes Unternehmen: '..........'

(Bieterangabe)
Menge: 2,000 Stck

**04.03.53 Dichtheit prüfen Schachtbauwerke DN1000 Bestand**
Dichtheit prüfen Schachtbauwerke DN1000 Bestandsschächte
Leistung wie zuletzt im vollen Wortlaut beschrieben,
jedoch Dichtheit prüfen Schächte bis DN1000 Beton

Vorgesehenes Unternehmen:
(01) '..........'

Bieterangabe:
Menge: 1,000 Stck

**04.03.54 Koordinierung der Vermessungsleistungen mit Vermessungsbüro des AG**
Koordinierung zur Bestandsaufnahme und Dokumentation

Der Abwasserzweckverband "Goldene Aue", als späterer An- lagenbetreiber, bindet für die erforderlichen Vermessungs- leistungen ein Vermessungsbüro. Dieses Vermessungsbüro wird durch das Ingenieurbüro über den Termin der Bauan- laufberatung informiert und zu dieser eingeladen.
Der Auftragnehmer ist verpflichtet, entsprechend dem jeweiligen Baufortschritt (gemäß Bestimmungen des AZV), das vom AZV beauftragte Vermessungsbüro rechtzeitig zu informieren, so dass sämtliche neu verlegten Anlagenteile der Niederschlags- und Oberflächenentwässerung, Planumsent- wässerung und Drainagen, d.h. Schachtbauwerke, Abzweige, Rohre, Bögen, Straßenabläufe, Rinnen und sonstige Form- stücke und Anschlüsse etc. eingemessen werden können.

Zum Zeitpunkt der Abnahme muss ein geprüfter digitaler
und analoger (Papierformat) Bestandsplan vorliegen.
Dies hat der AN sicherzustellen. Ist dies nicht der Fall oder entspricht die Dokumentation nicht oder nur teilweise den Vorgaben des AZV, erfolgt keine Abnahme der erbrachten Bauleistung. Alle Vermessungsleistungen werden fotografisch durch das Vermessungsbüro  bei der Einmessung festgehalten.
Dem Vermessungsbüro wird ein Zeitfenster von 2 Stunden
nach Benachrichtigung durch die bauausführende Firma
für die ordnungsgemäße Einmessung eingeräumt, um den
Bauablauf nicht zu stark zu beeinflussen oder zu verzögern.
Der Zeitpunkt der Benachrichtigung des Vermessungsbüros
und der Vermessungseinsatz sind im Bautagebuch durch
den Polier / Bauleiter zu dokumentieren.
Menge: 1,000 psch

#### Bereich 04.04 Straßen, Wege. Plätze

**04.04.1 Frostschutzschicht herstellen (Fahrbahn)**
Frostschutzschicht aus Baustoffgemisch für Frostschutzschichten herstellen. Gesteinsspezifische Anforderungen
gem. TL Gestein-StB und zugeh. Einführungsschreiben.
Erschwernisse durch Einbauten, Schächte und Straßenabläufe werden gesondert vergütet. In Verkehrsflächen der Belastungsklassen Bk100 bis Bk1,0
Feinanteil Kategorie UF 3.
Baustoffgemisch 0/45.
Umweltrelevante Anforderungen beim Einsatz von
Baustoffgemischen nach Unterlagen des AG.
Verdichtungsgrad DPr mindestens 103 v.H und
Verformungsmodul Ev2 auf der Oberfläche mindestens
120 MN/m².
Einbaudicke: i. M. 0,25m im Bereich der ungebundenen
Befestigung Gartenstraße bis max. 0,40m unter Pflaster
Abgerechnet wird nach Auftragsprofilen.
Menge: 80,000 m³

**04.04.2 Zulage Erschwernisse durch Einbauten, Schächte und Straßenabläufe**
Zulage zu vorstehender Position für die Erschwernisse beim Einbau der Frostschutzschicht im Bereich von Einbauten, Schächten und Straßenabläufen
Menge: 20,000 m³

**04.04.3 Ungebundene Deckschicht herstellen**
Deckschicht aus Splitt 0/16, Schichtdicke 5cm liefern, einbauen und verdichten. Im Anpassungsbereich der Lagerfläche am Sägewerk.
Menge: 350,000 m²

**04.04.4 Zwischengelagertes Betonsteinpflaster verlegen**
Zwischengelagertes Betonsteinpflaster am Zwischenlager
aufnehmen, zur Baustelle transportieren, abladen.
Nach Einbau der Frostschutzschicht ist das Pflaster
wieder zu verlegen.
Inkl. 4cm Pflastersand aus Brechsand-Splitt-Gemisch,
Körnung 0-5 mm.
Steine nach Verlegevorschrift verlegen.
Fugen nach Verlegevorschrift
Fugenfüllung aus Gesteinskörnung 0/2 nach ZTV Pflaster
oder Baustoffgemisch 0/4 nach TL-Pflaster-StB,
Korngrößenanteil <0,06mm mind. 2 M.-% und max 9 M.-%
im Lieferzustand, einschlämmen.
Die fertige und benutzte Fläche (nach Abnahme)
ist innerhalb von 3 Monaten zweimal mit Fugenmaterial
nachzufüllen.
Beachte:
Verbleibendes Pflaster ist zu sichern. Anfallende Kosten sind Bestandteil des EP.
Menge: 5,000 m²

**04.04.5 Tiefbord liefern und setzen (Zufahrten)**
Bordsteine, Tiefbord aus Beton setzen. Bordsteine DIN EN 1340 T 10 x 25.
Farbe: grau
engfugig (3 bis 5mm) versetzen,
mit Fundament und einseitiger Rückenstütze aus Beton
mit einer Zusammensetzung C20/25 DIN EN 206-1 und
DIN 1045-2, Dicke 20cm, Breite der Rückenstütze 15cm.
Im Abstand von 6m bis 8m sind  durchgehende Bewegungsfugen zwischen den Borden, im Betonfundament und der
Betonrückenstütze herzustellen.
Für Bewegungsfugen sind reversibel komprimierbare
Einlagen zu verwenden. Bei Bordsteinen ist ein
dauerhaft rückstellfähiges Profil entsprechend dem
Bordsteinprofil einzubauen.
Menge: 3,000 m

**04.04.6 Borde schneiden**
Nassschneiden von Bordsteinen aus Beton aller Art bei notwendigen Anpassungen der Bordanlagen, inkl. Gehrungsschnitte.
Menge: 2,000 Stck

**04.04.7 Linienentwässerung DN200 liefern und einbauen**
Lieferung und Einbau von Entwässerungsrinne durchgehend, entsprechend DIN EN 1433 und DIN 19580, mit schraubloser Sicherheitsarretierung, aus frost- und tausalzbeständigem Polymerbeton, mit integriertem Kantenschutz aus verzinktem Stahl, inkl. Abdeckung Klasse D400 DIN EN 1433 mit
Arretierung, Stahlgitterrost im Winkelprofilrahmen, beide feuerverzinkt, Schlitzweite bis 18 mm, inkl. End- und Auslaufstücke, komplett. Nenngröße 200.
Nach Einbauanleitung des Herstellers verlegen.
Formstücke und Anschlussleitungen werden
gesondert vergütet.
(Einzelrinne mit 2 Stirnseiten und einem Ablauf)
Menge: 5,500 m

**04.04.8 Betonbefestigung herstellen**
Betondecke aus Ortbeton in Fahrbahnnebenflächen, in Teilflächen, Beton C 20/25 DIN EN 206-1, DIN 1045-2,
Decke einschichtig, Dicke der Decke 20cm, Betonoberfläche mit Stahlbesen abziehen und nass nachbehandeln.
Im Einheitspreis mit eingeschlossen ist das Anpassen
der Fläche an vorhandene Flächen sowie das höhenmäßige
Anpassen.
Menge: 5,000 m²

#### Bereich 04.05 Wasserhaltung

**04.05.1 Pumpe m. E- Motor, Rohrgraben**
Pumpe m. E- Motor, Rohrgraben (Niederschlag und Schichten- wasser) Pumpe mit Elektromotor, Ein- und Ausbauen im Rohrgraben bzw. Vorhalten der Pumpenanlage, einschl. Pumpensumpfausbildung für Niederschläge und
Schichtenwasser, einschl. provisorische Rohrleitung bis Pumpensumpf, für Wasserhaltung im Rohrgraben.
Fördermenge bis 200 m³/h.
Geodätische Förderhöhe bis 5,00 m.
Ableitung nach Wahl AN, Länge bis 100 m.
Eine Ersatzpumpe ist auf der Baustelle vorzuhalten.
Menge: 1,000 Stck

**04.05.2 Wie vor jedoch Umsetzen**
Leistung wie zuletzt in vollem Wortlaut beschrieben,
jedoch umsetzen der Wasserhaltungsanlage im
Rohrgraben.
Menge: 8,000 Stck

**04.05.3 Betrieb Anlage insgesamt**
Betrieb der vorbeschriebenen Wasserhaltungsanlage
mit allen Wasserförderanlagen und sonstigen Geräten,
Abrechnung erfolgt pro laufenden Meter der Haltung.
Menge: 375,000 m

### Titel 05 Beleuchtung

#### Bereich 05.01 Erdarbeiten

**05.01.1 Kabelgraben profilgerecht herstellen**
Kabelgraben profilgerecht ausheben, Planum herstellen, Aushub ab Planum geplante Verkehrsflächen!
Aushubtiefe ca. 0,40m
Gesamtgrabentiefe: ca. 0,80m
Sohlenbreite des Grabens: bis 0,40m
im Bereich von Straßenquerungen:
Aushubtiefe ca. 0,55m
Gesamtgrabentiefe: ca. 1,20m
Sohlenbreite des Grabens: bis 0,60m
Ausführung in Maschinenschachtung
Material wird Eigentum AN und ist zu entsorgen bzw. zu
verwerten.
Die fachgerechte Entsorgung / Verwertung ist in den
Einheitspreis einzukalkulieren und nachzuweisen.
Der Entsorgungs- bzw. Verwertungsnachweis ist
vorzulegen.
Baugrundgutachten 2018:
Bodengruppen: TL,
Homogenbereich: A
Zuordnungsklasse >Z2 gem. LAGA M 20
Baugrundgutachten 2025:
Bodengruppen: TL,
Homogenbereich: C und D
Materialwert >BM-F3 nach EBV
Im Bereich der Rohrgräben, des im Vorfeld verlegten
Schmutzwassersammlers einschließlich
Hausanschlussleitungen,  steht bereits im Zuge der
Medienverlegung eingebautes Material an, welches
abweichenden Materialeigenschaften aufweisen kann.
Menge: 280,000 m

**05.01.2 Baugrube für Mastfundament**
Baugrube für Mastfundamente. Baugrube der Straßenbe- leuchtungsmaste profilgerecht ausheben, verfüllen und verdichten. verdrängter Boden wird Eigentum des AN und ist zu beseitigen.
Aushubtiefe: 1,00m
Sohlenmaß der Grube: 0,60mx0,60m
Menge: 8,000 Stck

**05.01.3 Zulage Handschachtung**
Bodenaushub in Leitungsgräben oder Baugruben an unzugäng- lichen Stellen und zur sicheren Freilegung von Versorgungs- leitungen in Handschachtung durchführen. Handschachtung als Zulage zu den Grabenpositionen. Nur in Abstimmung und auf Anweisung der BÜ.
Sonst wie Pos. zuvor.
Menge: 20,000 m³

**05.01.4 Zulage zu Aushubpositionen (Haufwerke Probenahme)**
Zulage zu Aushubpositionen: Haufwerke für Probenahme nach LAGA PN 98 auf Anweisung des AG herstellen. Geeignete Flächen bereitstellen. Zu untersuchendes Material laden und zur vorbereiteten Fläche transportieren. Haufwerk als regelmäßigen geometrischen Körper (trapezförmige Miete, Kegelhalde) herstellen. Herstellung mit Bagger oder Radlader, dabei Material homogenisieren. Entmischung vermeiden,
Vermischungsverbot beachten. Flächen und Haufwerke sind so herzustellen, dass Umweltschäden vermieden werden (das Liefern, Auslegen und entsorgen erforderlicher Folien ist
einzukalkulieren). Beschaffenheit des Materials nach Unterlagen des AG. Mithilfe bei der Probenahme mit geeignetem Baugerät. Probenahme erfolgt durch den AN unter Aufsicht durch den AG. Leistung gilt für den Aushub für Kabelgräben.
Ausführung in mehreren Abschnitten nach Baufortschritt.
Haufwerk aus nicht gefährlichem Abfall.
Abfall = Boden.
Menge: 55,000 m³

**05.01.5 Kabelgraben Sandbettung / Überschüttung**
Kabelgraben Sandbettung. Vorgenannten Kabelgraben in voller Breite für Kabelbettung oder Kabelleerrohrbettung mit 15cm
Kabelsand auffüllen. Nach Kabel- bzw. Leerrohrverlegung
sind weitere 20cm Kabelsand aufzufüllen. Der notwendige
Kabelsand ist zu liefern.
Sandkörnung: 0 - 1,0mm
Menge: 50,000 m³

**05.01.6 Kabel-Trassenband**
Kabel-Trassenband, laminierte Polyäthylenfolie, alterungsbeständig und farbecht, Aufdruck "Achtung Straßenbeleuchtung", oberhalb der erdverlegten Kabel und Sandbettung und 40cm unterhalb der Geländeoberkante legen.
Dicke: 0,15mm
Breite: 40mm
Menge: 280,000 m

**05.01.7 Verdichtungsfähiges Material liefern und einbauen**
Bodeneinbau oberhalb der Kabelumhüllung, profilgerecht, einbauen bis Planum geplante Verkehrsflächen mit ver- dichtungsfähigem Material (schwach toniges Schottermaterial, Feinkornanteil max. 15%,
Verdichtungsgrad Dpr mind. 100%),
Lieferung durch AN, verdichten,
Verdichtungsgrad DPr 97 %,
Menge: 5,000 m³

**05.01.8 Demontage Bestandsleuchten**
Demontage Bestandsleuchten. Die Bestandsleuchten sind komplett zu demontieren, zu reinigen und zwischenzulagern.
Die Baugruppe Elektrik ist auszubauen, geht in Eigentum
des AN über und ist zu entsorgen bzw. zu verwerten.
Demontagearbeiten einschließlich erforderlicher Großgeräte und elektrischer Klemmarbeiten sind einzukalkulieren und werden nicht gesondert vergütet.
Die fachgerechte Entsorgung bzw. Verwertung ist in den
Einheitspreis einzukalkulieren und nachzuweisen.
Entsorgungs- bzw. Verwertungsnachweis ist vorzulegen.
Menge: 7,000 Stck

**05.01.9 Demontage Beleuchtungsmast**
Die 4,50m Stahlmasten sind komplett zu demontieren. Die Stahlmaste sind zu säubern und auf das Zwischenlager des AG zu transportieren und an den AG zuübergeben. Demontage- arbeiten einschließlich erforderlicher Großgeräte sowie die Demontage der Fundamente und der Fundamentrohre sowie deren Entsorgung bzw. Verwertung ist einzukalkulieren.
Die fachgerechte Entsorgung bzw. Verwertung ist in den
Einheitspreis einzukalkulieren und nachzuweisen.
Entsorgungs- bzw. Verwertungsnachweis ist vorzulegen.
Menge: 5,000 Stck

#### Bereich 05.02 Kabel und Leitungen

*Hinweis: Vorbemerkungen*
Vorbemerkungen
Für die Kraftinstallation und bei Außenverlegung sind Kabel des Typs NYY und NYM zu verwenden.

Es kommen grundsätzlich Kabel und Leitungen mit Cu-Adern zum Einsatz Nachstehende Preise sind feste Einheitspreise, einschließlich Material, Verlegung,  Hilfsmaterialien für die Verlegung wie Schellen, Klemmen, Schienen,
Dübel, Schrauben etc. aus VA - Material. In alle Leerrohrsysteme sind Kabelzugdrähte einzuziehen.
Die Kabeltrassen sind mit Kabelkennband zu kennzeichnen.

Erdkabel in unterschiedlichen Teillängen liefern, z.T. in Kabelgräben verlegen, z.T. in Kabelschutz- bzw. Kabelleerrohre einziehen. Die einzelnen Teillängen sind
in durchgehender Länge auszuführen, Muffen sind nicht zulässig.

**05.02.1 Kabel NYY-J 5x10**
Kabel NYY-J 5x10, Zuleitung Energie für Lampenmaste.
Kabel liefern und im Kabelgraben auf Sandbettung verlegen.
Menge: 280,000 m

**05.02.2 Kabel NYM 5x1,5mm²**
Kabel NYM 5x1,5mm². Verkabelung vom Kabelanschluss- kasten zur Leuchte Kabel liefern und verlegen.
Menge: 90,000 m

*Hinweis: Anschlüsse*
Anschlüsse
Kabel- und Leitungsanschlüsse an Geräte herstellen, einschließlich Lieferung der dazu erforderlichen Kabelverschraubungen, Kabelschuhen, Preßhülsen,
sonstigem Kleinmaterial. Die Kabel und Leitungen sind entsprechend der Kabelliste beidseitig dauerhaft zu kennzeichnen.

**05.02.3 Kabelanschluss NYY-J 5x10**
Kabel NYY-J 5x10, Im Kabelanschlusskasten der Be- leuchtungsmasten. Kabel- und Leitungsanschlüsse an Geräte herstellen, einschließlich Lieferung der dazu erforderlichen
Kabelverschraubungen, Kabelschuhen, Preßhülsen, sonstigem Kleinmaterial. Die Kabel und Leitungen sind entsprechend der Kabelliste beidseitig dauerhaft zu kennzeichnen.
Menge: 10,000 Stck

**05.02.4 Kabelanschluss NYM 5x1,5mm²**
Kabelanschluss NYM 5x1,5mm², jeweils im Kabelanschluss- kasten und der Leuchte.
Menge: 10,000 Stck

**05.02.5 Leitungskennzeichnungsstreifen**
Leitungskennzeichnungsstreifen aus Kunststoff, mit Lasche und Befestigungsschlitzen, Länge entsprechend Kabel- bzw. Leitungsdurchmesser nach Kabelliste nummeriert, liefern und an beiden Kabelenden anbringen.
Menge: 3,000 Stck

**05.02.6 Schrumpf-Endkappe für NYY-J 5x10**
Schrumpf-Endkappe für NYY-J 5x10 Montageort: Blindverkabelung für den Bereich 35-15mm SKHD 35-15 Innendurchmesser vor Schrumpf 35mm, Innendurchmesser nach Schrumpf 15mm, Gesamtlänge nach Schrumpf 97mm,
Warmschrumpf-Endkappe, Farbe: schwarz
Zur Druck- und Feuchtigkeitsdichtung von Kabeln,
Leitungen und Rohren. Mit thermoplastischem Kleber und Dichtmittel, mit hervorragenden mechanischen, chemischen und elektrischen Eigenschaften, druck- und feuchtigkeitsdicht, gute mechanische Festigkeit, UV-beständig, halogenfrei.
Material: Polyolefin modifiziert, Pb- und Cd-frei
liefern und montieren. Die Lage der Endkappen ist in
den Bestandsplänen einzuzeichnen!
Menge: 2,000 Stck

**05.02.7 Verbindungsmuffe 5x10**
Verbindungsmuffe 5x10, Montageort: bei Bedarf im Bereich Mast 1 Verbindungsmuffe zur Verbindung von zwei Kabeln des Typs NYY-J 5x10. Geeignet für Kabel mit Isolierhüllen
Leiterisolierungen aus PVC, PE und XLPE und Kabeln mit
Mänteln aus PVC und PE. Der Einsatz erfolgt im Erdreich. Die Muffe muss hohe elektrische Isolationswerte aufweisen, muss querwasserdicht sein und Beständig gegen chemische Einflüsse und Erdalkalien sein. Es wird eine hohe mechanische Festigkeit
gefordert. Lieferumfang: Innenmuffe, Außenmuffe
incl. aller Preßverbindungshülsen
geforderte Spannungsreihe: 0,6/1,0kV
liefern und im Kabelgraben montieren. Prüfprotokoll erstellen
Menge: 3,000 Stck

**05.02.8 Kabeleinmessung**
Kabeleinmessung, Die verlegten Kabel, die Beleuchtungsmaste und eventuell verlegte Muffen sind in Lage und Höhe im
offenen Kabelgraben einzumessen. Die Koordinaten sind
nach Gauss-Krüger zu bestimmen.
Menge: 280,000 m

#### Bereich 05.03 Installationsmaterial

**05.03.1 Kabelschutzrohr für Straßenquerung / Querung Zufahrten Ø 110mm**
Kabelschutzrohr für Straßenquerung. Montageort: 4x Straßenquerung, 3x Grundstückseinfahrten Kabelschutzrohr aus Kunststoff in Sandwich-Bauweise, druck-, schlag- und UV-beständig, einschließlich einseitig aufgesteckter Steckmuffen, außen gewellt, innen glatt, mit hoher Scheiteldruckfestigkeit, Lieferform: starre Stange,
Länge je 3,00m,
Außendurchmesser: 110mm,
Innendurchmesser: 94mm,
liefern, unverrottbarer Ziehdraht einziehen und verlegen. Eventuelle Längenanpassungen sind einzurechnen.
Menge: 55,000 m

**05.03.2 Kabelschutzwellverbundrohr für Kabelverlegung Ø 75mm**
Kabelschutzwellverbundrohr für Kabelverlegung
Montageort: Fundamentrohre, je eingeführtes Kabel ca.
1,30m Länge.
Kabelschutzrohr aus Kunststoff (PE-HD) in
Sandwich-Bauweise, druck-, schlag- und UV-beständig,
einschließlich einseitig aufgesteckter sanddichter
Steckmuffen, außen gewellt, innen glatt, mit hoher
Scheiteldruckfestigkeit,
Lieferform: Rolle, Länge 50,00m,
Außendurchmesser: 75mm,
Innendurchmesser: 61mm,
Außenfarbe: rot
liefern, und verlegen. Eventuelle Längenanpassungen
sind einzurechnen.
Menge: 30,000 m

**05.03.3 Kabelschutzrohrabdichtungen Ø 110mm**
Kabelschutzrohrabdichtungen Ø 110mm. Der Ringraum der vorgenannte Kabelschutzrohre nach Kabelverlegung zwischen Kabelschutzrohr Ø110 und Kabel NYY-J 5x10 ist abzudichten. Ein Eindringen von Wasser und/oder Sand in die Rohre muss ausgeschlossen werden. Liefern und montieren.
Menge: 16,000 Stck

**05.03.4 Kabelschutzrohrabdichtungen Ø 75mm**
Kabelschutzrohrabdichtungen Ø 75mm. Der Ringraum der vorgenannte Kabelschutzrohre nach Kabelverlegung zwischen Kabelschutzschlauch Ø 75 und Kabel ist abzudichten. Ein Eindringen von Wasser und/oder Sand in die Rohre muss ausgeschlossen werden Liefern und montieren.
Menge: 20,000 Stck

**05.03.5 Fundamentrohr für Lichtpunkthöhe bis 4,50m**
Fundamentrohr zum Einbau der Straßenbeleuchtungsmaste, in das Rohr wird auf die Sohle eine Betonplatte 300x300x40mm, die mit einer Entwässerungsöffnung ø30mm ausgestattet ist,
eingebaut. aus  gerippten Kunststoff und passendem Abschlussdeckel Ø 400mm aus Kunststoff,
Material: PE-HD, in Verbundbauweise, außen gewellt,
innen glatt, in
Farbe schwarz, halogenfrei,
Rohraußendurchmesser: 400mm,
Rohrinnendurchmesser: 345mm,
Rohrlänge: bis 1000mm
Liefern und montieren.
Menge: 2,000 Stck

**05.03.6 Lampenfundamente für Lichtpunkte bis 4,50m**
Lampenfundamente. Für die Straßenbeleuchtungsmaste. Fundamentrohr in bauseits erstellte Baugruben in zu liefernden Beton C20/25 einbauen. Vorgenannte Kabelschutzrohre einbauen. Der Fundamentboden muss drainageoffen ausgeführt sein.
Menge: 2,000 Stck

**05.03.7 Sockelfüller für Lichtpunkte bis 4,50m**
Sockelfüller, Sockelfüller für die Erdstücke der Maste bis Oberkante Gelände liefern und einbringen. Pro Mast ca. 15 Liter einfüllen.
Menge: 2,000 Stck

**05.03.8 Fundamentrohr für Lichtpunkthöhe bis 6,00m**
Fundamentrohr zum Einbau der Straßenbeleuchtungsmaste, in das Rohr wird auf die Sohle eine Betonplatte 300x300x40mm, die mit einer Entwässerungsöffnung ø30mm ausgestattet ist,
eingebaut. aus  gerippten Kunststoff und passendem Abschlussdeckel
Ø 400mm aus Kunststoff,
Material: PE-HD, in Verbundbauweise, außen gewellt,
innen glatt, in
Farbe schwarz, halogenfrei,
Rohraußendurchmesser: 400mm,
Rohrinnendurchmesser: 345mm,
Rohrlänge: bis 1300mm
Liefern und montieren.
Menge: 6,000 Stck

**05.03.9 Lampenfundamente für Lichtpunkte bis 6,00m**
Lampenfundamente für die Straßenbeleuchtungsmaste. Fundamentrohr in bauseits erstellte Baugruben in zu liefernden Beton C20/25 einbauen. Vorgenannte Kabelschutzrohre einbauen. Der Fundamentboden muss trainageoffen ausgeführt sein.
Menge: 6,000 Stck

**05.03.10 Sockelfüller für Lichtpunkte bis 6,00m**
Sockelfüller
Sockelfüller für die Erdstücke der Maste bis Oberkante
Gelände liefern und einbringen. Pro Mast ca. 20 Liter
einfüllen.
Menge: 6,000 Stck

#### Bereich 05.04 Beleuchtungsanlage

**05.04.1 Lichtmast, Lichtpunkthöhe bis 6,00m**
Lichtmast, Lichtpunkthöhe 6,00m
Material: Stahlrohr rund und gerade, konisch, ohne
sichtbare Längsschweißnaht,
Ausführung: feuerverzinkt, Zinkschicht 70 bis 80µm,
Mastzopf: ø 76mm
mit Tür 85x300mm, Tür in Richtung Straße zeigend,
Gerätesteg mit zwei Schiebemuttern M6,
Erdungsschraube M8x15
Kabeleinführungsöffnung: 50x150mm
mit Kantenschutz in den Kabellöchern
inkl. Mastkantenschutz, mit aufgeschrumpfter
Korrosionsschutzmanschette für den Erdübergangsbereich,
Lichtpunkthöhe: ca. 6,00m, Erdstück am Mast 1000mm, Ø =
153mm
Vorgabe Fabrikat: Siteco
Vorgabe Typ: 5NY231760KM08
oder gleichwertiges Produkt

(01)Hersteller/Typ: '..........'

(Bieterangabe)

liefern und betriebsfertig montieren.
Menge: 6,000 Stck

**05.04.2 Mastbogen**
Mastbogen Material: Stahlrohr rund, feuerverzinkt,
Zinkschicht 70 bis 80µm,
Zopfmaß: ø 76mm
1 armig,
Höhe: 829mm
Vorgabe Fabrikat: Siteco
Vorgabe Typ: 5NY15721XF00
oder gleichwertiges Produkt

(01)Hersteller/Typ: '..........'

(Bieterangabe)

liefern und betriebsfertig montieren.
Menge: 3,000 Stck

**05.04.3 Mastbeschriftung**
Mastbeschriftung für Straßenbeleuchtungsmaste,
Material Schild: V4A, Größe ausreichend für 10
Schriftzeichen, ca., 20x50mm
Material Befestigungsband: V4A, Maße: 20x0,4mm,
Befestigung mittels Schlaufe, die Beschriftung wird durch die Wartungsfirma vorgegeben. liefern, beschriften und montieren.
Menge: 10,000 Stck

**05.04.4 Kabelanschlusskasten für Lichtpunkthöhe 6m**
Kabelanschlusskasten für Straßenbeleuchtungsmaste als Durchgangs- und Abzweigverdrahtung mit vorverdrahteten Sicherungselementen und zwei geteilten N/PE-Abgangs- klemmen mit Anschlußklemmen für drei Kabel NYY-J 5x10,
L1/L2/L3/N/PE(N) 2 Sicherungshalter E14 mit Sicherungszubehör 2A mit transparenten Gehäusedeckel,
liefern, beschriften und montieren.
Schutzart: IP 44
Schutzklasse: II
Vorgabe Fabrikat: Siteco
Vorgabe Typ: 5NY70012XK
oder gleichwertiges Produkt

(01)Hersteller/Typ: '..........'

(Bieterangabe)
Menge: 6,000 Stck

**05.04.5 Mastleuchte liefern und montieren**
Mastleuchte dekorative Mastleuchte in Glockenform analog zum Bestand (siehe Foto in der Baubeschreibung)
Lichttechnik:
- primäre lichttechn. Abdeckung: Abdeckwanne,
  Halbkugel, aus PMMA, klar,
- primäre Lichtcharakteristik: asymmetrisch.
Montage:
- Montageart: abgehängte Montage,
- Montageort: am Bogen.
Elektrik:
für Kleine Glocke IQ LED,
- Lichtstrom: 3.220lm,
- Farbtemperatur: 3000K,
- Netzanschluss: 230..240V, AC, 50/60Hz,
Bemessungsleistung:
- Beginn der Lebensdauer: 20W,
- Ende der Lebensdauer: 21W,
- Reduzierung: 10W.
Komponente:
- Leuchtengehäuse, glockenförmig, aus
  GFK, lackiert,
- Farbe: RAL 9005, tiefschwarz
Prüfungen/Approbationen/Zulassungen:
- Schutzklasse (gesamt): SK II (Schutzisoliert),
- Prüfzeichen: CE, ENEC, VDE,
einschl. Lieferung und Einbau aller Hilfsmaterialien
inkl. Kosten für Hebezeugmittel (Personenhebebühne,
etc.) liefern, montieren und betriebsfertig
anschließen.
Vorgabe Fabrikat: Siteco
Vorgabe Typ: 5NA15700XD01
5XA1575E1F10000024
oder gleichwertiges Produkt

(01)Hersteller/Typ: '..........'

(Bieterangabe)
Menge: 3,000 Stck

**05.04.6 vorhandene Mastleuchte montieren, Baugruppe Elektronik liefern und montieren**
vorhandene Mastleuchte dekorative Mastleuchte in Glockenform am Zwischenlager aufnehmen und zur Baustelle transportieren
Montage:
- Montageart: abgehängte Montage,
- Montageort: am Bogen.
Baugruppe Elektronik liefern und montieren:
Elektrik:
für Kleine Glocke IQ LED,
- Lichtstrom: 3.220lm,
- Farbtemperatur: 3000K,
- Netzanschluss: 230..240V, AC, 50/60Hz,
Bemessungsleistung:
- Beginn der Lebensdauer: 20W,
- Ende der Lebensdauer: 21W,
- Reduzierung: 10W.
Prüfungen/Approbationen/Zulassungen:
- Schutzklasse (gesamt): SK II (Schutzisoliert),
- Prüfzeichen: CE, ENEC, VDE,
einschl. Lieferung und Einbau aller Hilfsmaterialien
inkl. Kosten für Hebezeugmittel (Personenhebebühne,
etc.) liefern, montieren und betriebsfertig
anschließen.
Vorgabe Fabrikat: Siteco
Vorgabe Typ: 5XA1575E1F10000024
oder gleichwertiges Produkt

(01)Hersteller/Typ: '..........'

(Bieterangabe)
Menge: 7,000 Stck

**05.04.7 Lichtmaste aufstellen, Lichtpunkthöhe 6,00m**
Lichtmaste LPH 6,00m aufstellen. Die Lichtmaste sind in die Lampenfundamente mit Fundamentrohr einzuführen, senkrecht mittig auszurichten. 2 bzw. 3 Kabel einführen. Die Mastklappe muss in Richtung Straße zeigen. Ringraum bis 15cm unter Oberkante Fundamentrohr mit Sand auffüllen und verdichten.
Restlichen Ringraum bis Oberkante mit Beton ( C20/25 )
auffüllen und verdichten.
Incl. notwendiger Großgeräte.
Menge: 6,000 Stck

**05.04.8 Lichtmaste aufstellen, Lichtpunkthöhe 4,50m**
Lichtmaste LPH 4,50m aufstellen. Die Lichtmaste sind in die Lampenfundamente mit Fundamentrohr einzuführen, senkrecht mittig auszurichten. 2 bzw. 3 Kabel einführen. Die Mastklappe muss in Richtung Straße zeigen. Ringraum bis 15cm unter Oberkante Fundamentrohr mit Sand auffüllen und verdichten.
Restlichen Ringraum bis Oberkante mit Beton ( C20/25 )
auffüllen und verdichten.
Incl. notwendiger Großgeräte.
Menge: 2,000 Stck

#### Bereich 05.05 Inbetriebnahme

**05.05.1 Pauschale für Gesamtabnahme**
Pauschale für Gesamtabnahme. Abnahme der Beleuchtungs- anlage im Beisein des Auftraggebers, Planer und der Wartungsfirma, mit gesonderter Anreise des Auftragnehmers nach jedem Teilabschnitt und nach Fertigstellung der Gesamtanlage.
Menge: 1,000 psch

**05.05.2 Schalthandlungen**
Schalthandlungen. Kosten für die durch die Wartungsfirma auszuführenden Schalthandlungen an der Beleuchtungsanlage. Es sind die Kosten für 4 Schaltungen zu unterschiedlichen Terminen incl. An- und Abreisekosten einzukalkulieren.
Wartungsfirma: '...........'
Menge: 2,000 Stck

**05.05.3 Einrichten und Wiederabräumen der Baustelleneinrichtung**
Einrichten und Wiederabräumen der Baustelleneinrichtung
Elektro der Baustelle, für den An- und Abtransport sämtlicher
Geräte, Maschinen, Gerüste, Baustellenunterkunft usw.
mit allem Zubehör sowie die Vorhaltung und das
Betreiben der gesamten Einrichtung, für die
betriebsfertige Herstellung der Anlage für die
Baustelleneinrichtung mit Elektroenergie einschließlich
der erforderlichen Messsätze während der gesamten
Bauzeit, für die Sicherung der Baustelle sowie die
Säuberung der Anlage nach Beendigung der Installations-
und Montagearbeiten. Bauseits werden Lager- und
Aufenthaltsräume nicht zur Verfügung gestellt.
Die Aufstellung der Baustelleneinrichtung hat in
Abstimmung mit der Bauleitung und den anderen am Bau
beteiligten Firmen zu erfolgen.
Eventuell erforderliches Umsetzen derselben hat auf
Verlangen der Bauleitung kostenlos zu erfolgen.
Einzurechnen sind hier auch die Kosten für die
Einrichtungen zum Sichern, Absperren und die
notwendigen Warneinrichtungen.
Menge: 1,000 psch

**05.05.4 Reinigung**
Reinigung. Die Baustelle ist jeweils zum Wochenende zu reinigen. Nach Montageende ist die Baustelle zu reinigen.
Verpackungen, Kabelreste, Leerrohrabschitte, etc. sind
fachgerecht zu entsorgen.
Menge: 1,000 psch

#### Bereich 05.06 Bestandsunterlagen

**05.06.1 Planunterlagen**
AN Informationen: Allgemeine Projektinformationen,
Adressen, Telefonnummern, Subunternehmer
VOB-Abnahmeprotokoll mit Bestätigung der Mängelfreiheit

Protokolle Inbetriebnahmen / Leistungsfeststellungen
Die nachfolgend geforderten Pläne erstellt der
Auftragnehmer für jeden Teilabschnitt und nach
Gesamtfertigstellung als Gesamtdokumentation. Die Pläne
sind dem Planungsbüro zur Prüfung vorzulegen. Die
Ausführung darf erst nach Freigabe der Pläne erfolgen.
Korrekturen sind einzukalkulieren.
für die Anfertigung der Ausführungs- und Bestandspläne:
 - Bedienungsanweisungen/techn. Dokumentationen
 - Gerätedokumentation des Herstellers mit
Leuchtenfabrikat, Leuchtmittel LED-Element und Treiber
(Typ und Bestellnummer, Dimmung), Masttyp und LPH
 - Ersatzteillisten
 - Wartungsanweisungen
 - Stromlaufpläne (erstellt mit CAD-System)
 - Kabelanlage mit Kabeltyp, Abgangsstromkreislisten
 - Bauleitererklärung / Errichterbescheinigung
 - EG Konformitätsbescheinigung
 - Erstprüfung
 - Leuchtenstückliste mit Leuchtennummer, Standort,
Montageart
jeweils in 3-facher Ausführung, in Aktenordnern mit
Rückenbeschriftung, mit Register und Inhaltsverzeichnis
abgeheftet und einmal auf Datenträger.

Mess- und Prüfprotokolle
 - Inbetriebnahmeprotokoll gemäß VDE 0100 Teil 600
 - Prüfprotokoll gemäß Zentralverband der Deutschen
Elektro- und Informationstechnischen Handwerke
 - Messung Schleifenimpedanzen
Bescheinigung über die Einweisung des
Bedienungspersonales (Wartungsfirma Elektro-Müller)
durch den Anlagenhersteller  in die Funktion der Anlage

Schlussvermessung
 - Leuchten
 - Verteiler-Schränke
 - Kabel, mit Angabe Kabeltyp, Legetiefe, etc.
 - Kabelmuffen
 - Leerrohre / Schutzrohre mit Angabe Typ, Anzahl,
Legetiefe, etc.
Bestands-Lagepläne
 - mit unter Schlussvermessung angegebene Inhalten
 - mit Angabe Leuchtenkennung
(Verteiler-Nr. - Stromkreis - lfd. Nr. im Stromkreis,
etc.)
in vorheriger Abstimmung mit Betreiber (Wartungsfirma '.....................'

)
 - Verteiler mit Angabe Verteilernummer

Schemen / Verteilerpläne
 - Stromkreisaufteilung mit Stromlaufplan je Stromkreis
/ Kabelschemaplan
 - Stromlaufplan der Schaltschrankverdrahtung
Detailpläne
 - Lichtmaste, Ausleger, etc.
 - Mastgründung
Leuchtenstückliste, mit Angabe
 - Leuchtennummer (laut Planung), Leuchtenfabrikat /
-typ, Systemleistung, LED, Lichtverteilung, Treiber mit
ID-Nr., Dimmwerte, Dimmzeiten bei Leistungsreduzierung,
Software zur Leuchtenprogrammierung, Code für
Leuchtenprogrammierung, etc.
 - Montageart; Lichtmast (Typ, Lichtpunkthöhe, etc.),
Wandausleger, Kombimast, etc.
Format MS-Excel und Papier
Materialstückliste über alle verbauten Materialen
 - beinhaltet Mengenangaben, Herstellerangaben zu Typ
und sonstiger spezifischer Angaben zu den Bauteilen/
Geräten, technische Dokumentation des Herstellers, ggf.
Einbauort
 - Materiallieferscheine, (Kopie)
Menge: 1,000 psch

**05.06.2 Fotodokumentation**
Dies gilt besonders für alle Einbauten, die nach Abschluss der Oberflächenenarbeiten verdeckt oder nicht mehr zugänglich sind. (Mastfundamente, Kabelverbindungsmuffen, Schutzrohrverlegung, .) Dabei gilt; eindeutige Dateinamen, Aufnahmedatum, Standort, ggf. Blickrichtung, evtl. Erläuterung zum Foto.
Menge: 1,000 psch

#### Bereich 05.07 Stundenlohnarbeiten

**05.07.1 Stunden Ingenieur, Bauleiter**
Für eventl. erforderlichen Arbeiten, die nicht im Leistungs- verzeichnis erfasst sind, Ingenieur, Bauleiter.
Menge: 2,000 h

**05.07.2 Techniker-Stunden**
Techniker-Stunden sonst wie vor beschrieben.
Menge: 2,000 h

**05.07.3 Elektro-Meister-Stunden**
Elektro-Meister-Stunden sonst wie vor beschrieben.
Menge: 2,000 h

**05.07.4 Elektro-Monteur-Stunden**
Elektro-Monteur-Stunden sonst wie vor beschrieben.
Menge: 2,000 h

**05.07.5 Helfer-Stunden**
Helfer-Stunden sonst wie vor beschrieben.
Menge: 2,000 h

### Titel 06 Sonstiges

#### Bereich 06.01 Zusätzliche Bauleistungen

**06.01.1 Hindernis im Boden, Mauerwerk/ Beton**
Hindernis im Boden aus Mauerwerk und Beton, abbrechen und aufnehmen, Aufbruchgut nach Wahl des AN verwerten.
Menge: 5,000 m³

**06.01.2 Hindernis im Boden, Stahlbeton**
Leistung wie Position zuvor, jedoch Stahlbeton.
Menge: 1,000 m³

**06.01.3 Suchgraben ausheben**
Boden für Suchgraben ausheben zur Freilegung von Kabeln und Rohrleitungen, ab Geländeoberfläche nach Aufnahme der gebundenen und ungebundenen Oberflächenbefestigung,
Entsorgung bzw. Verwertung mit Nachweis, Lieferung von verdichtungsfähigen Material zur Verfüllung,
Aushubtiefe bis 1,50 m,
Sohlenbreite über 0,50 bis 1,00 m,
Sohlenlänge über 2,50 bis 3,00 m,
Baugrundgutachten 2018:
Bodengruppen: TL,
Homogenbereich: A
Zuordnungsklasse >Z2 gem. LAGA M 20
Baugrundgutachten 2025:
Bodengruppen: TL,
Homogenbereich: C und D
Materialwert >BM-F3 nach EBV
Die fachgerechte Entsorgung bzw. Verwertung ist in den
Einheitspreis einzukalkulieren und nachzuweisen.
Der Entsorgungs- bzw. Verwertungsnachweis ist
vorzulegen.
kombinierte Hand- / Maschinenschachtung im Bereich
vorh. Leitungen ist einzukalkulieren.
Menge: 10,000 m³

**06.01.4 Schachtdeckel höhenmäßig anpassen**
Schachtabdeckung höhenmäßig anpassen. Runde Schacht- abdeckungen im Fahrbahnbereich höhenmäßig anpassen und ausrichten, Höhenänderung ca.bis -15cm bis 5cm.
in Asphaltbefestigung
Erforderliche Schachtteile (Schachtring/Konus) / Ausgleichs- ringe sind zu liefern und einzubauen. Abbruchmaterial geht in Eigentum AN über und ist zu entsorgen!
Menge: 5,000 Stck

**06.01.5 Absteller höhenmäßig anpassen**
Straßenkappe für Absteller und Hydranten höhenmäßig
anpassen, einschließlich Anpassung / Neulieferung
Einbaugarnitur (Gestänge).
Höhenänderung ca.bis -15cm bis 5cm.
in Asphaltbefestigung
Menge: 15,000 Stck

**06.01.6 Erschwerniszulage, Arbeiten an Gebäuden und Grundstücksgrenzen**
Zulage zu Abbrucharbeiten, zur Bodenbewegung der
Position Aushub für Schachtarbeiten mit Bagger und zu
Leistungen der Oberflächenwiederherstellung entlang von
Gebäuden, Einfriedungen, Tür- und Toranlagen, Treppen.
Vorhandene Gebäude, Grundstückseinfriedungen (Zaun mit
Sockelmauer, Mauer,  u.ä.) und Tür- und Toranlagen
sowie Treppen mit geeigneten Maßnahmen nach Wahl des AN
fachgerecht sichern, bei allen erforderlichen Arbeiten
entlang der Anlagen.
Menge: 250,000 m

*Hinweis: Erdarbeiten für Leerverrohrung (Breitband)*
Erdarbeiten für Leerverrohrung

**06.01.7 Leitungsgraben 30-40cm breit, t= 0,50m - HB A**
Graben für Leerverrohrung ausheben, Tiefe bis ca. 50cm,
Sohlbreite ca. 30 bis 40cm.
Material wird Eigentum AN und ist zu entsorgen.
Material wird Eigentum AN und ist zu entsorgen bzw. zu
verwerten.
Die fachgerechte Entsorgung / Verwertung ist in den
Einheitspreis einzukalkulieren und nachzuweisen.
Der Entsorgungs- bzw. Verwertungsnachweis ist
vorzulegen.
Baugrundgutachten 2018:
Bodengruppen: TL,
Homogenbereich: A
Zuordnungsklasse >Z2 gem. LAGA M 20
Baugrundgutachten 2025:
Bodengruppen: TL,
Homogenbereich: C und D
Materialwert >BM-F3 nach EBV
Im Bereich der Rohrgräben, des im Vorfeld verlegten
Schmutzwassersammlers einschließlich
Hausanschlussleitungen,  steht bereits im Zuge der
Medienverlegung eingebautes Material an, welches
abweichenden Materialeigenschaften aufweisen kann.
Menge: 560,000 m

**06.01.8 Zulage zu Aushubpositionen (Haufwerke Probenahme)**
Zulage zu Aushubpositionen: Haufwerke für Probenahme nach LAGA PN 98 auf Anweisung des AG herstellen. Geeignete Flächen bereitstellen. Zu untersuchendes Material laden und zur vorbereiteten Fläche transportieren. Haufwerk als regelmäßigen geometrischen Körper (trapezförmige Miete, Kegelhalde) herstellen. Herstellung mit Bagger oder Radlader, dabei Material homogenisieren. Entmischung vermeiden,
Vermischungsverbot beachten. Flächen und Haufwerke sind so herzustellen, dass Umweltschäden vermieden werden (das Liefern, Auslegen und entsorgen erforderlicher Folien ist
einzukalkulieren). Beschaffenheit des Materials nach Unterlagen des AG. Mithilfe bei der Probenahme mit geeignetem Baugerät. Probenahme erfolgt durch den AN unter Aufsicht durch den AG.
Leistung gilt für den Aushub für die Leerverrohrung.
Ausführung in mehreren Abschnitten nach Baufortschritt.
Haufwerk aus nicht gefährlichem Abfall.
Abfall = Boden.
Menge: 130,000 m³

**06.01.9 Füllmaterial Leitungszone**
Einbau von Füllmaterial in der Leitungszone, bis DN/OD110,
mit vom AN zu liefernden Stoffen, Material steinfreier (0-4mm) Kiessand, als Auflager und Einbettung von Leerrohren, verdichten,
Verdichtungsgrad DPr 97 %,
Schichtdicke in Lagen von 10 bis 20cm.
Sohlenbreite bis 0,40m.
Auflager: 10cm
Überschüttung: bis 30cm
Menge: 75,000 m³

**06.01.10 Geotextil (Leitungszone)**
Umhüllung Filtermaterial Längssicker mit Geotextil der Klasse GRK 3.
Sohlenbreite = Grabenbreite 0,30 bis 0,40m,
Höhe 0,40 bis 0,50m,
umlaufende Umhüllung.
Menge: 900,000 m²

**06.01.11 Verfüllen oberhalb Leitungszone**
Bodeneinbau mit vom AN zu liefernden Stoffen, Material gut zu verdichtender Boden / verdichtungsfähiges Mineralgemisch
(z. B. Kiessand, Brechkorngemisch) für Grabenverfüllung oberhalb der Leitungszone, für Anschlussleitungen, lagenweiser Einbau und verdichten, Verdichtungsgrad DPr 97%.
Der Verdichtungsgrad DPr > 97% ist über ein Probefeld
nachzuweisen. Abrechnung nach Auftragsprofilen
Sohlbreite ca. 30 bis 40cm. bis DN/OD110,
Menge: 55,000 m³

**06.01.12 Vegetationsdecke aufreißen**
Vegetationsdecke vor Oberbodenabtrag mit Bodenfräse
oder Scheibenegge min. 15 cm tief aufreißen und so zerkleinern, dass keine Stücke über 0,05m² verbleiben,
auf ebenen und geneigten Flächen / Böschungen.
Menge: 80,000 m²

**06.01.13 Oberboden aufnehmen und zwischenlagern**
Oberboden aufnehmen und innerhalb der Baustelle zwischen- lagern. Oberboden, in Teilflächen profilgerecht lösen und im Baustellenbereich zwischenlagern.
Dicke des Abtrages: bis ca. 20 bis 25cm
Baugrundgutachten 2025
Homogenbereich: A
Menge: 80,000 m²

**06.01.14 zwischengelagerten Oberboden auftragen**
zwischengelagerten Oberboden auftragen, Auftragdicke im Mittel 20cm. In ebenen Flächen und geneigten Flächen / Böschungen.
Menge: 80,000 m²

**06.01.15 Rasenplanum**
Planum für Rasenfläche herstellen, zulässige Abweichung von der Sollhöhe 2cm, Steine, Fremdkörper, Unkraut und schwer verrottbare Pflanzenteile ablesen, Durchmesser der Steine und
Fremdkörper 3cm Stoffe werden Eigentum des AN und
sind zu beseitigen, Bodengruppe 2 und 4 DIN 18 915
Teil 1, Abrechnung in der Abwicklung.
Menge: 80,000 m²

**06.01.16 Rasenansaat herstellen**
Rasenansaat herstellen. Saatgut ohne Entmischung ausbringen und einarbeiten. Anfallenden Abfall ablesen. Ggf. vorwüchsige Kräuter ausmähen. Abfall und Mähgut entsorgen. Entsorgen wird gesondert vergütet. Ansaat auf Seitenstreifen, Böschungen.
Saatgutmenge 25 Gramm/m2
Saatgut für "Landschaftsrasen Standard ohne Kräuter" nach RSM 7.1.1.
Menge: 80,000 m²

#### Bereich 06.02 Bestandsaufnahme und Dokumentation

*Hinweis: Hinweis*
Hinweis
Im Rahmen der Eigenüberwachung sind die geforderten Verdichtungsnachweise für den ungebundenen Oberbau zu erbringen. Die Nachweise sind der örtlichen
Bauüberwachung vorzulegen.

**06.02.1 Einmessung, Achsabsteckung Fahrbahn und Nebenanlagen**
Ausführung von vermessungstechnischen Leistungen.auf der Grundlage der Planungsunterlagen. Abstecken von Achsen / Bordanlagen / Geh wege / Gossen / Rinnen und Regenwasser- sammler etc. Absteckung mit geplanten Höhen mit Anpassung an den vorhandenen Bestand Grundstücksgrenze, Zufahrten, Zuwegungen etc.
Menge: 1,000 psch

**06.02.2 Bestandsaufnahme, Dokumentation**
Erstellung eines straßenbautechnischen Bestandsplanes, der auch die Parameter eines Abrechnungsplanes erfüllt.
Darstellung aller relevanten Materialien, Flächenangaben, Längenangaben, Stationierung, Katastergrenzen, angrenzende Gebäude, usw.. Übergabe des Bestandsplanes auf weißem Papier in farbiger Darstellung und digital im DXF- oder DWG-Format auf CD oder DVD.
Menge: 1,000 Stck

**06.02.3 Abschlussdokumentation**
Abschlussdokumentation
Der AN ist verpflichtet, zur Dokumentation des gesamten
Baugeschehens schriftliche und fotographische
Aufzeichnungen für die Bauwerksakte zusammenzustellen.
Die Bauwerksakte ist am Ende der Bauzeit nach Angaben
des AG zusammenzustellen und mit der Schlussabnahme
zu übergeben.
Neben der Fotodokumentation, in der alle wichtigen
Bauaktivitäten sowie alle wesentlichen Stadien während
der Bauausführung darzustellen sind, muss die
Bauwerksakte folgendes beinhalten:
- Standsicherheitsnachweise, einschl. Prüfbescheides
  des Prüfstatikers (soweit erforderlich)
- Massenberechnungen
- Bestandspläne / Abrechnungspläne(Anzahl gem. LV)
- Stundenlohnnachweise
- Rechnungsabschriften des AN
- Ergebnisse von chemischen und mechanischen
  Güteprüfungen, soweit erforderlich
- Wasseranalysen, soweit erforderlich
- Lieferscheine
- Bautagesberichte Auftragnehmer
- Ergebnisse geotechnischer Messungen
- Schriftverkehr
- Abnahmeniederschriften
- Dichtigkeitsprüfungen
- Güte- und Zulassungsbescheinigungen
  soweit für diese Baumaßnahme erforderlich.

Die Dokumentation ist in die Teile:
- Zeichnungen (Planteil)
- Qualitätsnachweise
- Abnahmedokumentation
einzuteilen.

Die Erstellung der Bestandspläne wird gesondert
vergütet.

Die Auslieferung der Abschlussdokumentation an den AG
erfolgt 1-fach in Papierform sowie 1-fach in digitaler
Form.
Menge: 1,000 psch

**06.02.4 Fotodokumentation**
Erstellen einer Fotodokumentation über die Bauabläufe
während des gesamten Zeitraumes der Baumaßnahme
2-fache Ausfertigung Papier, 2-fache Ausfertigung auf
CD / DVD.
Die Unterlagen haben mit Schlussrechnungslegung
dem AG/ BL vorzuliegen.
Menge: 1,000 psch

**06.02.5 Abrechnungsplan**
Lageplan M.1:250 mit Höhenpunkten bezogen auf NHN und
Lagemäßige Eintragung der Leitungen und Anschlüssen
(Benennung der Formstücke), Oberflächenbefestigungen
(farbige Darstellung der versch. Oberflächen) bzw.
Einbauteile wie Borde und Pflasterstreifen, mit Längen
und Flächenangaben sowie Zuordnung zu den LV-Positionen
mit Legende, die Ablieferung erfolgt in 3-facher
Ausfertigung, farbig, zusätzlich sind auf Diskette
(bzw. CD-ROM) zu liefern, bezogen auf Landeskoordinaten
(Gauß/Krüger) im DXF-Format. Der Abrechnungsplan ist
einmal als Konzept dem Planer/ der Bauüberwachung zur
Überprüfung zu übergeben. Auf den gedruckten Exemplaren
sind Bestätigungsvermerke des Bauausführenden, des
Planers, und der Bauüberwachung aufzubringen (Konzept
und 3-faches Original).
Menge: 1,000 psch

#### Bereich 06.03 Achsabsteckung

**06.03.1 Achsabsteckung**
Absteckung der Fahrbahnachse und Fahrbahnränder, sowei
des Regenwassersammlers in Lage und Höhe, auf der Grundlage der Planungsunterlagen, durch ein anerkanntes Vermessungsbüro, nach Bestätigung durch AG, Angabe Vermessungsbüro im Verzeichniss für Nachunternehmer zwingend erforderlich. Achsabsteckung Trinkwasser nach vorgegeben Koordinaten. Endpunkte, Einbindepunkte, Knickpunkte (ca. 100 Punkte)

Bieterangabe:
Vorgesehenes Unternehmen:
(01) '.....................'

(Bieterangabe)
Menge: 1,000 psch

#### Bereich 06.04 Altlastenuntersuchungen

*Hinweis: LAGA-M 20*

**06.04.1 Proben ungebundener Straßenoberbau**
Eine Probe der ungebundenen Tragschicht entnehmen, zur
Bestimmung der Belastung gem. LAGA. Durchführung einer Analyse durch ein zugelassenes Prüflabor. Nachweis für ordnungsgemäße Entsorgung ist durch den AN ist zu erbringen.

Bieterangabe:
Vorgesehenes Unternehmen:
(01) '.....................'

(Bieterangabe)
Menge: 3,000 Stck

**06.04.2 Proben Kupferschlackepflaster**
Eine Probe der ungebundenen Tragschicht entnehmen, zur
Bestimmung der Belastung gem. LAGA. Durchführung einer Analyse durch ein zugelassenes Prüflabor. Nachweis für ordnungsgemäße Entsorgung ist durch den AN ist zu erbringen.

Bieterangabe:
Vorgesehenes Unternehmen:
(01) '.....................'

(Bieterangabe)
Menge: 1,000 Stck

**06.04.3 Proben Betonbefestigung (Pflaster / Borde)**
Eine Probe der ungebundenen Tragschicht entnehmen, zur
Bestimmung der Belastung gem. LAGA. Durchführung einer Analyse durch ein zugelassenes Prüflabor. Nachweis für ordnungsgemäße Entsorgung ist durch den AN ist zu erbringen.

Bieterangabe:
Vorgesehenes Unternehmen:
(01) '.....................'

(Bieterangabe)
Menge: 3,000 Stck

**06.04.4 Baugrundproben**
Eine Probe des anstehnden Baugrundes entnehmen, zur Bestimmung der Belastung gem. LAGA. Durchführung einer Analyse durch ein zugelassenes Prüflabor. Nachweis für ordnungsgemäße Entsorgung ist durch den AN ist zu erbringen.

Bieterangabe:
Vorgesehenes Unternehmen:
(01) '.....................'

(Bieterangabe)
Menge: 4,000 Stck

*Hinweis: EBV*

**06.04.5 Proben ungebundener Straßenoberbau**
Eine Probe der ungebundenen Tragschicht entnehmen, zur
Bestimmung der Belastung gem. EBV. Durchführung einer Analyse durch ein zugelassenes Prüflabor. Nachweis für ordnungsgemäße Verwertung ist durch den AN ist zu erbringen.

Bieterangabe:
Vorgesehenes Unternehmen:
(01) '.....................'

(Bieterangabe)
Menge: 3,000 Stck

**06.04.6 Proben Kupferschlackepflaster**
Eine Probe der ungebundenen Tragschicht entnehmen, zur
Bestimmung der Belastung gem. EBV. Durchführung einer Analyse durch ein zugelassenes Prüflabor. Nachweis für ordnungsgemäße Verwertung ist durch den AN ist zu erbringen.

Bieterangabe:
Vorgesehenes Unternehmen:
(01) '.....................'

(Bieterangabe)
Menge: 1,000 Stck

**06.04.7 Proben Betonbefestigung (Pflaster / Borde)**
Eine Probe der ungebundenen Tragschicht entnehmen, zur
Bestimmung der Belastung gem. EBV. Durchführung einer Analyse durch ein zugelassenes Prüflabor. Nachweis für ordnungsgemäße Verwertung ist durch den AN ist zu erbringen.

Bieterangabe:
Vorgesehenes Unternehmen:
(01) '.....................'

(Bieterangabe)
Menge: 3,000 Stck

**06.04.8 Baugrundproben**
Eine Probe des anstehnden Baugrundes entnehmen, zur Bestimmung der Belastung gem. EBV. Durchführung einer Analyse durch ein zugelassenes Prüflabor. Nachweis für ordnungsgemäße Verwertung ist durch den AN ist zu erbringen.

Bieterangabe:
Vorgesehenes Unternehmen:
(01) '.....................'

(Bieterangabe)
Menge: 4,000 Stck

#### Bereich 06.05 Stundenlohnarbeiten

*Hinweis: Vorbemerkungen*
Vorbemerkungen
Die nachstehend aufgeführten Stundensätze sind unter Beachtung der preisrecht- lichen Vorschriften zu ermitteln und gelten unabhängig von der Anzahl der abzurechenden Stunden. Die Preise müssen alle Tariflichen Leistungen für Urlaub, Lohnausgleich, Zusatzversorgung und Lohnfortzahlung im Krankheitsfall usw. enthalten. Die Stunden für Aufsichtspersonal werden nicht gesondert vergütet. Für Maschinen wird die Vorhaltezeit nicht vergütet, die Kosten für Bedienungspersonal und Betriebsstoffe sind einzukalkulieren. Die Arbeiten sind nur auf Anordnung der Bauleitung und des Auftraggebers auszuführen und täglich quittieren zu lassen.

**06.05.1 Polier**
Für eventl. erforderlichen Arbeiten, die nicht im Leistungs- verzeichnis erfasst sind, Polier
Menge: 3,000 h

**06.05.2 Vorarbeiter**
Wie vor, Vorarbeiter
Menge: 5,000 h

**06.05.3 Baufacharbeiter**
Wie vor, Baufacharbeiter
Menge: 10,000 h

**06.05.4 Bauwerker**
Wie vor, Bauwerker
Menge: 10,000 h

**06.05.5 LKW**
Wie vor, für Maschineneinsatz - LKW
Menge: 5,000 h

**06.05.6 Lader**
Wie vor, für Maschineneinsatz - Lader
Menge: 5,000 h

**06.05.7 Bagger**
Wie vor, für Maschineneinsatz - Bagger
Menge: 5,000 h

**06.05.8 Kompressor**
Wie vor, für Maschineneinsatz - Kompressor
Menge: 3,000 h
